# Barrierefreier Umbau
Angebotsaufforderung (GAEB DA XML 3.3, DA83)
Projekt: BH-Barrierefrei
Währung: EUR
Vergabeart: Verhandlungsverfahren
Eröffnung: 12.01.2026 11:00:00
Ausführungsbeginn: 30.03.2026
Ausführungsende: 11.09.2026
Auftraggeber: Gemeinde, Unterföhring, Tiefbauamt, Münchnerstraße 70, 85774 Ansprechpartner Marco Ringeltaube, Telefon +49 (89) 95081-823, Fax +49 (89) 95081-77823, E-Mail info@unterfoehring.de; DV-Nummer: 1; Vergabenummer: 1
Erstellt mit: BECHMANN AVA 2025.50/ GXML Toolbox V3.3 R20210630, BECHMANN AVA 2025.50, 21.05.2026

## Zusätzlicher Text
Barrierefreier Umbau der Bushaltestellen

- Umbau Münchner Straße 74
- Umbau Münchner Straße 65
- Umbau Am Bahnhof 1

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
## 1 Barrierefreier Umbau der Bushaltestellen
Datum: 21.05.2026

### LOS - Barrierefreier Umbau der Bushaltestellen

#### -.1 Barrierefreier Umbau Münchner Straße 74

##### Titel -.1.1 Baustelleneinrichtung

**Ausführungsbeschreibung 1 1. Rahmenvereinbarungen zum LV**
*1. Rahmenvereinbarungen zum LV*
1.
Der Auftragnehmer hat ein Bautagebuch zu führen und dieses spätestens am ersten Werktag der darauffolgenden
Kalenderwoche zur Prüfung und Gegenzeichnung vorzulegen.
2.
Vor Beginn der Ausführung ist bei der Gemeinde Unterföhring der Antrag für die verkehrsrechtliche Anordnung
zu stellen. Für die Beantragung entstehen keine Kosten. Im Leistungsverzeichnis ist eine Position zur späteren
Vergütung vorgesehen.
3.
Auf alle vorhandenen Sparten ist zu achten. Spartenpläne sind vom Auftragnehmer selbstständig bei den
jeweiligen Versorgern bzw. Spartenträgern abzufragen und einzuholen. Eine Einweisung mit den einzelnen
Spartenträgern, wie z. B. MTI‑Teleport, SWM (Wasser und Gas), Schmutzwasserkanal sowie den Bayernwerken,
ist vom Auftragnehmer vor Ort zu veranlassen.
Die Spartenpläne sind dem Auftraggeber vor Baubeginn vorzulegen. Zu allen Einweisungen ist der Auftraggeber
einzuladen bzw. hinzuzuziehen.
4.
Erschwernisse beim Handeinbau oder -ausbau werden gesondert vergütet.
5.
Wiederverwertbares, aufgefundenes Material wie Pflaster, Bordsteine, Granitsteine, Ziegel usw. ist – sofern im Leistungsverzeichnis nichts anderes festgelegt ist – zum Lagerplatz des AG zu transportieren. Pflaster ist, soweit
möglich, auf Paletten anzuliefern.
6.
Für die Trennung geeigneter und ungeeigneter Bodenarten beim Abtrag wird eine besondere Vergütung gewährt.
Die Abrechnung erfolgt auf Regiestundenbasis. Insbesondere ist darauf zu achten, dass belastete Böden gemäß
den geltenden LAGA‑Richtlinien behandelt werden.
7.
Den Rechnungen sind Aufmaßblätter, Regiestundenzettel sowie Wiegescheine beizufügen.
Die Aufmaßblätter sind vor Rechnungsstellung gemeinsam mit dem Auftraggeber zu erstellen und
gegenzuzeichnen. Es gilt § 14 VOB/B.
8.
Für den Beginn der Ausführung ist eine verbindliche Frist festgelegt. Der Auftragnehmer ist verpflichtet,
im Zeitraum vom 03.08.2026 bis zum 14.09.2026 drei Bushaltestellen barrierefrei umzubauen.
9.
Alle im Leistungsverzeichnis angegebenen Massen dienen der Kalkulation.
Massenmehrungen oder -minderungen werden zu den vertraglich vereinbarten Einheitspreisen gemäß Vertrag
vergütet.
Gemäß VOB/B § 2 Abs. 2 besteht kein Anspruch auf einen neuen Preis bei einer Überschreitung des
Mengenansatzes von über 10 %.
Gemäß VOB/B § 2 Abs. 3 besteht kein Anspruch auf eine Erhöhung der Mengen einer Teilleistung bei einer
Unterschreitung des Mengenansatzes von über 10 % sowie kein Ausgleich über andere Positionen.
10.
Alle Einzelrechnungen ohne Aufmaßblätter, Massenberechnungen und Regiestundenzettel sind digital an die
Gemeinde Unterföhring (rechnung@unterfoehring.de) zu übermitteln.
Die Aufmaßblätter sowie die Massenberechnung und die Regiestundenzettel sind zusätzlich in Papierform
zur Rechnungsprüfung an das zuständige Sachgebiet Tiefbau und Verkehr der Gemeinde Unterföhring
(Technisches Tiefbauamt) zu übergeben.

**-.1.1.1 Baustelleneinrichtung herstellen, vorhalten und räumen**
Baustelleneinrichtung herstellen
• Beschaffen von Lager und Arbeitsflächen sowie von Zufahrtswegen zur Baustelle, soweit diese nicht vom Auftraggeber bereitgestellt werden.
• Anlegen der Lager und Arbeitsplätze.
• Anfahren und betriebsfertiges Aufstellen aller erforderlichen Geräte, Werkzeuge und sonstigen Betriebsmittel.
• Anfahren, Aufbauen und Einrichten der Baubüros des AN, Unterkünfte, Werkstätten, abschließbaren Lagerräume und ähnlicher Einrichtungen.
• Herstellen der erforderlichen Strom‑ und Wasseranschlüsse sowie der Entsorgungseinrichtungen für die gesamte Bauzeit.
• Freimachen des Geländes sowie Ausführen der erforderlichen Oberbodenarbeiten.
• Gerüste, Arbeitsbühnen und ähnliche Einrichtungen werden gesondert vergütet, sofern sie nicht als Nebenleistungen gelten.
• Unterhalten der Verkehrsflächen zur Aufrechterhaltung des öffentlichen Verkehrs und des Anliegerverkehrs.
Baustelleneinrichtung vorhalten
• Vorhalten, Unterhalten und Betreiben sämtlicher Anlagen und Einrichtungen einschließlich Miete, Pacht, Gebühren und ähnlicher Kosten für die gesamte Bauzeit.
• Umsetzen von Maschinen und Werkzeugen wird nicht gesondert vergütet.
Baustelle räumen
• Räumen der Baustelle von allen Geräten, Anlagen, Einrichtungen usw., einschließlich Rückbau der vom AN hergestellten Zufahrtswege.
• Ordentliches Herrichten aller betroffenen Flächen in den ursprünglichen Zustand unter Berücksichtigung landschaftspflegerischer Belange.
• Beseitigung aller vom AN verursachten Schäden an den vom AG bereitgestellten Zufahrtswegen und Flächen.
Abrechnung
• Abrechnung erfolgt über Pos. 1.1.2. Diese Position wird einmalig als Pauschalbetrag vergütet.
• Zusätzliche Nachträge werden nur nach vorheriger Rücksprache mit dem AG genehmigt und anschließend vergütet.
Menge: 1,000 psch

**-.1.1.2 Bauzaun für Baustellenabsicherung**
*** Bedarfsposition mit GB
Liefern von mobilen Bauzaunelementen zur Baustellenabsicherung in Längen von 2,0 m bis 3,5 m und einer Höhe von 2,0 m je Element.
Die Bauzäune müssen den allgemein anerkannten Regeln der Technik entsprechen und aus verzinktem Stahl oder gleichwertigem Material bestehen.
Fußplatten, Verbindungsschellen sowie erforderliche Stützstreben sind im Leistungsumfang enthalten.
Leistungsumfang:
• Antransport und Aufstellen der Bauzäune an der vorgesehenen Stelle
• Sicheres Verankern und Stabilisieren der Elemente (inkl. Ballastierung, falls erforderlich)
• Vorhalten, Unterhalten und Instandhalten der gesamten Bauzaunanlage während der Bauzeit
• Regelmäßige Kontrolle auf Standfestigkeit, Beschädigungen und Verkehrssicherheit
• Umsetzungen innerhalb des Baufeldes sind vollständig mit einzukalkulieren
• Abbau und Abtransport nach Abschluss der Bauzeit
• Ordnungsgemäße Wiederherstellung der betroffenen Flächen
Besondere Hinweise:
• Der Bauzaun ist so zu stellen, dass keine Gefährdung für Fußgänger, Radfahrer oder den fließenden Verkehr entsteht.
• Beschädigte Elemente sind unverzüglich auszutauschen.
• Der Auftragnehmer trägt die Verantwortung für Diebstahl- und Vandalismusschutz der Bauzäune.
• Bei Arbeiten im öffentlichen Verkehrsraum sind die Vorgaben der StVO, VwV-StVO und RSA einzuhalten.
Abrechnung:
• Die Vergütung erfolgt nur nach vorheriger Rücksprache und schriftlicher Freigabe durch den Auftraggeber.
• Rechnungssatz: Stückzahl (je Bauzaunelement).
• Bedarfsposition mit Gesamtpreis.
Menge: 10,000 St

**-.1.1.3 Verkehrsschilder nach StVO ((Reflexionsklasse RA2)**
*** Bedarfsposition mit GB
Liefern und Montieren von Verkehrsschildern gemäß StVO in Reflexionsklasse RA2, einschließlich:
• Gefahrenzeichen 101 bis 162 StVO,
• Vorschriftszeichen 201 bis 286 StVO,
• Richtzeichen 301 bis 308, 353, 357 und 388 StVO,
jeweils an einem ca. 2,50 m langen Stahlrohr befestigt.
Leistungsumfang:
• Antransport der Schilder und Stahlrohre
• Aufstellen und standsichere Montage an der vorgesehenen Stelle
• Sicherstellung der ordnungsgemäßen Sichtbarkeit gemäß RA2-Anforderungen
• Vorhalten, Unterhalten und Instandhalten der Verkehrsschilder für die gesamte Dauer der Baumaßnahme
• Regelmäßige Kontrolle auf Standfestigkeit, Sichtbarkeit, Verschmutzung und Beschädigungen
• Austausch beschädigter oder unbrauchbarer Schilder während der Bauzeit
• Abbau und Abtransport nach Abschluss der Maßnahme
Die Ausführung erfolgt gemäß StVO, VwV-StVO, RSA sowie den einschlägigen technischen Lieferbedingungen (insbesondere TL-Schilder).
Vergütung:
Die Position wird nur nach vorheriger Aufforderung, Rücksprache bzw. Bedarf und anschließender schriftlicher Freigabe durch den Auftraggeber vergütet.
Abrechnung als Bedarfsposition.
Menge: 10,000 St

**-.1.1.4 Zusätzliche Leitbaken nach Zeichen 605 StVO**
*** Bedarfsposition mit GB
zusätzliche Leitbaken Rot-Weiß
links- oder rechtsweisend nach Zeichen 605 STVO
auf- und abbauen, für die Dauer der Baumaßnahme vorhalten.
Umsetzungen sind mit einzukalkulieren.
Wird nur nach Aufforderung / Rücksprache vom AG vergütet.
Ansonsten müssen diese so wie in der Verkehrsrechtlichen Anordnung gefordert ist / sind mit aufgestellt,
und unterhalten werden. Liefern, Aufstellen und standsicheres Montieren von rot-weißen Leitbaken, links- oder rechtsweisend, gemäß Zeichen 605 StVO. Die Leitbaken sind mit schweren Fußplatten aus Recycling-Kunststoff (mind. 28–30 kg) oder gleichwertigen, standsicheren Fußplatten zu versehen. Die Fußplatten müssen für den Einsatz im öffentlichen Verkehrsraum geeignet sein und eine sichere Standfestigkeit gewährleisten.
Leistungsumfang:
• Antransport und fachgerechtes Aufstellen der Leitbaken
• Montage mit geeigneten Schwerlast‑Fußplatten (RecyclingKunststoff,
ca. 28–30 kg)
• Sicherstellung der Standsicherheit (inkl. zusätzlicher Ballastierung, f
alls erforderlich)
• Vorhalten, Unterhalten und Instandhalten während der gesamten Bauzeit
• Regelmäßige Kontrolle auf Sichtbarkeit, Verschmutzung und Beschädigungen
• Austausch beschädigter Elemente
• Abbau und Abtransport nach Bauende
• Umsetzungen innerhalb des Baufeldes sind vollständig mit einzukalkulieren
Vergütung:
Die Vergütung erfolgt nur nach vorheriger Aufforderung, Rücksprache bzw.
Bedarf und anschließender Freigabe durch den Auftraggeber.
Unabhängig davon sind Leitbaken, sofern sie in der verkehrsrechtlichen
Anordnung gefordert sind, vom Auftragnehmer verpflichtend mit aufzustellen,
zu unterhalten und vorzuhalten, ohne gesonderte Vergütung.
Menge: 10,000 St

**-.1.1.5 Absperrzaun / Schrankenzaun Rot-Weiß**
*** Bedarfsposition mit GB
Liefern, Aufstellen und standsicheres Montieren von Absperrzäunen aus Kunststoff oder Schrankenzäunen aus Metall, jeweils in rot-weißer Ausführung, zur Absicherung des Baufeldes.
Die Absperrzäune sind für die gesamte Dauer der Baumaßnahme vorzuhalten, zu unterhalten und regelmäßig auf Standfestigkeit, Sichtbarkeit und Beschädigungen zu prüfen.
Nach Abschluss der Maßnahme sind die Zäune vollständig abzubauen und abzutransportieren.
Leistungsumfang:
• Antransport und fachgerechtes Aufstellen der Absperrzäune
• Sicherstellung der Standsicherheit (inkl. erforderlicher Fußplatten oder Stützen)
• Vorhalten, Unterhalten und Instandhalten während der gesamten Bauzeit
• Regelmäßige Kontrolle und Austausch beschädigter Elemente
• Abbau und Abtransport nach Bauende
• Umsetzungen innerhalb des Baufeldes sind vollständig mit einzukalkulieren
Vergütung:
Die Position wird nur nach vorheriger Aufforderung und Freigabe durch den Auftraggeber vergütet.
Verrechnungssatz: Stückzahl
Abrechnung: Bedarfsposition
Menge: 25,000 St

**-.1.1.6 Instandhalten der Verkehrsflächen**
Das Instandhalten der Verkehrsflächen umfasst die regelmäßige Reinigung aller für den Baustellenverkehr genutzten Straßen und Wege, einschließlich der Maßnahmen zur Aufrechterhaltung eines sicheren und ordnungsgemäßen Verkehrsablaufs.
Die genannten Arbeiten sind unaufgefordert und fortlaufend über den gesamten Bauzeitraum auszuführen.
Hierzu gehören insbesondere:
• Entfernen von Verschmutzungen, Erdmaterial, Schlamm, Staub, Baustellenrückständen und sonstigen Beeinträchtigungen
• Reinigung verunreinigter Straßeneinläufe, Straßengräben und Kanäle, die umgehend zu erfolgen hat
• Sicherstellung, dass keine Gefährdungen oder Behinderungen für den öffentlichen Verkehr entstehen
Die Ausführung hat nach den allgemein anerkannten Regeln der Technik sowie unter Beachtung der StVO und der verkehrsrechtlichen Anordnung zu erfolgen.
Vergütung:
• Die Vergütung erfolgt einmalig für die gesamte Maßnahme.
• Zusätzliche Reinigungsarbeiten an Straßen und Wegen werden nur nach vorheriger Aufforderung und Freigabe durch den Auftraggeber vergütet.
Menge: 1,000 psch

**-.1.1.7 Einholen und Umsetzen erforderlicher Genehmigungen (inkl. VAO, Spartenauskünfte, Dokumentationspflicht und Nachweisführung)**
Für die gesamte Dauer der Baumaßnahme sind sämtliche erforderlichen Genehmigungen, Zustimmungen, Anzeigen und Spartenauskünfte bei den jeweils zuständigen Stellen eigenverantwortlich einzuholen und die daraus resultierenden Maßnahmen vollständig und fristgerecht umzusetzen.
Hierzu zählen insbesondere:
• das Einholen der verkehrsrechtlichen Anordnung (VAO) bei dem LRA Freising über Gabriele.Wimschneider@lra-m.bayern.de
• das Einholen aller erforderlichen Spartenauskünfte Kanal über die zentrale Adresse spartenauskunft@unterfoehring.de,
• die Abstimmung mit den jeweiligen Versorgungsträgern sowie die Umsetzung aller daraus resultierenden Auflagen.
Alle behördlichen Vorgaben, Auflagen und Bedingungen sind während der gesamten Bauzeit einzuhalten und umzusetzen.
Spartenauskünfte und Einweisungen
Der Auftragnehmer hat:
• alle relevanten Spartenpläne einzuholen,
• die Sparte Kanal über spartenauskunft@unterfoehring.de anzufordern und einzuholen,
• erforderliche Einweisungen vor Ort mit den Spartenträgern zu organisieren und durchzuführen,
• den Auftraggeber zu allen Einweisungen rechtzeitig einzuladen,
• sicherzustellen, dass alle Sparteninformationen vor Baubeginn vollständig vorliegen,
• sämtliche Vorgaben der Versorger verbindlich umzusetzen.
Dokumentationspflicht und Nachweisführung
Der Auftragnehmer ist verpflichtet:
• alle Genehmigungen, VAOUnterlagen, Spartenauskünfte, Einweisungsprotokolle und behördlichen Schreiben vollständig zu dokumentieren,
• sämtliche Unterlagen geordnet, nachvollziehbar und in aktueller Fassung vorzuhalten,
• die gültigen Versionen der VAO und aller Spartenpläne jederzeit auf der Baustelle verfügbar zu halten,
• dem Auftraggeber unverzüglich Nachweise über eingeholte Genehmigungen und Spartenunterlagen vorzulegen,
• Änderungen, Ergänzungen oder Auflagen der Behörden oder Versorger sofort schriftlich an den Auftraggeber weiterzugeben,
• eine lückenlose Dokumentation über die Umsetzung aller behördlichen und technischen Vorgaben zu führen.
Die Dokumentation ist auf Verlangen des Auftraggebers jederzeit vorzulegen.
Menge: 1,000 psch

**-.1.1.8 Verkehrsflächen verkehrssicher unterhalten**
Die innerhalb des Baubereiches liegenden Verkehrsflächen zur Aufrechterhaltung des öffentlichen Verkehrs, des Anliegerverkehrs sowie des Baustellenverkehrs sind während der gesamten Bauzeit verkehrssicher zu unterhalten.
Hierzu zählen auch zwischenzeitlich genutzte Behelfsfahrstreifen sowie alle temporär eingerichteten Verkehrsführungen.
Die Leistung umfasst insbesondere:
• laufende Kontrolle der Verkehrsflächen auf Schäden, Verschmutzungen, Unebenheiten und Gefährdungen,
• Beseitigung von Verschmutzungen, losem Material, Schlamm, Staub und sonstigen Beeinträchtigungen,
• Sicherstellung der Befahrbarkeit und Begehbarkeit für alle Verkehrsteilnehmer,
• sofortige Beseitigung von Gefahrenstellen,
• Unterhalt der Befestigungen gemäß den Unterlagen des Auftraggebers,
• verkehrssichere Unterhaltung sämtlicher Verkehrsflächen im Zuge der Baustrecke.
Die Arbeiten sind fortlaufend und unaufgefordert über den gesamten Bauzeitraum auszuführen.
Abrechnung:
Die Vergütung erfolgt nach Kalendertagen.
Menge: 1,000 d

**-.1.1.9 Absperrschrankengittern - Verkehrseinrichtung nach StVO**
Bereitstellung, Lieferung und Einsatz von temporären Verkehrseinrichtungen gemäß StVO.
Es sind Absperrschrankengitter nach TL Absperrschranken einzusetzen, mit spezifischem Rückstrahlwert RA2 gemäß DIN EN 12899-1 und einer Länge von 2000 mm je Element.
Die Leistung umfasst:
• Antransport und fachgerechtes Aufbauen der Absperrschrankengitter an der vorgesehenen Stelle
• Vorhalten der Verkehrseinrichtung für die gesamte Dauer der Maßnahme
• Laufende Kontrolle und Instandhaltung während des Einsatzzeitraums
• Abbau, Abtransport und ordnungsgemäße Entsorgung bzw. Rückführung nach Abschluss der Arbeiten
Die Ausführung erfolgt gemäß den geltenden technischen Regelwerken, insbesondere StVO, VwV-StVO, RSA sowie den einschlägigen TL-Vorgaben. Die Verkehrssicherheit ist während der gesamten Standzeit sicherzustellen.
Menge: 10,000 St

**-.1.1.10 Höhenfestpunkt herstellen**
*** Bedarfsposition mit GB
Der Höhenfestpunkt ist durch den AN in Abstimmung mit dem AG herzustellen. Die Herstellung hat zeitnah nach Auftragserteilung zu erfolgen und muss spätestens vor Durchführung der ersten Geländeaufnahme durch den AN abgeschlossen sein. Die zur Einmessung erforderlichen Höhenfestpunkte sind digital beim Landratsamt München einzuholen und entsprechend zu übernehmen. Während sowie nach Ablauf der Frostperiode ist die Höhenlage des Festpunktes durch den AN zu kontrollieren und bei Bedarf zu korrigieren. Sämtliche hierfür erforderlichen Erdarbeiten gehören zum Leistungsumfang. Der Höhenfestpunkt ist aus einem mindestens 10 cm langen Metallbolzen mit Rundkopf herzustellen. Die Ausführung hat dauerhaft, standsicher und frostfrei zu erfolgen. Nach Abschluss der Baumaßnahme kann der Höhenfestpunkt nach Rücksprache mit dem AG entweder ausgebaut oder im Bestand belassen werden.
Menge: 2,000 St

##### Titel -.1.2 Rückbau

**-.1.2.1 Asphalt schneiden von 18 cm bis 30 cm Tiefe**
Im Bereich des vorhandenen Einzeilers (B6 Bord) ist der bestehende Asphaltbelag auf einer Länge von 50 m, einer Asphaltbreite von 50 cm mit einer variierenden Tiefe von 18 cm –30cm fachgerecht zu schneiden. Die Schnittführung ist geradlinig, sauber und exakt herzustellen.
Für die Ausführung ist ein geeigneter Fugenschneider einzusetzen, der eine präzise Trennung des Asphaltbelags vom angrenzenden Bestand ermöglicht und eine gleichmäßige Schnitttiefe gewährleistet. Die Arbeiten sind erschütterungsarm und unter Einhaltung der geltenden technischen Regeln des Straßen- und Tiefbaus auszuführen.
Der beim Schneidvorgang entstehende Abraum ist vollständig aufzunehmen, ordnungsgemäß zu entsorgen und die Schnittfugen sind anschließend frei von losen Bestandteilen zu hinterlassen.
Die Leistung umfasst sämtliche Nebenarbeiten, Geräteeinsätze, Hilfsmittel sowie den fachgerechten Umgang mit dem anfallenden Material.
Besondere Sorgfalt ist auf die angrenzenden Bauteile (z. B. Bordsteine, Pflasterflächen, Einzeiler) zu legen, um Beschädigungen zu vermeiden und einen späteren fachgerechten Anschluss zu ermöglichen.
Menge: 50,000 m

**-.1.2.2 Zulage zur Vorposition für je als 1 cm mehrdicke**
*** Bedarfsposition mit GB
Zulage für zusätzliche Schnittdicke beim Asphaltschneiden Die Zulage umfasst sämtliche Mehrleistungen, die durch das Schneiden von Asphaltbelägen mit einer größeren Schnitt- bzw. Materialdicke als in der Vorposition angegeben erforderlich werden. Abgerechnet wird je weiterem Zentimeter tatsächlicher Schnittdicke über der in der Grundposition enthaltenen Dicke.Die Leistung beinhaltet insbesondere: – das Anpassen und Führen der Schneidtechnik an die erhöhte Materialstärke, – den erhöhten Verschleiß an Werkzeugen, Schneidscheiben und Maschinen, – den zusätzlichen Zeitaufwand für das Schneiden größerer Schichtdicken, – das sichere und fachgerechte Herstellen der Schnitte in allen Asphaltschichten, – das Entfernen und Entsorgen des anfallenden Schneidguts gemäß den geltenden Vorschriften.Die Abrechnung erfolgt je 1 cm zusätzlicher Schnittdicke, gemessen an der tatsächlichen Schichtstärke vor Ort. Grundlage ist die Differenz zwischen der in der Vorposition enthaltenen Dicke und der tatsächlich vorhandenen Dicke des Asphaltaufbaus.
Menge: 50,000 m

**-.1.2.3 Asphalt ausbauen**
Im Bereich des vorhandenen Einzeilers (B6 Bord) ist der bestehende Asphaltbelag auf einer Länge von 50 m, einer Breite von 20 cm sowie bis zu einer variierenden Tiefe von 18–30 cm fachgerecht auszubauen. Der Ausbau erfolgt lagenweise, unter Berücksichtigung der vorhandenen Schichten (Deckschicht, Binderschicht und ggf. Tragschicht), bis die geforderte Ausbautiefe vollständig erreicht ist.
Das ausgebauten Aufbruchmaterial wird Eigentum des Arbeitnehmers und ist ordnungsgemäß aufzunehmen, zu verladen und gemäß den geltenden gesetzlichen Bestimmungen zu entsorgen. Eine sortenreine Trennung der Materialien ist sicherzustellen, sofern dies technisch möglich und wirtschaftlich vertretbar ist.
Während der gesamten Maßnahme ist die Arbeitsstelle gemäß den gültigen Vorschriften der RSA, der StVO sowie den Anforderungen des Arbeitsschutzes gegen unbefugten Zutritt zu sichern.
Besondere Sorgfalt ist auf die angrenzenden Bauteile wie Bordsteine, Pflasterflächen, Einzeiler und angrenzende Asphaltflächen zu legen. Diese sind vor Beschädigungen zu schützen, um einen späteren fachgerechten Anschluss der neuen Konstruktion sicherzustellen.
Die Leistung umfasst sämtliche Nebenarbeiten, Geräteeinsätze, Hilfsmittel, Transportleistungen sowie den fachgerechten Umgang mit dem anfallenden Ausbau- und Restmaterial.
Menge: 15,000 t

**-.1.2.4 Einzeiler ausbauen und zwischenlagern**
Die vorhandenen Granit-Einzeiler sind fachgerecht und beschädigungsfrei auszubauen. Dabei ist darauf zu achten, dass die Steine vollständig erhalten bleiben und für einen späteren Wiedereinbau geeignet sind. Der Ausbau erfolgt unter Berücksichtigung der angrenzenden Beläge und Einfassungen, um Schäden an angrenzenden Bauteilen zu vermeiden.
Nach dem Ausbau sind die Einzeiler sorgfältig von anhaftenden Materialien wie Erdreich, Mörtelresten oder Asphaltanhaftungen zu reinigen. Die Reinigung kann manuell oder maschinell erfolgen, je nach Verschmutzungsgrad und Zustand der Steine.
Die gereinigten Granitsteine sind anschließend bauseits geordnet und transportsicher zu lagern, sodass sie für den späteren Wiedereinbau problemlos zur Verfügung stehen. Die Lagerung erfolgt auf geeigneter Fläche innerhalb des Baufeldes oder an einem vom Auftraggeber benannten Ort. Dabei ist auf eine sortenreine und übersichtliche Ablage zu achten, um Beschädigungen und Verschmutzungen während der Lagerzeit zu vermeiden.
Nicht wiederverwendbare oder beschädigte Granitsteine werden Eigentum des AN und sind fachgerechtzu entsorgen.
Menge: 58,000 m

**-.1.2.5 B6 Bordesteine ausbauen und zwischenlagern**
B6 – Ausbau, Reinigung und Lagerung von Granitbordsteinen zur Wiederverwendung
Die vorhandenen Bordsteine aus Granit sind sorgfältig auszubauen. Dabei ist darauf zu achten, dass die Steine nicht beschädigt werden und für eine spätere Wiederverwendung geeignet bleiben. Nach dem Ausbau sind die Bordsteine fachgerecht von anhaftendem Material (z. B. Erdreich, Mörtelreste, Asphaltanhaftungen) zu reinigen. Die Reinigung erfolgt manuell oder maschinell, je nach Verschmutzungsgrad und Zustand der Steine.
Die gereinigten Bordsteine sind anschließend bauseits geordnet und transportsicher zu lagern, sodass sie für den späteren Wiedereinbau problemlos zur Verfügung stehen. Die Lagerung erfolgt auf geeigneter Fläche innerhalb des Baufeldes oder an einem vom Auftraggeber benannten Ort. Dabei ist auf eine sortenreine und übersichtliche Ablage zu achten, um Beschädigungen und Verschmutzungen während der Lagerzeit zu vermeiden.
Beschädigte oder nicht wiederverwendbare Bordsteine werden Eigentum des AN und sind fachgerecht zu entsorgen.
Menge: 65,000 m

**-.1.2.6 Asphalt Haltebucht ausbauen und entsorgen**
Es sind Arbeiten zum vollständigen Rückbau der bestehenden Asphaltbefestigung innerhalb der Haltebucht auszuführen. Die Maßnahme umfasst die maschinelle Aufnahme und Entsorgung der Asphaltdeckschicht sowie die darunterliegenden Binderschicht und ggf. der Asphalttragschicht. Ziel ist die Herstellung eines tragfähigen, profilierten Untergrunds für nachfolgende Bauleistungen.
Die Leistung umfasst den vollständigen Abbruch der Asphaltdeckschicht sowie der darunterliegenden Binderschicht und – sofern vorhanden – der Asphalttragschicht. Das anfallende Aufbruchmaterial wird Eigentum des Auftragnehmers.
Leistungsumfang:
• Rückbau der Asphaltbefestigung auf der gesamten Fläche der Haltebucht gemäß Lageplan.
• Aufnahme der Asphaltdeckschicht (z. B. AC 11 D) bis zur vorgesehenen Tiefe.
• Rückbau der Binderschicht sowie der Asphalttragschicht.
• Abtransport, sortenreine Trennung und fachgerechte Entsorgung bzw. Verwertung der Ausbauasphalte gemäß geltenden Vorschriften (z. B. LAGA, DepV, KrWG).
• Vorlage der Entsorgungsnachweise einschließlich Wiegescheinen.
• Abrechnung erfolgt nach Aufmass
Menge: 20,000 m³

**-.1.2.7 A1 Bordsteine ausbauen und bauseits lagern**
Ausbau, Reinigung und bauseitige Lagerung von Granitbordsteinen 100 × 23 cm
Die vorhandenen Bordsteine aus Granit mit den Abmessungen 100 cm Länge und 23 cm Breite sind fachgerecht und beschädigungsfrei auszubauen. Dabei ist sicherzustellen, dass die Steine für eine spätere Wiederverwendung geeignet bleiben. Der Ausbau erfolgt unter Berücksichtigung der angrenzenden Beläge und Einfassungen, um Schäden an benachbarten Bauteilen zu vermeiden.
Nach dem Ausbau sind die Bordsteine sorgfältig von anhaftenden Materialien wie Erdreich, Mörtelresten, Asphaltanhaftungen oder sonstigen Verschmutzungen zu reinigen. Die Reinigung kann manuell oder maschinell erfolgen, abhängig vom Zustand und Verschmutzungsgrad der Steine.
Die gereinigten Bordsteine sind anschließend geordnet und transportsicher bauseits zu lagern, sodass sie für den späteren Wiedereinbau problemlos zur Verfügung stehen. Die Lagerung erfolgt auf geeigneter Fläche innerhalb des Baufeldes oder an einem vom Auftraggeber benannten Ort. Dabei ist auf eine sortenreine und übersichtliche Ablage zu achten, um Beschädigungen und Verschmutzungen während der Lagerzeit zu vermeiden.
Nicht wiederverwendbare oder beschädigte Bordsteine sind gesondert zu erfassen und werden Eigentum des AN und sind fachgerecht zu entsorgen.
Menge: 15,000 m

**-.1.2.8 Kasseler Sonderborde ausbauen und entsorgen**
Ausbau der vorhandenen Kasseler Sonderbordsteine in dem angegebenen Baubereich. Die Bordsteine sind fachgerecht und schonend auszubauen, sodass angrenzende Beläge und Bauteile (z. B. Asphaltflächen, Pflasterbeläge, Haltestellenmodule) nicht beschädigt werden. Der Ausbau erfolgt unter Berücksichtigung der vorhandenen Einbausituation sowie der barrierefreien Gestaltung. Die Kasseler Sonderbordsteine sind vollständig aus dem vorhandenen Bettungsmaterial (z. B. Beton, Mörtel) zu lösen und aus dem Baufeld zu entfernen. Das ausgebauten Material wird Eigentum des Auftragnehmers und sind durch den Auftragnehmer fachgerecht zu entsorgen. Die Entsorgung erfolgt gemäß den geltenden Vorschriften für mineralische Bauabfälle sowie unter Beachtung möglicher Recyclingwege (z. B. KrWG, DepV, LAGA).
Menge: 12,000 m

**-.1.2.9 Münchner Gehwegplatten 6,5 cm Stark**
Ausbau, Reinigung und bauseitige Lagerung von Münchner Gehwegplatten zur Wiederverwendung
Die vorhandenen Münchner Gehwegplatten sind fachgerecht und beschädigungsfrei auszubauen. Dabei ist darauf zu achten, dass die Platten vollständig erhalten bleiben und für einen späteren Wiedereinbau geeignet sind. Der Ausbau erfolgt unter Berücksichtigung der angrenzenden Beläge und Einfassungen, um Schäden an benachbarten Bauteilen zu vermeiden.
Nach dem Ausbau sind die Gehwegplatten sorgfältig von anhaftenden Materialien wie Erdreich, Mörtelresten oder sonstigen Verschmutzungen zu reinigen. Die Reinigung kann manuell oder maschinell erfolgen, abhängig vom Zustand und Verschmutzungsgrad der Platten.
Die gereinigten Platten sind anschließend geordnet und transportsicher bauseits zu lagern, sodass sie für den späteren Wiedereinbau problemlos zur Verfügung stehen. Die Lagerung erfolgt auf geeigneter Fläche innerhalb des Baufeldes oder an einem vom Auftraggeber benannten Ort. Dabei ist auf eine sortenreine und übersichtliche Ablage zu achten, um Beschädigungen und Verschmutzungen während der Lagerzeit zu vermeiden.
Nicht wiederverwendbare oder beschädigte Gehwegplatten sind gesondert zu erfassen und werden Eigentum des AN und sind fachgerecht zu entsorgen.
Menge: 30,000 m²

**-.1.2.10 Poller ausbauen und bauseits lagern**
Ausbau, Reinigung, bauseitige Lagerung von Pollern mit Fundament
Die vorhandenen Poller mit Fundament sind fachgerecht und beschädigungsfrei auszubauen. Der Ausbau umfasst sowohl den sichtbaren Pollerkörper als auch das zugehörige Fundament (z. B. Betonblock oder Einbauhülse), sofern dieses für den Wiedereinbau vorgesehen ist. Dabei ist auf eine schonende Vorgehensweise zu achten, um angrenzende Beläge (z. B. Pflaster, Asphalt, Betonflächen) nicht zu beschädigen.
Nach dem Ausbau sind die Poller und ggf. die Fundamente sorgfältig von anhaftenden Materialien wie Erdreich, Betonresten oder sonstigen Verschmutzungen zu reinigen. Die Reinigung erfolgt manuell oder maschinell, abhängig vom Zustand und Verschmutzungsgrad der Bauteile.
Die gereinigten Bauteile sind anschließend geordnet und transportsicher bauseits zu lagern, sodass sie für den späteren Wiedereinbau problemlos zur Verfügung stehen. Die Lagerung erfolgt auf geeigneter Fläche innerhalb des Baufeldes oder an einem vom Auftraggeber benannten Ort. Dabei ist auf eine sortenreine und übersichtliche Ablage zu achten, um Beschädigungen und Verschmutzungen während der Lagerzeit zu vermeiden.
Menge: 2,000 St

**-.1.2.11 Einleitbereich**
Rückbau des Einleitbereichs einer Haltebucht – Fläche ca. 6 m²
Der bestehende Einleitbereich der Haltebucht mit einer Fläche von ca. 6 Quadratmetern ist vollständig zurückzubauen. Die Maßnahme umfasst den Ausbau sämtlicher vorhandener Schichten und Materialien, einschließlich der Oberflächenbefestigung, Tragschichten sowie humusierter oder organisch gebundener Baustoffe.
Der Rückbau erfolgt schonend und lagenweise, unter Berücksichtigung angrenzender Bauteile und Verkehrsflächen. Dabei sind alle Materialien wie Pflaster, Asphalt, Beton, Schotter, Humus oder Mutterboden fachgerecht zu lösen und aus dem Baufeld zu entfernen.
Die ausgebauten Materialien sind sortenrein zu trennen und gemäß den geltenden Vorschriften zu entsorgen. Humusierte Materialien sind gesondert zu behandeln und nicht mit mineralischen Baustoffen zu vermischen.
Schäden an angrenzenden Flächen sind zu vermeiden oder fachgerecht zu beheben.
Menge: 6,000 m²

**-.1.2.12 Granit Kleinsteinpflaster**
Ausbau, Reinigung und bauseitige Lagerung von Granit-Kleinsteinpflaster
Das vorhandene Granit-Kleinsteinpflaster ist fachgerecht und beschädigungsfrei auszubauen. Der Ausbau erfolgt lagenweise und unter Berücksichtigung der angrenzenden Beläge, Einfassungen und Bauteile, um Schäden an benachbarten Flächen zu vermeiden. Die Pflastersteine sind manuell oder maschinell zu lösen und aus dem Bettungsmaterial (z. B. Splitt, Sand, Mörtel) zu entnehmen.
Nach dem Ausbau sind die Pflastersteine sorgfältig von anhaftenden Materialien wie Erdreich, Fugenmaterial, Mörtelresten oder sonstigen Verschmutzungen zu reinigen. Die Reinigung erfolgt je nach Verschmutzungsgrad manuell oder maschinell, sodass die Steine für eine spätere Wiederverwendung geeignet sind.
Die gereinigten Pflastersteine sind anschließend geordnet und transportsicher auf einer bauseits vorgesehenen Lagerfläche zu lagern. Die Lagerung erfolgt sortenrein und übersichtlich, z. B. in Gitterboxen, auf Paletten oder in Reihen, um Beschädigungen und Verschmutzungen während der Lagerzeit zu vermeiden.
Nicht wiederverwendbare oder beschädigtes Granit Kleinsteinpflaster sind gesondert zu erfassen und werden Eigentum des AN und sind fachgerecht zu entsorgen.
Menge: 12,000 m²

**-.1.2.13 Bushaltestellenbeschilderung**
Ausbau einer Bushaltestellenbeschilderung inkl. Fundament, Entsorgung und bauseitiger Lagerung
Die vorhandene Bushaltestellenbeschilderung ist vollständig auszubauen. Dies umfasst sowohl das Schild mit Träger als auch das zugehörige Fundament. Der Ausbau erfolgt fachgerecht und erschütterungsarm, um Beschädigungen an der Beschilderung und angrenzenden Bauteilen zu vermeiden.
Das Fundament ist vollständig zu entfernen und gemäß den geltenden Vorschriften zu entsorgen. Dabei sind mineralische und metallische Bestandteile sortenrein zu trennen und einer geeigneten Verwertungs- oder Entsorgungsstelle zuzuführen.
Die demontierte Beschilderung ist bauseits zu lagern, wobei auf eine schonende und transportsichere Zwischenlagerung zu achten ist. Die Lagerung erfolgt witterungsgeschützt und so, dass eine spätere Wiederverwendung ohne Einschränkungen möglich ist.
Etwaige Schäden an angrenzenden Flächen oder Einbauten sind zu vermeiden oder fachgerecht zu beheben.
Menge: 1,000 St

##### Titel -.1.3 Neubau

**-.1.3.1 Planum der vorhandenen FSS von Hand korrigieren**
Korrektur des Planums der vorhandenen Frostschutzschicht (FSS) in Reparaturflächen des Oberbaus. Die Leistung umfasst  Abziehen, Aufholen oder Abgleichen der bestehenden FSS zur Herstellung der neuen Planumshöhe für Asphalttragschichten (ATS) sowie Pflaster oder Plattenbeläge. Die Toleranz der herzustellenden Planumsebene beträgt ± 2 cm. Leistungsumfang: Manuelles Herstellen bzw. Korrigieren des Planums der vorhandenen FSS, Aufholen oder Abtragen von Material zur Erreichung der geforderten Planumshöhe, Verdichten der bearbeiteten Bereiche bis zur erforderlichen Tragfähigkeit. Einhaltung der Ebenheitstoleranzen gemäß Vorgabe (± 2 cm), bereitstellen aller erforderlichen Geräte und Hilfsmittel.
Menge: 150,000 m²

**-.1.3.2 Material für die Wiederherstellung des Planums liefern (Frostschutzkies 0/32)**
Liefern von geeignetem Material zur Wiederherstellung des Planums. Es ist Frostschutzkies 0/32 gemäß den geltenden technischen Anforderungen (z. B. TL SoB‑StB) bereitzustellen. Das Material muss den Anforderungen an Frostsicherheit, Kornzusammensetzung und Verdichtbarkeit entsprechen und für den Einbau in Planumsbereichen geeignet sein. Die Lieferung umfasst: Bereitstellung von Frostschutzkies 0/32 in ausreichender Menge, Transport zur Baustelle einschließlich aller Nebenleistungen, abladen an der vom Auftraggeber vorgegebenen Stelle, Sicherstellung einer gleichmäßigen Materialqualität. Das Material muss frei von Fremdstoffen, organischen Bestandteilen und Überkorn sein. Die Lieferung hat so zu erfolgen, dass ein kontinuierlicher Bauablauf gewährleistet bleibt.
Menge: 6,000 t

**-.1.3.3 Graniteinzeiler auf einer 20 cm starken Bettung aus Beton C20/25 verlegen**
Verlegen von Einzeilern aus Naturstein als Wasserrinne auf Bettung aus Beton C20/25
Einzeiler aus Naturstein Granit sind gemäß den örtlichen Gegebenheiten lagegenau zu verlegen. Die Einzeiler dienen als Wasserrinne zur Oberflächenentwässerung und müssen daher besondere Anforderungen an Form, Gefälleführung und Oberflächenqualität erfüllen. Die Verlegung erfolgt auf der vorhandenen, fachgerecht hergestellten Frostschutzschicht. Anschließend wird eine 20 cm starke Bettung aus Beton C20/25 eingebracht und in Lage und Höhe vorbereitet. Die Graniteinzeiler sind unmittelbar nach dem Einbringen des Betons höhengerecht und fluchtgerecht einzusetzen, sodass ein durchgängiger und funktionssicherer Wasserablauf gewährleistet ist. Gleichmäßige Fugenabstände sind einzuhalten; Kippstellen oder Unebenheiten sind zu vermeiden. Die Fugen sind mit geeigneter Zementschlämme zu schließen. Nach Abschluss der Arbeiten sind die Oberflächen zu reinigen und angrenzende Bereiche fachgerecht wiederherzustellen. Ausgebautes oder nicht verwendbares Material wird Eigentum des Auftragnehmers und ist fachgerecht zu entsorgen.
Menge: 58,000 m

**-.1.3.4 B6 Granitbordsteine verlegen**
Verlegen der ausgebauten B6 Bordsteine entlang der neu hergestellten Wasserrinne. Die Bordsteine dienen als seitliche Begrenzung und Führung der Rinne und sind daher in Lage, Höhe und Neigung exakt auszurichten. Die Oberkante der Bordsteine ist durchgehend 2 cm über der Oberkante der Wasserrinne herzustellen, um eine klare Wasserführung sicherzustellen. Die Verlegung erfolgt auf einer fachgerecht profilierten und verdichteten Frostschutzschicht. Anschließend wird eine 20 cm starke Bettung aus Beton C25/30 hergestellt und in Lage und Höhe vorbereitet. Die Bordsteine sind unmittelbar nach dem Einbringen des Betons höhengerecht und fluchtgerecht zu setzen. Gleichmäßige Fugenabstände sind einzuhalten; Unebenheiten, Kippstellen oder Versätze sind zu vermeiden. Die Fugen sind mit Beton C25/30 Betonschlämme zu schließen. Nach Abschluss der Arbeiten sind die angrenzenden Flächen fachgerecht wiederherzustellen. Nicht verwendbare oder beschädigte Bordsteine werden Eigentum des AN und sind einer fachgerechten Entsorgung nach Wahl des AN zuzuführen.
Menge: 65,000 m

**-.1.3.5 Asphalttragschicht AC 32 T S, 2X 9cm, Bindemittel 50/70, auf FSS, Bk10, Handeinbau**
*** Bedarfsposition mit GB
Nach dem Ausbau des vorhandenen Asphaltbelags ist im definierten Bereich der fachgerechte Einbau der Asphalttragschicht (ATS) vorzunehmen. Die ATS ist in einer Einbaudicke von 2X9 cm vollständig im Handeinbau herzustellen. Das Mischgut ist manuell zu verteilen, höhengerecht einzubauen und mit geeigneten Verdichtungsgeräten (z. B. Rüttelplatte, Handwalze) lagenweise zu verdichten. Die Einbaufläche umfasst eine Länge von 50 m, eine Breite von 50 cm und eine Einbaudicke von 18 cm. Vor dem Einbau sind die vorbereiteten Schnittkanten zu reinigen und bei Bedarf mit einem geeigneten Haftkleber zu behandeln, um eine sichere Verbindung zwischen Altbestand und neuer Tragschicht zu gewährleisten. Die Asphalttragschicht ist gemäß den geltenden technischen Regelwerken (z. B. ZTV Asphalt StB) einzubauen und zu verdichten. Dabei sind die vorgegebenen Einbaudicken sowie die erforderlichen Verdichtungsgrade einzuhalten. Besondere Aufmerksamkeit ist den angrenzenden Bauteilen wie Bordsteinen, Pflasterflächen und dem Einzeiler zu widmen, um eine saubere Anbindung und einen schadensfreien Übergang sicherzustellen. Der Einbau erfolgt witterungsabhängig; die Arbeitsstelle ist während der Ausführung gegen unbefugten Zutritt zu sichern. Nach Abschluss der Arbeiten ist die eingebaute Tragschicht auf Ebenheit, Verdichtung und Anschlussqualität zu prüfen und bei Bedarf nachzuarbeiten, um die dauerhafte Funktionalität und Tragfähigkeit sicherzustellen.
Menge: 11,000 t

**-.1.3.6 Asphaltbinderschicht aus Asphaltbinder AC 22 B S herstellen, Handeinbau**
*** Bedarfsposition mit GB
Herstellen einer Asphaltbinderschicht aus Asphaltbindermischgut AC 22 B S gemäß den geltenden technischen Regelwerken (u. a. ZTV Asphalt StB, TL Asphalt StB). Der Einbau erfolgt in Fahrbahnen der Belastungsklasse Bk10 auf der vorhandenen, fachgerecht profilierten und verdichteten Unterlage. Die Asphaltbinderschicht ist in einer Einbaudicke von 8,0 cm herzustellen. Die Einbaufläche umfasst eine Länge von 50 m und eine Breite von 0,50 m. Bereiche, in denen ein maschineller Einbau nicht möglich oder nicht vorgesehen ist, sind im Handeinbau herzustellen. Das Mischgut ist dabei manuell zu verteilen, höhengerecht einzubauen und mit geeigneten Verdichtungsgeräten (z. B. Rüttelplatte, Handwalze) zu verdichten. Es sind die geforderten Verdichtungsgrade sowie die Ebenheits und Maßtoleranzen gemäß ZTV Asphalt StB einzuhalten. Schnittkanten sind vor dem Einbau zu reinigen und mit geeignetem Haftkleber zu behandeln, um eine sichere Verbindung zwischen Alt- und Neubestand zu gewährleisten. Anschlüsse an bestehende Asphaltflächen, Bordsteine und Einbauten sind fachgerecht herzustellen. Nach Abschluss der Arbeiten ist die Binderschicht auf Ebenheit, Verdichtung und Schichtdicke zu prüfen und ggf. nachzuarbeiten, um die geforderte Tragfähigkeit und Dauerhaftigkeit sicherzustellen.
Menge: 5,000 t

**-.1.3.7 Asphaltdeckschicht (ADS) aus MA 11 S, Handeinbau 4 cm**
*** Bedarfsposition mit GB
Herstellen einer Asphaltdeckschicht (ADS) aus Asphaltmischgut MA 11 S gemäß den geltenden technischen Regelwerken (u. a. ZTV Asphalt StB, TL Asphalt StB). Der Einbau erfolgt auf der vorhandenen, fachgerecht vorbereiteten und verdichteten Unterlage. Das Mischgut ist in der vorgeschriebenen Einbautemperatur einzubauen. Die Deckschicht ist in einer Einbaudicke von 4 cm vollständig im Handeinbau herzustellen. Das Mischgut ist manuell zu verteilen, höhengerecht einzubauen und mit geeigneten Verdichtungsgeräten (z. B. Rüttelplatte, Handwalze) lagenweise zu verdichten. Dabei sind die geforderten Verdichtungsgrade, Ebenheitsanforderungen und Maßtoleranzen gemäß ZTV Asphalt StB einzuhalten. Schnittkanten sind vor dem Einbau zu reinigen und mit geeignetem Haftkleber zu behandeln, um eine sichere Verbindung zwischen Alt- und Neubestand zu gewährleisten. Anschlüsse an bestehende Asphaltflächen, Bordsteine, Schächte und sonstige Einbauten sind fachgerecht herzustellen. Nach Abschluss der Arbeiten ist die eingebaute Deckschicht auf Ebenheit, Verdichtung und Schichtdicke zu prüfen und ggf. nachzuarbeiten, um die geforderte Dauerhaftigkeit und Gebrauchstauglichkeit sicherzustellen.
Menge: 3,000 t

**-.1.3.8 A1 Bordsteine auf 20 cm Betonbettung C25/30 verlegen**
Wiedereinbau der auf der Lagerfläche bereitgestellten Bordsteine mit den Abmessungen L = 100 cm, B = 23 cm als seitliche Abgrenzung von Verkehrs oder Freiflächen. Die Bordsteine sind entlang der vorgesehenen Begrenzungslinie fachgerecht wieder einzubauen, in Lage, Höhe und Neigung exakt auszurichten und dauerhaft standsicher zu versetzen. Die Verlegung erfolgt auf einer zuvor hergestellten, profilierten und verdichteten Frostschutzschicht. Anschließend ist eine 20 cm starke Bettung aus Beton C25/30 einzubringen, höhengerecht abzuziehen und so vorzubereiten, dass die Bordsteine unmittelbar nach dem Einbringen des Betons gesetzt werden können. Die Bordsteine sind höhengerecht einzubauen, lot und fluchtgerecht auszurichten und in einer durchgehenden, gleichmäßigen Linienführung zu versetzen. Die Fugen zwischen den Bordsteinen sind mit Zementschlämme zu verschließen. Kippstellen, Versätze oder Unebenheiten sind zu vermeiden. Nach Abschluss der Verlegearbeiten sind die angrenzenden Flächen fachgerecht wiederherzustellen. Nach Abschluss der Verlegearbeiten sind die angrenzenden Flächen fachgerecht wiederherzustellen. Nicht verwendbare oder beschädigte Bordsteine sind auszusondern und dem Auftraggeber zur Entscheidung über Wiederverwendung oder Entsorgung vorzulegen.
Menge: 15,000 m

**-.1.3.9 Kasseler Sonderborde in 25cm starker Beton Bettung C25/30 liefern und verlegen**
Verlegen von 16 m Kasseler Sonderbord sowie 2 Übergangssteinen auf einer Bettung aus 25 cm starken Beton C25/30, Lieferung inklusive, mit dauerelastischer Verfugung
Es sind 16 lfm Kasseler Sonderbord sowie 2 passende Übergangssteine fachgerecht zu liefern und entlang der vorgesehenen Linienführung zu verlegen. Die Bordsteine dienen als barrierefreie Haltestellenkante und müssen gemäß den geltenden Richtlinien für den öffentlichen Verkehrsraum eingebaut werden. Die Verlegung erfolgt auf einer fachgerecht profilierten und verdichteten Frostschutzschicht. Anschließend wird eine Bettung aus 25 cm starken  Beton C25/30 hergestellt, die in Lage und Höhe präzise vorbereitet wird. Die Bordsteine sind unmittelbar nach dem Einbringen des Betons lot‑, flucht‑ und lagegerecht auszurichten und in einer durchgehenden, gleichmäßigen Linienführung zu versetzen, sodass die Oberkante der Bordsteine durchgehend 18 cm über dem angrenzenden Straßenbelag liegt. Dies gewährleistet die barrierefreie Nutzung durch Niederflurbusse und entspricht den Anforderungen an Haltestellenkanten gemäß DIN 18040.
Die Fugen zwischen den Bordsteinen sowie zu angrenzenden Bauteilen sind mit einem dauerelastischen, dehnbaren Verfugmaterial zu schließen, das witterungsbeständig und für den Verkehrsbereich geeignet ist. Die Übergangssteine sind so einzubauen, dass ein stufenloser Übergang zur angrenzenden Bordführung entsteht.
Nach Abschluss der Verlegearbeiten sind die angrenzenden Flächen fachgerecht wiederherzustellen. Nicht verwendbare oder beschädigte Bordsteine werden Eigentum des AN und sind fachgerecht zu entsorgen.
Menge: 18,000 m

**-.1.3.10 Verlegen von taktilen Leitelementen 0,35m X 0,35m**
Verlegen taktiler Leitelemente im 4 cm Splittbett entlang der Kasseler Sonderborde im Einstiegbereich, inkl. Kontraststreifen, Buseinstieg mit Noppenstruktur und Auffindestreifen mit Rillenstruktur, Verfugung mit Brechsand
Entlang der neu verlegten Kasseler Sonderborde sind taktile Leitelemente zur barrierefreien Orientierung und sicheren Führung sehbehinderter und blinder Personen fachgerecht zu verlegen. Die Verlegung erfolgt auf der gesamten Länge der Bordlinie im 4 cm Splittbett, gemäß den geltenden Normen und Richtlinien (z. B. DIN 32984).
Zum taktilen Leitsystem gehören:
• Kontraststreifen zur visuellen Abgrenzung der Haltestellenkante
• Buseinstiegsfeld mit Noppenstruktur zur taktilen Erkennung des Einstiegsbereichs
• Auffindestreifen mit Rillenstruktur zur gezielten Führung zum Einstiegspunkt
Die Leitelemente sind höhen- und lagegerecht im Splittbett zu verlegen, mit gleichmäßigen Fugenabständen und bündiger Ausrichtung zur angrenzenden Fläche. Die Oberflächen müssen eben und trittsicher sein, ohne Stolperkanten oder Versätze.
Die Fugen zwischen den Elementen sowie zu angrenzenden Belägen sind mit Brechsand zu verfüllen und ggf. zu verdichten. Dabei ist auf eine vollständige und dauerhafte Fugenfüllung zu achten, die die Funktionalität und Stabilität der Leitelemente gewährleistet.
Nach Abschluss der Verlegearbeiten sind die Flächen zu reinigen und die angrenzenden Bereiche fachgerecht wiederherzustellen. Beschädigte oder nicht verwendbare Elemente sind auszusondern und dem Auftraggeber zur Entscheidung über die weitere Verwendung oder Entsorgung vorzulegen.
Menge: 21,000 m²

**-.1.3.11 Münchner Gehwegplatten 35 X 35 X 6,5 aus Ausbau**
Verlegen vorhandener Münchner Gehwegplatten im 4 cm Splittbett mit Verschlämmung aus Mariensteiner (hydraulischer Kalk), inkl. Profilierung der Frostschutzschicht
Die bauseits vorhandenen Münchner Gehwegplatten sind auf einer fachgerecht vorbereiteten Fläche im 4 cm Splittbett zu verlegen. Vor Beginn der Verlegearbeiten ist die vorhandene Fläche zu räumen und eine Frostschutzschicht aus geeignetem Material (z. B. Mineralgemisch) herzustellen, profiliert und verdichtet gemäß den technischen Anforderungen und örtlichen Gegebenheiten.
Die Verlegung der Gehwegplatten erfolgt auf einer eben und tragfähig hergestellten Splittbettung, wobei die Platten höhen- und fluchtgerecht auszurichten sind. Die Fugen sind gleichmäßig zu halten, und die Oberfläche muss eben, trittsicher und ohne Stolperkanten ausgeführt werden.
Nach der Verlegung sind die Platten mit Mariensteiner (hydraulischem Kalk) fachgerecht zu verschlämmen, um die Fugen zu schließen und die Fläche zu stabilisieren. Die Verschlämmung erfolgt vollflächig, gleichmäßig und unter Berücksichtigung der Witterungsverhältnisse, sodass eine dauerhafte und optisch ansprechende Oberfläche entsteht.
Nicht verwendbare oder beschädigte Platten sind auszusondern und dem Auftraggeber zur Entscheidung über die weitere Verwendung oder Entsorgung vorzulegen. Nach Abschluss der Arbeiten sind die angrenzenden Flächen zu reinigen und ggf. wiederherzustellen.
Menge: 30,000 m²

**-.1.3.12 Einleitbereich herstellen**
Herstellung eines Einleitbereiches einer Haltebucht nach der Auffahrt Höhe Hnr. 72 (Parkplatz)
Nach dem vollständigen Rückbau des bestehenden Einleitbereichs ist die Fläche von ca. 6 m² gemäß den technischen Vorgaben und örtlichen Gegebenheiten neu herzustellen. Die Maßnahme umfasst den lagenweisen Aufbau aller erforderlichen Schichten zur Herstellung eines funktionalen und verkehrssicheren Einleitbereichs.
Zunächst ist eine Frostschutzschicht aus geeignetem, nicht bindigem Material (z. B. Mineralgemisch) profiliert und verdichtet herzustellen. Die Schichtdicke richtet sich nach den statischen Anforderungen und dem vorgesehenen Nutzungsprofil. Darauf erfolgt die Herstellung einer Einfassung aus B6 Bordsteinen aus Granit auf einer Bettung aus Beton C25/30, die in Lage und Höhe exakt vorbereitet wird. Die Fugen zwischen den Bordsteinen sind mit Beton C25/30 zu verfüllen und ggf. zu verdichten. Unebenheiten, Kippstellen oder Versätze sind zu vermeiden. Nach Abschluss der Verlegearbeiten sind die angrenzenden Flächen fachgerecht wiederherzustellen. Die Innenfläche wird mit gewachsenem Boden so aufgefüllt, dass eine Rasenansaat auf einer abschließenden Schicht aus 2 cm gesiebtem Oberboden fachgerecht hergestellt werden kann.
Alle Arbeiten sind unter Berücksichtigung angrenzender Bauteile und Verkehrsflächen auszuführen. Schäden an bestehenden Anlagen sind zu vermeiden oder fachgerecht zu beheben.
Menge: 6,000 m

**-.1.3.13 Rasenansaat herstellen**
Herstellung einer Rasenansaat
Auf der vorbereiteten Fläche ist eine fachgerechte Rasenansaat gemäß den geltenden Richtlinien für Begrünungsarbeiten durchzuführen. Die Fläche muss zuvor ebenflächig hergestellt, von groben Steinen, Wurzelresten und Fremdstoffen befreit und mit einer mindestens 2 cm starken Schicht aus gesiebtem Oberboden abgedeckt werden. Der Oberboden ist gleichmäßig zu verteilen und leicht zu verdichten, sodass eine feinkrümelige, durchwurzelbare Struktur entsteht.
Die Rasenansaat erfolgt mit einer standortgerechten, zertifizierten Saatgutmischung (z. B. RSM Typ 2.3 oder vergleichbar), die gleichmäßig per Hand oder maschinell ausgebracht wird. Die Saatmenge richtet sich nach den Herstellerangaben und beträgt in der Regel 20–25 g/m². Nach dem Ausbringen ist die Fläche leicht zu walzen oder anzudrücken, um einen optimalen Bodenschluss zu gewährleisten.
Die Fläche ist nach der Ansaat ausreichend zu bewässern und während der Anwuchsphase regelmäßig zu kontrollieren. Schäden durch Erosion, Fremdbewuchs oder mechanische Belastung sind zu vermeiden oder fachgerecht zu beheben.
Menge: 4,000 m²

**-.1.3.14 Haltebucht halbstarre Fahrbahn - ADS aus SMA 11 S herstellen mit Hand oder Maschine**
Asphaltdeckschicht aus Splittmastixasphalt
SMA 11 S herstellen.
Das Abstumpfen der Oberfläche wird gesondert
vergütet.
In Fahrbahnen der Belastungsklasse Bk10,
Einbaudicke 4,0 cm,
mit Bindemittel 25/55-55 A,
Gesteinskörnungen mit Anteil gebrochener Kornoberflächen C95/1.
Menge: 125,000 m²

**-.1.3.15 Haltebucht halbstarre Fahrbahn - Halbstarre Deckschicht herstellen Dk10 Körnung 0/16, 5 cm mit Hand oder Maschine**
Halbstarre Deckschciht aus Asphaltmischgut und
Verfüllmörtel nach FGSV Merkblatt für die Herstellung
von Halbstarren Deckschichten (M HD) auf Versiegelung
herstellen. Belastungsklasse RStO 12 Bk 10, Mischgut
Körnung 0/16, Hohlraumgehalt im Marshall-Probekörper 25
bis 31 Vol.%, Schichtdicke 5 cm Bindemittel
Straßenbaubitumen 70/100 TL Bitumen-StB und DIN EN
12591, Versiegelung C67BP4 im Mittel 0,8 kg/m²
Menge: 125,000 m²

**-.1.3.16 Haltebucht halbstarre Fahrbahn - Unterlage reinigen**
Vorhandene Unterlage reinigen.
Anfallendes Material einer Verwertung nach
Wahl des AN zuführen.
Das Reinigen von Ecken, Zwickeln und Anschlüssen
von Hand gehört zum Leistungsumfang.
Unterlage aus Asphaltbefestigung
in zusammenhängenden Teilflächen
reinigen mit selbstaufnehmendem Hochdruckreinigungsgerät.
Menge: 175,000 m²

**-.1.3.17 Haltebucht halbstarre Fahrbahn - Schichtenverbund herstellen**
Schichtenverbund durch Ansprühen der Unterlage
mit bitumenhaltigem Bindemittel herstellen,
maschinell mit Rampenspritzgerät.
Das Reinigen wird gesondert vergütet.
Bindemittel C40BF1-S oder gleichwärtiges Material
Ansprühmenge ca. 250 g/m2.
Menge: 175,000 m²

**-.1.3.18 Haltebucht halbstarre Fahrbahn - Zuschlag Hand ADS**
Zulage für Handeinbau zur Position Asphaltdeckschicht
für Mehraufwendungen durch Erschwernisse beim Einbau
von Asphaltschichten.
Anmerkung: Handeinbau wird nur vergütet, wo ein Einbau
mit Fertiger nicht möglich ist (Breite <1,30m,
Querungen).
Menge: 50,000 m²

**-.1.3.19 Haltebucht halbstarre Fahrbahn - Abstumpfung herstellen**
Abstumpfung maschinell herstellen.
Abstreumaterial gleichmäßig auf die noch heiße
Oberfläche der Deckschicht aufbringen und einwalzen.
Nicht gebundenes und gelöstes Material aufnehmen
und einer Verwertung nach Wahl des
AN zuführen.
Mit Bitumen umhüllte Lieferkörnung 1/3,
PSVangegeben(48), Abstreumasse 1,0 kg/m2.
Menge: 105,000 m²

**-.1.3.20 Zulage zu allen Asphaltarbeiten, Schächte**
Zulage zu allen Asphaltarbeiten im Straßenbereich
für Mehraufwendungen durch Erschwernisse infolge von
bestehenden Einbauten einschließlich des verminderten
Leistungsansatz in der Fläche
Zu diesen Mehraufwendungen gehört auch das notwendige
Höhersetzen der Einbauten bei der Asphaltdeckschicht,
Schächte rund, eckig.
Menge: 1,000 St

**-.1.3.21 Anschluss mit Fugenband oder Fugenmasse herstellen**
Anschluss an bestehende Decken oder Bauteile in der
Dicke der Asphaltdeckschicht mit anschmelzbarem / selbstklebenden
Fugenband oder Fugenmasse herstellen.
Das Reinigen vor Einbau des Fugenbandes
gehört zum Leistungsumfang.
Querfuge,
Dicke der Deckschicht über 3,5 cm bis 4,0 cm,
Einzellängen bis 20 m,
Die Abrechnung erfolgt nach laufende Meter.
Menge: 175,000 m

**-.1.3.22 Bushaltestellenbeschilderung wiederherstellen**
Die Bushaltestellenbeschilderung ist nach abgeschlossener Umbaumaßnahme fachgerecht wiederherzustellen. Der Einbau umfasst die Montage des Schildes mit Träger sowie die Herstellung eines geeigneten Fundaments zur standsicheren und dauerhaften Befestigung.
Die Leistungen beinhalten:
• Herstellung eines Fundamentes aus Beton C25/30 oder vergleichbar, mit frostfreier Gründung gemäß den örtlichen Gegebenheiten und den technischen Regelwerken (z. B. DIN EN 206, DIN 1045-2).
• Einbau und Ausrichtung des Trägersystems, einschließlich Einsetzen in das Fundament, lot- und höhengerechte Ausrichtung sowie Fixierung bis zur vollständigen Aushärtung des Betons.
• Montage der Beschilderung gemäß den Vorgaben des Auftraggebers, unter Berücksichtigung der Sichtbarkeit, Leserichtung und barrierefreien Zugänglichkeit.
• Herstellung der seitlichen Anschlüsse an angrenzende Beläge (z. B. Pflaster, Asphalt) mit geeigneten Materialien, um eine saubere Einbindung und Stolperfreiheit zu gewährleisten.
• Witterungsgeschützte Zwischenlagerung und Transport der zuvor demontierten Beschilderung bis zum Wiedereinbau, sofern bauseits bereitgestellt.
• Sicherung der Arbeitsstelle während der gesamten Bauzeit gemäß den geltenden Vorschriften zur Verkehrssicherung (z. B. RSA 21).
• Reinigung und Wiederherstellung der Einbaufläche nach Abschluss der Arbeiten, einschließlich Entfernung von überschüssigem Material und Herstellung eines verkehrssicheren Zustands.
Die Ausführung hat gemäß den technischen Regelwerken und den anerkannten Regeln der Technik zu erfolgen. Besondere Sorgfalt ist auf die korrekte Ausrichtung, die Einbindung in die Umgebung und die dauerhafte Standsicherheit zu legen.
Menge: 1,000 St

**-.1.3.23 Markierungen anbringen**
Markierarbeiten Haltebucht mit Zickzack-Linien und „BUS“-Beschriftung in gelb-fluoreszierender Farbe RA1
Ausführung von Markierungsarbeiten im Bereich einer Bushaltestelle gemäß den geltenden Richtlinien für die Markierung von Verkehrsflächen (z. B. RMS, StVO, ZTV-M). Die Arbeiten umfassen die Herstellung einer Haltebuchtmarkierung mit Zickzack-Linien sowie die Aufbringung der Schrift „BUS“ innerhalb der Bucht.
Die Markierung erfolgt in gelb-fluoreszierender Farbe der Reflexionsklasse RA1, geeignet für den Einsatz im öffentlichen Straßenraum. Die Farbe muss witterungsbeständig, abriebfest und UV-stabil sein. Die Linienführung und Schriftgestaltung sind gemäß den Vorgaben der örtlichen Verkehrsbehörde bzw. den technischen Zeichnungen auszuführen.
Vor Beginn der Arbeiten ist die Fläche fachgerecht zu reinigen und vorzubereiten (z. B. durch mechanisches Kehren oder Hochdruckreinigung). Die Markierung ist maschinell oder manuell aufzubringen, je nach örtlichen Gegebenheiten, und muss eine gleichmäßige Deckung sowie klare Kanten aufweisen.
Nach Fertigstellung ist eine Sichtkontrolle durchzuführen. Eventuelle Nacharbeiten sind im Rahmen der Leistung zu erbringen.
Leistungsumfang:
• Reinigung und Vorbereitung der Markierungsfläche
• Herstellung der Zickzack-Linien gemäß Vorgabe
• Aufbringung der „BUS“-Beschriftung in gelb-fluoreszierender RA1-Farbe
• Materialbereitstellung und Entsorgung von Reststoffen
Menge: 1,000 psch

**-.1.3.24 Boden entsorgen Z0**
*** Bedarfsposition mit GB
Boden, Schadstoffklasse Z 0, von Zwischenlager
nach Unterlagen des AG laden, fördern und entsorgen.
Abgerechnet wird die lose Menge am Zwischenlager.
Boden in das Eigentum des AN übernehmen und einer
Entsorgung nach Wahl des AN zuführen.
Menge: 10,000 m3

**-.1.3.25 Belast.Boden entsorgen Z1.1**
*** Bedarfsposition mit GB
Belasteten Boden von Zwischenlager nach Unterlagen des AG laden, fördern und entsorgen.
Die Entsorgung ist nachzuweisen.
Schadstoffbelastung Z 1.1,
Boden in das Eigentum des AN übernehmen und einer
Entsorgung nach Wahl des AN zuführen.
Transport mit Abdeckung.
Menge: 40,000 t

**-.1.3.26 Belast.Boden entsorgen Z1.2**
*** Bedarfsposition mit GB
Belasteten Boden von Zwischenlager nach Unterlagen des AG laden, fördern und entsorgen.
Die Entsorgung ist nachzuweisen.
Schadstoffbelastung Z 1.2,
Boden in das Eigentum des AN übernehmen und einer
Entsorgung nach Wahl des AN zuführen.
Transport mit Abdeckung.
Menge: 5,000 t

**-.1.3.27 Belast.Boden entsorgen Z2**
*** Bedarfsposition mit GB
Belasteten Boden / Fels von Zwischenlager nach
Unterlagen des AG laden, fördern und entsorgen.
Die Entsorgung ist nachzuweisen.
Abgerechnet wird die lose Menge am Zwischenlager.
Boden / Fels der OZ 01.001.04.0008
Schadstoffbelastung Z 2 oder höher,
Schadstoffbelastung und Entsorgung nach Unterlagen
des AG.
Anfallende Gebühren trägt der AG incl.
Transport mit Abdeckung.
Menge: 5,000 t

##### Titel -.1.4 Stundenlohnarbeit

**-.1.4.1 Werkpolier, Baumaschienenfachmeister**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.1.4.2 Vorarbeiter**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.1.4.3 Spezialbaufacharbeiter / Baumaschinenführer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.1.4.4 Facharbeiter / Baugeräteführer / Berufskraftfahrer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.1.4.5 Fachwerker / Maschinist / Kraftfahrer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.1.4.6 Werker / Maschinenwerker**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.1.4.7 Auszubildende**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.1.4.8 Bagger bis 0,4m³**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.1.4.9 Bagger von 0,4m³ bis 1,2m³**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.1.4.10 Microbagger**
*** Bedarfsposition mit GB
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.1.4.11 Frontlader bis 3 Tonnen**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.1.4.12 LKW 2-3 Achser**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.1.4.13 LKW 4 Achser**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.1.4.14 Zuschlag LKW für Ladegerät**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.1.4.15 Großkehrmaschine**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.1.4.16 Kompressor**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.1.4.17 Bohr- und Abbauhammer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.1.4.18 Vibrationsstampfer ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.1.4.19 Rüttelplatte ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.1.4.20 Trennschleifer ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.1.4.21 Tagespauschale Minibagger**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 d

**-.1.4.22 Tagespauschale Radlader**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 d

#### -.2 Barrierefreier Umbau Münchner Straße 65

##### Titel -.2.1 Baustelleneinrichtung

**Ausführungsbeschreibung 2 1. Rahmenvereinbarungen zum LV**
*1. Rahmenvereinbarungen zum LV*
1.
Der Auftragnehmer hat ein Bautagebuch zu führen und dieses spätestens am ersten Werktag der darauffolgenden
Kalenderwoche zur Prüfung und Gegenzeichnung vorzulegen.
2.
Vor Beginn der Ausführung ist bei der Gemeinde Unterföhring der Antrag für die verkehrsrechtliche Anordnung
zu stellen. Für die Beantragung entstehen keine Kosten. Im Leistungsverzeichnis ist eine Position zur späteren
Vergütung vorgesehen.
3.
Auf alle vorhandenen Sparten ist zu achten. Spartenpläne sind vom Auftragnehmer selbstständig bei den
jeweiligen Versorgern bzw. Spartenträgern abzufragen und einzuholen. Eine Einweisung mit den einzelnen
Spartenträgern, wie z. B. MTI‑Teleport, SWM (Wasser und Gas), Schmutzwasserkanal sowie den Bayernwerken,
ist vom Auftragnehmer vor Ort zu veranlassen.
Die Spartenpläne sind dem Auftraggeber vor Baubeginn vorzulegen. Zu allen Einweisungen ist der Auftraggeber
einzuladen bzw. hinzuzuziehen.
4.
Erschwernisse beim Handeinbau oder -ausbau werden gesondert vergütet.
5.
Wiederverwertbares, aufgefundenes Material wie Pflaster, Bordsteine, Granitsteine, Ziegel usw. ist – sofern im Leistungsverzeichnis nichts anderes festgelegt ist – zum Lagerplatz des AG zu transportieren. Pflaster ist, soweit möglich,
auf Paletten anzuliefern.
6.
Für die Trennung geeigneter und ungeeigneter Bodenarten beim Abtrag wird eine besondere Vergütung gewährt.
Die Abrechnung erfolgt auf Regiestundenbasis. Insbesondere ist darauf zu achten, dass belastete Böden gemäß
den geltenden LAGA‑Richtlinien behandelt werden.
7.
Den Rechnungen sind Aufmaßblätter, Regiestundenzettel sowie Wiegescheine beizufügen.
Die Aufmaßblätter sind vor Rechnungsstellung gemeinsam mit dem Auftraggeber zu erstellen und
gegenzuzeichnen. Es gilt § 14 VOB/B.
8.
Für den Beginn der Ausführung ist eine verbindliche Frist festgelegt. Der Auftragnehmer ist verpflichtet,
im Zeitraum vom 03.08.2026 bis zum 14.09.2026 drei Bushaltestellen barrierefrei umzubauen.
9.
Alle im Leistungsverzeichnis angegebenen Massen dienen der Kalkulation.
Massenmehrungen oder -minderungen werden zu den vertraglich vereinbarten Einheitspreisen gemäß Vertrag
vergütet.
Gemäß VOB/B § 2 Abs. 2 besteht kein Anspruch auf einen neuen Preis bei einer Überschreitung des
Mengenansatzes von über 10 %.
Gemäß VOB/B § 2 Abs. 3 besteht kein Anspruch auf eine Erhöhung der Mengen einer Teilleistung bei einer
Unterschreitung des Mengenansatzes von über 10 % sowie kein Ausgleich über andere Positionen.
10.
Alle Einzelrechnungen ohne Aufmaßblätter, Massenberechnungen und Regiestundenzettel sind digital an die
Gemeinde Unterföhring (rechnung@unterfoehring.de) zu übermitteln.
Die Aufmaßblätter sowie die Massenberechnung und die Regiestundenzettel sind zusätzlich in Papierform
zur Rechnungsprüfung an das zuständige Sachgebiet Tiefbau und Verkehr der Gemeinde Unterföhring
(Technisches Tiefbauamt) zu übergeben.

**-.2.1.1 Baustelleneinrichtung herstellen, vorhalten und räumen**
Baustelleneinrichtung herstellen

• Beschaffen von Lager und Arbeitsflächen sowie von Zufahrtswegen zur Baustelle, soweit diese nicht vom Auftraggeber bereitgestellt werden.
• Anlegen der Lager und Arbeitsplätze.
• Anfahren und betriebsfertiges Aufstellen aller erforderlichen Geräte, Werkzeuge und sonstigen Betriebsmittel.
• Anfahren, Aufbauen und Einrichten der Baubüros des AN, Unterkünfte, Werkstätten, abschließbaren Lagerräume und ähnlicher Einrichtungen.
• Herstellen der erforderlichen Strom‑ und Wasseranschlüsse sowie der Entsorgungseinrichtungen für die gesamte Bauzeit.
• Freimachen des Geländes sowie Ausführen der erforderlichen Oberbodenarbeiten.
• Gerüste, Arbeitsbühnen und ähnliche Einrichtungen werden gesondert vergütet, sofern sie nicht als Nebenleistungen gelten.
• Unterhalten der Verkehrsflächen zur Aufrechterhaltung des öffentlichen Verkehrs und des Anliegerverkehrs.

Baustelleneinrichtung vorhalten
• Vorhalten, Unterhalten und Betreiben sämtlicher Anlagen und Einrichtungen einschließlich Miete, Pacht, Gebühren und ähnlicher Kosten für die gesamte Bauzeit.
• Umsetzen von Maschinen und Werkzeugen wird nicht gesondert vergütet.

Baustelle räumen
• Räumen der Baustelle von allen Geräten, Anlagen, Einrichtungen usw., einschließlich Rückbau der vom AN hergestellten Zufahrtswege.
• Ordentliches Herrichten aller betroffenen Flächen in den ursprünglichen Zustand unter Berücksichtigung landschaftspflegerischer Belange.
• Beseitigung aller vom AN verursachten Schäden an den vom AG bereitgestellten Zufahrtswegen und Flächen.

Abrechnung
• Abrechnung erfolgt über Pos. 1.1.2. Diese Position wird einmalig als Pauschalbetrag vergütet.
• Zusätzliche Nachträge werden nur nach vorheriger Rücksprache mit dem AG genehmigt und anschließend vergütet.
Menge: 1,000 psch

**-.2.1.2 Bauzaun für Baustellenabsicherung**
*** Bedarfsposition mit GB
Liefern von mobilen Bauzaunelementen zur Baustellenabsicherung in Längen von 2,0 m bis 3,5 m und einer Höhe von 2,0 m je Element.
Die Bauzäune müssen den allgemein anerkannten Regeln der Technik entsprechen und aus verzinktem Stahl oder gleichwertigem Material bestehen.
Fußplatten, Verbindungsschellen sowie erforderliche Stützstreben sind im Leistungsumfang enthalten.
Leistungsumfang:
• Antransport und Aufstellen der Bauzäune an der vorgesehenen Stelle
• Sicheres Verankern und Stabilisieren der Elemente (inkl. Ballastierung, falls erforderlich)
• Vorhalten, Unterhalten und Instandhalten der gesamten Bauzaunanlage während der Bauzeit
• Regelmäßige Kontrolle auf Standfestigkeit, Beschädigungen und Verkehrssicherheit
• Umsetzungen innerhalb des Baufeldes sind vollständig mit einzukalkulieren
• Abbau und Abtransport nach Abschluss der Bauzeit
• Ordnungsgemäße Wiederherstellung der betroffenen Flächen
Besondere Hinweise:
• Der Bauzaun ist so zu stellen, dass keine Gefährdung für Fußgänger, Radfahrer oder den fließenden Verkehr entsteht.
• Beschädigte Elemente sind unverzüglich auszutauschen.
• Der Auftragnehmer trägt die Verantwortung für Diebstahl- und Vandalismusschutz der Bauzäune.
• Bei Arbeiten im öffentlichen Verkehrsraum sind die Vorgaben der StVO, VwV-StVO und RSA einzuhalten.
Abrechnung:
• Die Vergütung erfolgt nur nach vorheriger Rücksprache und schriftlicher Freigabe durch den Auftraggeber.
• Rechnungssatz: Stückzahl (je Bauzaunelement).
• Bedarfsposition mit Gesamtpreis.
Menge: 10,000 St

**-.2.1.3 Verkehrsschilder nach StVO ((Reflexionsklasse RA2)**
*** Bedarfsposition mit GB
Liefern und Montieren von Verkehrsschildern gemäß StVO in Reflexionsklasse RA2, einschließlich:
• Gefahrenzeichen 101 bis 162 StVO,
• Vorschriftszeichen 201 bis 286 StVO,
• Richtzeichen 301 bis 308, 353, 357 und 388 StVO,
jeweils an einem ca. 2,50 m langen Stahlrohr befestigt.
Leistungsumfang:
• Antransport der Schilder und Stahlrohre
• Aufstellen und standsichere Montage an der vorgesehenen Stelle
• Sicherstellung der ordnungsgemäßen Sichtbarkeit gemäß RA2-Anforderungen
• Vorhalten, Unterhalten und Instandhalten der Verkehrsschilder für die gesamte Dauer der Baumaßnahme
• Regelmäßige Kontrolle auf Standfestigkeit, Sichtbarkeit, Verschmutzung und Beschädigungen
• Austausch beschädigter oder unbrauchbarer Schilder während der Bauzeit
• Abbau und Abtransport nach Abschluss der Maßnahme
Die Ausführung erfolgt gemäß StVO, VwV-StVO, RSA sowie den einschlägigen technischen Lieferbedingungen (insbesondere TL-Schilder).
Vergütung:
Die Position wird nur nach vorheriger Aufforderung, Rücksprache bzw. Bedarf und anschließender schriftlicher Freigabe durch den Auftraggeber vergütet.
Abrechnung als Bedarfsposition.
Menge: 10,000 St

**-.2.1.4 Zusätzliche Leitbaken nach Zeichen 605 StVO**
*** Bedarfsposition mit GB
zusätzliche Leitbaken Rot-Weiß
links- oder rechtsweisend nach Zeichen 605 STVO
auf- und abbauen, für die Dauer der Baumaßnahme vorhalten.
Umsetzungen sind mit einzukalkulieren.
Wird nur nach Aufforderung / Rücksprache vom AG vergütet.
Ansonsten müssen diese so wie in der Verkehrsrechtlichen Anordnung gefordert ist / sind mit aufgestellt,
und unterhalten werden.
Liefern, Aufstellen und standsicheres Montieren von rot-weißen
Leitbaken, links- oder rechtsweisend, gemäß Zeichen 605 StVO.
Die Leitbaken sind mit schweren Fußplatten aus Recycling-Kunststoff
(mind. 28–30 kg) oder gleichwertigen, standsicheren Fußplatten zu versehen.
Die Fußplatten müssen für den Einsatz im öffentlichen Verkehrsraum
geeignet sein und eine sichere Standfestigkeit gewährleisten.
Leistungsumfang:
• Antransport und fachgerechtes Aufstellen der Leitbaken
• Montage mit geeigneten Schwerlast Fußplatten (Recycling
Kunststoff, ca. 28–30 kg)
• Sicherstellung der Standsicherheit (inkl. zusätzlicher Ballastierung,
falls erforderlich)
• Vorhalten, Unterhalten und Instandhalten während der gesamten Bauzeit
• Regelmäßige Kontrolle auf Sichtbarkeit, Verschmutzung und Beschädigungen
• Austausch beschädigter Elemente
• Abbau und Abtransport nach Bauende
• Umsetzungen innerhalb des Baufeldes sind vollständig mit einzukalkulieren
Vergütung:
Die Vergütung erfolgt nur nach vorheriger Aufforderung, Rücksprache bzw.
Bedarf und anschließender Freigabe durch den Auftraggeber.
Unabhängig davon sind Leitbaken, sofern sie in der verkehrsrechtlichen
Anordnung gefordert sind, vom Auftragnehmer verpflichtend mit aufzustellen,
zu unterhalten und vorzuhalten, ohne gesonderte Vergütung.
Menge: 10,000 St

**-.2.1.5 Absperrzaun / Schrankenzaun Rot-Weiß**
*** Bedarfsposition mit GB
Liefern, Aufstellen und standsicheres Montieren von Absperrzäunen aus Kunststoff oder Schrankenzäunen aus Metall, jeweils in rot-weißer Ausführung, zur Absicherung des Baufeldes.
Die Absperrzäune sind für die gesamte Dauer der Baumaßnahme vorzuhalten, zu unterhalten und regelmäßig auf Standfestigkeit, Sichtbarkeit und Beschädigungen zu prüfen.
Nach Abschluss der Maßnahme sind die Zäune vollständig abzubauen und abzutransportieren.
Leistungsumfang:
• Antransport und fachgerechtes Aufstellen der Absperrzäune
• Sicherstellung der Standsicherheit (inkl. erforderlicher Fußplatten oder Stützen)
• Vorhalten, Unterhalten und Instandhalten während der gesamten Bauzeit
• Regelmäßige Kontrolle und Austausch beschädigter Elemente
• Abbau und Abtransport nach Bauende
• Umsetzungen innerhalb des Baufeldes sind vollständig mit einzukalkulieren
Vergütung:
Die Position wird nur nach vorheriger Aufforderung und Freigabe durch den Auftraggeber vergütet.
Verrechnungssatz: Stückzahl
Abrechnung: Bedarfsposition
Menge: 25,000 St

**-.2.1.6 Instandhalten der Verkehrsflächen**
Das Instandhalten der Verkehrsflächen umfasst die regelmäßige Reinigung aller für den Baustellenverkehr genutzten Straßen und Wege, einschließlich der Maßnahmen zur Aufrechterhaltung eines sicheren und ordnungsgemäßen Verkehrsablaufs.
Die genannten Arbeiten sind unaufgefordert und fortlaufend über den gesamten Bauzeitraum auszuführen.
Hierzu gehören insbesondere:
• Entfernen von Verschmutzungen, Erdmaterial, Schlamm, Staub, Baustellenrückständen und sonstigen Beeinträchtigungen
• Reinigung verunreinigter Straßeneinläufe, Straßengräben und Kanäle, die umgehend zu erfolgen hat
• Sicherstellung, dass keine Gefährdungen oder Behinderungen für den öffentlichen Verkehr entstehen
Die Ausführung hat nach den allgemein anerkannten Regeln der Technik sowie unter Beachtung der StVO und der verkehrsrechtlichen Anordnung zu erfolgen.
Vergütung:
• Die Vergütung erfolgt einmalig für die gesamte Maßnahme.
• Zusätzliche Reinigungsarbeiten an Straßen und Wegen werden nur nach vorheriger Aufforderung und Freigabe durch den Auftraggeber vergütet.
Menge: 1,000 psch

**-.2.1.7 Einholen und Umsetzen erforderlicher Genehmigungen (inkl. VAO, Spartenauskünfte, Dokumentationspflicht und Nachweisführung)**
Für die gesamte Dauer der Baumaßnahme sind sämtliche erforderlichen Genehmigungen, Zustimmungen, Anzeigen und Spartenauskünfte bei den jeweils zuständigen Stellen eigenverantwortlich einzuholen und die daraus resultierenden Maßnahmen vollständig und fristgerecht umzusetzen.
Hierzu zählen insbesondere:
• das Einholen der verkehrsrechtlichen Anordnung (VAO) bei dem LRA Freising über Gabriele.Wimschneider@lra-m.bayern.de
• das Einholen aller erforderlichen Spartenauskünfte Kanal über die zentrale Adresse spartenauskunft@unterfoehring.de,
• die Abstimmung mit den jeweiligen Versorgungsträgern sowie die Umsetzung aller daraus resultierenden Auflagen.
Alle behördlichen Vorgaben, Auflagen und Bedingungen sind während der gesamten Bauzeit einzuhalten und umzusetzen.
Spartenauskünfte und Einweisungen
Der Auftragnehmer hat:
• alle relevanten Spartenpläne einzuholen,
• die Sparte Kanal über spartenauskunft@unterfoehring.de anzufordern und einzuholen,
• erforderliche Einweisungen vor Ort mit den Spartenträgern zu organisieren und durchzuführen,
• den Auftraggeber zu allen Einweisungen rechtzeitig einzuladen,
• sicherzustellen, dass alle Sparteninformationen vor Baubeginn vollständig vorliegen,
• sämtliche Vorgaben der Versorger verbindlich umzusetzen.
Dokumentationspflicht und Nachweisführung
Der Auftragnehmer ist verpflichtet:
• alle Genehmigungen, VAOUnterlagen, Spartenauskünfte, Einweisungsprotokolle und behördlichen Schreiben vollständig zu dokumentieren,
• sämtliche Unterlagen geordnet, nachvollziehbar und in aktueller Fassung vorzuhalten,
• die gültigen Versionen der VAO und aller Spartenpläne
Menge: 1,000 psch

**-.2.1.8 Verkehrsflächen verkehrssicher unterhalten**
Die innerhalb des Baubereiches liegenden Verkehrsflächen zur Aufrechterhaltung des öffentlichen Verkehrs, des Anliegerverkehrs sowie des Baustellenverkehrs sind während der gesamten Bauzeit verkehrssicher zu unterhalten.
Hierzu zählen auch zwischenzeitlich genutzte Behelfsfahrstreifen sowie alle temporär eingerichteten Verkehrsführungen.
Die Leistung umfasst insbesondere:
• laufende Kontrolle der Verkehrsflächen auf Schäden, Verschmutzungen, Unebenheiten und Gefährdungen,
• Beseitigung von Verschmutzungen, losem Material, Schlamm, Staub und sonstigen Beeinträchtigungen,
• Sicherstellung der Befahrbarkeit und Begehbarkeit für alle Verkehrsteilnehmer,
• sofortige Beseitigung von Gefahrenstellen,
• Unterhalt der Befestigungen gemäß den Unterlagen des Auftraggebers,
• verkehrssichere Unterhaltung sämtlicher Verkehrsflächen im Zuge der Baustrecke.
Die Arbeiten sind fortlaufend und unaufgefordert über den gesamten Bauzeitraum auszuführen.
Abrechnung:
Die Vergütung erfolgt nach Kalendertagen.
Menge: 1,000 d

**-.2.1.9 Absperrschrankengittern - Verkehrseinrichtung nach StVO**
Bereitstellung, Lieferung und Einsatz von temporären Verkehrseinrichtungen gemäß StVO.
Es sind Absperrschrankengitter nach TL Absperrschranken einzusetzen, mit spezifischem Rückstrahlwert RA2 gemäß DIN EN 12899-1 und einer Länge von 2000 mm je Element.
Die Leistung umfasst:
• Antransport und fachgerechtes Aufbauen der Absperrschrankengitter an der vorgesehenen Stelle
• Vorhalten der Verkehrseinrichtung für die gesamte Dauer der Maßnahme
• Laufende Kontrolle und Instandhaltung während des Einsatzzeitraums
• Abbau, Abtransport und ordnungsgemäße Entsorgung bzw. Rückführung nach Abschluss der Arbeiten
Die Ausführung erfolgt gemäß den geltenden technischen Regelwerken, insbesondere StVO, VwV-StVO, RSA sowie den einschlägigen TL-Vorgaben. Die Verkehrssicherheit ist während der gesamten Standzeit sicherzustellen.
Menge: 10,000 St

**-.2.1.10 Höhenfestpunkt herstellen**
*** Bedarfsposition mit GB
Der Höhenfestpunkt ist durch den AN in Abstimmung mit dem AG herzustellen. Die Herstellung hat zeitnah nach Auftragserteilung zu erfolgen und muss spätestens vor Durchführung der ersten Geländeaufnahme durch den AN abgeschlossen sein. Die zur Einmessung erforderlichen Höhenfestpunkte sind digital beim Landratsamt München einzuholen und entsprechend zu übernehmen. Während sowie nach Ablauf der Frostperiode ist die Höhenlage des Festpunktes durch den AN zu kontrollieren und bei Bedarf zu korrigieren. Sämtliche hierfür erforderlichen Erdarbeiten gehören zum Leistungsumfang. Der Höhenfestpunkt ist aus einem mindestens 10 cm langen Metallbolzen mit Rundkopf herzustellen. Die Ausführung hat dauerhaft, standsicher und frostfrei zu erfolgen. Nach Abschluss der Baumaßnahme kann der Höhenfestpunkt nach Rücksprache mit dem AG entweder ausgebaut oder im Bestand belassen werden.
Menge: 2,000 St

##### Titel -.2.2 Rückbau

**-.2.2.1 Zulage zu allen Asphaltarbeiten, Schächte**
Zulage zu allen Asphaltarbeiten im Straßenbereich
für Mehraufwendungen durch Erschwernisse infolge von
bestehenden Einbauten einschließlich des verminderten
Leistungsansatz in der Fläche
Zu diesen Mehraufwendungen gehört auch das notwendige
Höhersetzen der Einbauten bei der Asphaltdeckschicht,
Schächte rund, eckig.
Menge: 1,000 St

**-.2.2.2 Asphalt schneiden von 18 cm bis 30 cm Tiefe**
*** Bedarfsposition mit GB
Im Bereich des vorhandenen Einzeilers (B6 Bord) ist der bestehende Asphaltbelag auf einer Länge von 70 m, einer Asphaltbreite von 50 cm mit einer variierenden Tiefe von 18 cm –30cm fachgerecht zu schneiden. Die Schnittführung ist geradlinig, sauber und exakt herzustellen.
Für die Ausführung ist ein geeigneter Fugenschneider einzusetzen, der eine präzise Trennung des Asphaltbelags vom angrenzenden Bestand ermöglicht und eine gleichmäßige Schnitttiefe gewährleistet. Die Arbeiten sind erschütterungsarm und unter Einhaltung der geltenden technischen Regeln des Straßen- und Tiefbaus auszuführen.
Der beim Schneidvorgang entstehende Abraum ist vollständig aufzunehmen, ordnungsgemäß zu entsorgen und die Schnittfugen sind anschließend frei von losen Bestandteilen zu hinterlassen.
Die Leistung umfasst sämtliche Nebenarbeiten, Geräteeinsätze, Hilfsmittel sowie den fachgerechten Umgang mit dem anfallenden Material.
Besondere Sorgfalt ist auf die angrenzenden Bauteile (z. B. Bordsteine, Pflasterflächen, Einzeiler) zu legen, um Beschädigungen zu vermeiden und einen späteren fachgerechten Anschluss zu ermöglichen.
Menge: 70,000 m

**-.2.2.3 Zulage zur Vorposition für je als 1 cm mehrdicke**
*** Bedarfsposition mit GB
Zulage für zusätzliche Schnittdicke beim Asphaltschneiden Die Zulage umfasst sämtliche Mehrleistungen, die durch das Schneiden von Asphaltbelägen mit einer größeren Schnitt- bzw. Materialdicke als in der Vorposition angegeben erforderlich werden. Abgerechnet wird je weiterem Zentimeter tatsächlicher Schnittdicke über der in der Grundposition enthaltenen Dicke.Die Leistung beinhaltet insbesondere: – das Anpassen und Führen der Schneidtechnik an die erhöhte Materialstärke, – den erhöhten Verschleiß an Werkzeugen, Schneidscheiben und Maschinen, – den zusätzlichen Zeitaufwand für das Schneiden größerer Schichtdicken, – das sichere und fachgerechte Herstellen der Schnitte in allen Asphaltschichten, – das Entfernen und Entsorgen des anfallenden Schneidguts gemäß den geltenden Vorschriften.Die Abrechnung erfolgt je 1 cm zusätzlicher Schnittdicke, gemessen an der tatsächlichen Schichtstärke vor Ort. Grundlage ist die Differenz zwischen der in der Vorposition enthaltenen Dicke und der tatsächlich vorhandenen Dicke des Asphaltaufbaus.
Menge: 70,000 m

**-.2.2.4 Asphalt ausbauen und entsorgen**
*** Bedarfsposition mit GB
Im Bereich des vorhandenen Einzeilers ist der bestehende Asphaltbelag auf einer Länge von 70 m, einer Breite von 50 cm sowie bis zu einer variierenden Tiefe von 18–30 cm fachgerecht auszubauen. Der Ausbau erfolgt lagenweise, unter Berücksichtigung der vorhandenen Schichten (Deckschicht, Binderschicht und ggf. Tragschicht), bis die geforderte Ausbautiefe vollständig erreicht ist.
Das ausgebauten Aufbruchmaterial wird Eigentum des Arbeitnehmers und ist ordnungsgemäß aufzunehmen, zu verladen und gemäß den geltenden gesetzlichen Bestimmungen zu entsorgen. Eine sortenreine Trennung der Materialien ist sicherzustellen, sofern dies technisch möglich und wirtschaftlich vertretbar ist.
Während der gesamten Maßnahme ist die Arbeitsstelle gemäß den gültigen Vorschriften der RSA, der StVO sowie den Anforderungen des Arbeitsschutzes gegen unbefugten Zutritt zu sichern.
Besondere Sorgfalt ist auf die angrenzenden Bauteile wie Bordsteine, Pflasterflächen, Einzeiler und angrenzende Asphaltflächen zu legen. Diese sind vor Beschädigungen zu schützen, um einen späteren fachgerechten Anschluss der neuen Konstruktion sicherzustellen.
Die Leistung umfasst sämtliche Nebenarbeiten, Geräteeinsätze, Hilfsmittel, Transportleistungen sowie den fachgerechten Umgang mit dem anfallenden Ausbau- und Restmaterial.
Menge: 25,000 t

**-.2.2.5 B6 Granitbordesteine 100 x 15 inkl. Bettung ausbauen, reinigen und zwischenlagern**
Die vorhandenen Bordsteine aus Granit mit den Abmessungen 100 cm Länge und 23 cm Breite sind fachgerecht und beschädigungsfrei auszubauen. Der Ausbau erfolgt inklusive der vorhandenen Betonbettung, sodass die Steine vollständig freigelegt und für eine spätere Wiederverwendung geeignet bleiben. Dabei ist sicherzustellen, dass angrenzende Beläge, Einfassungen und Bauteile nicht beschädigt werden. Nach dem Ausbau sind die Bordsteine sorgfältig von anhaftenden Materialien wie Erdreich, Mörtelresten, Betonanhaftungen, Asphalt oder sonstigen Verschmutzungen zu reinigen. Die Reinigung kann manuell oder maschinell erfolgen, abhängig vom Verschmutzungsgrad und Zustand der Steine. Die gereinigten Bordsteine sind anschließend geordnet, sortenrein und transportsicher bauseits zu lagern, sodass sie für den späteren Wiedereinbau problemlos zur Verfügung stehen. Die Lagerung erfolgt auf einer geeigneten Fläche innerhalb des Baufeldes oder an einem vom Auftraggeber benannten Ort. Dabei ist auf eine schonende Ablage zu achten, um Beschädigungen während der Lagerzeit zu vermeiden. Nicht wiederverwendbare oder beschädigte Bordsteine werden Eigentum des AG und sind fachgerecht zu entsorgen.
Menge: 70,000 m

**-.2.2.6 Asphalt Haltebucht ausbauen**
Es sind Arbeiten zum vollständigen Rückbau der bestehenden Asphaltbefestigung innerhalb der Haltebucht auszuführen. Die Maßnahme umfasst die maschinelle Aufnahme und Entsorgung der Asphaltdeckschicht sowie die darunterliegenden Binderschicht und ggf. der Asphalttragschicht. Ziel ist die Herstellung eines tragfähigen, profilierten Untergrunds für nachfolgende Bauleistungen.
Rückbau der Asphaltbefestigung auf der gesamten Fläche der Haltebucht gemäß Lageplan.
• Aufnahme der Asphaltdeckschicht (AC 11 D o. ä.) bis zur vorgesehenen Tiefe.
• Rückbau der Binderschicht und der Asphalttragschicht.
• Abtransport, sortenreine Trennung und fachgerechte Entsorgung bzw. Verwertung der Ausbauasphalte gemäß den geltenden Vorschriften (z. B. LAGA, DepV, KrWG).
• Dokumentation der Entsorgungswege inkl. Wiegescheine und Nachweise.
Menge: 95,000 t

**-.2.2.7 Granitbordsteinen 100 × 23 cm inkl. Betonbettung ausbauen, reinigung und bauseitige Lagerung**
Die vorhandenen Granitbordsteine mit den Abmessungen 100 cm × 23 cm sind inklusive der vorhandenen Betonbettung fachgerecht und beschädigungsfrei auszubauen. Dabei ist sicherzustellen, dass die Steine vollständig erhalten bleiben und für eine spätere Wiederverwendung geeignet sind. Der Ausbau erfolgt unter besonderer Berücksichtigung der angrenzenden Beläge und Einfassungen, um Schäden an benachbarten Bauteilen zu vermeiden. Nach dem Ausbau sind die Bordsteine sorgfältig von anhaftenden Materialien wie Erdreich, Mörtelresten, Betonanhaftungen, Asphaltanhaftungen oder sonstigen Verschmutzungen zu reinigen. Die Reinigung kann je nach Verschmutzungsgrad manuell oder maschinell erfolgen. Die gereinigten Bordsteine sind anschließend geordnet und transportsicher bauseits zu lagern. Die weitere Lagerung erfolgt auf einer geeigneten Fläche außerhalb des Baufeldes an einem vom Auftraggeber benannten Ort. Dabei ist auf eine sortenreine, übersichtliche und schonende Ablage zu achten, um Beschädigungen und erneute Verschmutzungen während der Lagerzeit zu vermeiden. Nicht wiederverwendbare oder beschädigte Bordsteine werden Eigentum des AN und sind fachgerecht zu entsorgen.
Menge: 30,000 m

**-.2.2.8 Münchner Gehwegplatten 35 cm x 35 cm Ausbau, Reinigung und bauseitige Lagerung zur Wiederverwendung**
Ausbau, Reinigung und bauseitige Lagerung von Münchner Gehwegplatten zur Wiederverwendung
Die vorhandenen Münchner Gehwegplatten sind fachgerecht und beschädigungsfrei auszubauen. Dabei ist darauf zu achten, dass die Platten vollständig erhalten bleiben und für einen späteren Wiedereinbau geeignet sind. Der Ausbau erfolgt unter Berücksichtigung der angrenzenden Beläge und Einfassungen, um Schäden an benachbarten Bauteilen zu vermeiden.
Nach dem Ausbau sind die Gehwegplatten sorgfältig von anhaftenden Materialien wie Erdreich, Mörtelresten oder sonstigen Verschmutzungen zu reinigen. Die Reinigung kann manuell oder maschinell erfolgen, abhängig vom Zustand und Verschmutzungsgrad der Platten.
Die gereinigten Platten sind anschließend geordnet und transportsicher bauseits zu lagern. Die Endlagerung erfolgt auf geeigneter Fläche außerhalb des Baufeldes an einem vom Auftraggeber benannten Ort. Dabei ist auf eine sortenreine und übersichtliche Ablage zu achten, um Beschädigungen und Verschmutzungen während der Lagerzeit zu vermeiden.
Nicht wiederverwendbare oder beschädigte Gehwegplatten werden Eigentum des AN und sind fachgerecht zu ensorgen.
Menge: 30,000 m²

**-.2.2.9 taktiler Leitelemente Ausbau und Entsorgung vorhandener**
Vorhandene taktile Leitelemente (z. B. Noppenplatten, Rillenplatten sind im Rahmen der Baumaßnahme fachgerecht auszubauen und werden Eigentum des AN. Diese sind fachgerecht zu entsorgen. Die Elemente dienen der barrierefreien Orientierung und sind in der Regel in Gehwegflächen oder Haltestellenbereichen eingebunden.
Die Arbeiten umfassen:
• Sorgfältiges Freilegen der taktilen Elemente, ggf. durch Schneiden angrenzender Beläge (Asphalt, Pflaster, Platten) zur Herstellung sauberer Ausbaukanten.
• Lösen und Herausnehmen der Leitelemente, unter Berücksichtigung angrenzender Bauteile und ohne Beschädigung der umliegenden Flächen.
• Transport und fachgerechte Entsorgung der nicht wiederverwendbaren Elemente gemäß den geltenden Vorschriften
• Reinigung und Vorbereitung der Ausbaufläche für nachfolgende Arbeiten (z. B. Neuverlegung, Oberflächenwiederherstellung).
Besondere Sorgfalt ist auf die angrenzenden Beläge und Einbauten zu legen, um Beschädigungen zu vermeiden.
Menge: 12,000 m²

**-.2.2.10 Bushaltestellenbeschilderung inkl. Fundament ausbau, und bauseitiger Lagerung**
Ausbau einer Bushaltestellenbeschilderung inkl. Fundament, Entsorgung und bauseitiger Lagerung
Die vorhandene Bushaltestellenbeschilderung ist vollständig auszubauen. Dies umfasst sowohl das Schild mit Träger als auch das zugehörige Fundament. Der Ausbau erfolgt fachgerecht und erschütterungsarm, um Beschädigungen an der Beschilderung und angrenzenden Bauteilen zu vermeiden.
Das Fundament ist vollständig zu entfernen und gemäß den geltenden Vorschriften zu entsorgen. Dabei sind mineralische und metallische Bestandteile sortenrein zu trennen und einer geeigneten Verwertungs- oder Entsorgungsstelle zuzuführen.
Die demontierte Beschilderung ist bauseits zu lagern, wobei auf eine schonende und transportsichere Zwischenlagerung zu achten ist. Die Lagerung erfolgt witterungsgeschützt und so, dass eine spätere Wiederverwendung ohne Einschränkungen möglich ist.
Etwaige Schäden an angrenzenden Flächen oder Einbauten sind zu vermeiden oder fachgerecht zu beheben.
Menge: 1,000 St

##### Titel -.2.3 Neubau

**-.2.3.1 B6 Granitbordsteine verlegen**
Verlegen der ausgebauten B6 Bordsteine entlang der neu hergestellten Wasserrinne. Die Bordsteine dienen als seitliche Begrenzung und Führung der Rinne und sind daher in Lage, Höhe und Neigung exakt auszurichten. Die Oberkante der Bordsteine ist durchgehend 2 cm über der Oberkante der Wasserrinne herzustellen, um eine klare Wasserführung sicherzustellen. Die Verlegung erfolgt auf einer fachgerecht profilierten und verdichteten Frostschutzschicht. Anschließend wird eine 20 cm starke Bettung aus Beton C25/30 hergestellt und in Lage und Höhe vorbereitet. Die Bordsteine sind unmittelbar nach dem Einbringen des Betons höhengerecht und fluchtgerecht zu setzen. Gleichmäßige Fugenabstände sind einzuhalten; Unebenheiten, Kippstellen oder Versätze sind zu vermeiden. Die Fugen sind mit Betonschlemme C25/30 zu schließen. Nach Abschluss der Arbeiten sind die angrenzenden Flächen fachgerecht wiederherzustellen. Nicht verwendbare oder beschädigte Bordsteine werden Eigentum des AN und sind einer fachgerechten Entsorgung nach Wahl des AN zuzuführen.
Menge: 70,000 m

**-.2.3.2 Planum der vorhandenen FSS von Hand korrigieren**
Korrektur des Planums der vorhandenen Frostschutzschicht (FSS) in Reparaturflächen des Oberbaus. Die Leistung umfasst das händische Abziehen, Aufholen oder Abgleichen der bestehenden FSS zur Herstellung der neuen Planumshöhe für Asphalttragschichten (ATS) sowie Pflaster oder Plattenbeläge. Die Toleranz der herzustellenden Planumsebene beträgt ± 2 cm. Leistungsumfang: Manuelles Herstellen bzw. Korrigieren des Planums der vorhandenen FSS, Aufholen oder Abtragen von Material zur Erreichung der geforderten Planumshöhe, Verdichten der bearbeiteten Bereiche bis zur erforderlichen Tragfähigkeit. Einhaltung der Ebenheitstoleranzen gemäß Vorgabe (± 2 cm), bereitstellen aller erforderlichen Geräte und Hilfsmittel.
Menge: 100,000 m²

**-.2.3.3 Asphalttragschicht AC 32 T S, 2X 9cm, Bindemittel 50/70, auf FSS, Bk10, Handeinbau**
*** Bedarfsposition mit GB
Nach dem Ausbau des vorhandenen Asphaltbelags ist im definierten Bereich der fachgerechte Einbau der Asphalttragschicht (ATS) vorzunehmen. Die ATS ist in einer Einbaudicke von 2X9 cm vollständig im Handeinbau herzustellen. Das Mischgut ist manuell zu verteilen, höhengerecht einzubauen und mit geeigneten Verdichtungsgeräten (z. B. Rüttelplatte, Handwalze) lagenweise zu verdichten. Die Einbaufläche umfasst eine Länge von 70 m, eine Breite von 50 cm und eine Einbaudicke von 18 cm. Vor dem Einbau sind die vorbereiteten Schnittkanten zu reinigen und bei Bedarf mit einem geeigneten Haftkleber zu behandeln, um eine sichere Verbindung zwischen Altbestand und neuer Tragschicht zu gewährleisten. Die Asphalttragschicht ist gemäß den geltenden technischen Regelwerken (z. B. ZTV Asphalt StB) einzubauen und zu verdichten. Dabei sind die vorgegebenen Einbaudicken sowie die erforderlichen Verdichtungsgrade einzuhalten. Besondere Aufmerksamkeit ist den angrenzenden Bauteilen wie Bordsteinen, Pflasterflächen und dem Einzeiler zu widmen, um eine saubere Anbindung und einen schadensfreien Übergang sicherzustellen. Der Einbau erfolgt witterungsabhängig; die Arbeitsstelle ist während der Ausführung gegen unbefugten Zutritt zu sichern. Nach Abschluss der Arbeiten ist die eingebaute Tragschicht auf Ebenheit, Verdichtung und Anschlussqualität zu prüfen und bei Bedarf nachzuarbeiten, um die dauerhafte Funktionalität und Tragfähigkeit sicherzustellen.
Menge: 15,000 t

**-.2.3.4 Asphaltbinderschicht aus Asphaltbinder AC 22 B S herstellen, Handeinbau**
*** Bedarfsposition mit GB
Herstellen einer Asphaltbinderschicht aus Asphaltbindermischgut AC 22 B S gemäß den geltenden technischen Regelwerken (u. a. ZTV Asphalt StB, TL Asphalt StB). Der Einbau erfolgt in Fahrbahnen der Belastungsklasse Bk10 auf der vorhandenen, fachgerecht profilierten und verdichteten Unterlage. Die Asphaltbinderschicht ist in einer Einbaudicke von 8,0 cm herzustellen. Die Einbaufläche umfasst eine Länge von 50 m und eine Breite von 0,50 m. Bereiche, in denen ein maschineller Einbau nicht möglich oder nicht vorgesehen ist, sind im Handeinbau herzustellen. Das Mischgut ist dabei manuell zu verteilen, höhengerecht einzubauen und mit geeigneten Verdichtungsgeräten (z. B. Rüttelplatte, Handwalze) zu verdichten. Es sind die geforderten Verdichtungsgrade sowie die Ebenheits und Maßtoleranzen gemäß ZTV Asphalt StB einzuhalten. Schnittkanten sind vor dem Einbau zu reinigen und mit geeignetem Haftkleber zu behandeln, um eine sichere Verbindung zwischen Alt- und Neubestand zu gewährleisten. Anschlüsse an bestehende Asphaltflächen, Bordsteine und Einbauten sind fachgerecht herzustellen. Nach Abschluss der Arbeiten ist die Binderschicht auf Ebenheit, Verdichtung und Schichtdicke zu prüfen und ggf. nachzuarbeiten, um die geforderte Tragfähigkeit und Dauerhaftigkeit sicherzustellen.
Menge: 7,000 t

**-.2.3.5 Asphaltdeckschicht (ADS) aus MA 11 S, Handeinbau 4 cm**
*** Bedarfsposition mit GB
Herstellen einer Asphaltdeckschicht (ADS) aus Asphaltmischgut MA 11 S gemäß den geltenden technischen Regelwerken (u. a. ZTV Asphalt StB, TL Asphalt StB). Der Einbau erfolgt auf der vorhandenen, fachgerecht vorbereiteten und verdichteten Unterlage. Das Mischgut ist in der vorgeschriebenen Einbautemperatur einzubauen. Die Deckschicht ist in einer Einbaudicke von 4 cm vollständig im Handeinbau herzustellen. Das Mischgut ist manuell zu verteilen, höhengerecht einzubauen und mit geeigneten Verdichtungsgeräten (z. B. Rüttelplatte, Handwalze) lagenweise zu verdichten. Dabei sind die geforderten Verdichtungsgrade, Ebenheitsanforderungen und Maßtoleranzen gemäß ZTV Asphalt StB einzuhalten. Schnittkanten sind vor dem Einbau zu reinigen und mit geeignetem Haftkleber zu behandeln, um eine sichere Verbindung zwischen Alt- und Neubestand zu gewährleisten. Anschlüsse an bestehende Asphaltflächen, Bordsteine, Schächte und sonstige Einbauten sind fachgerecht herzustellen. Nach Abschluss der Arbeiten ist die eingebaute Deckschicht auf Ebenheit, Verdichtung und Schichtdicke zu prüfen und ggf. nachzuarbeiten, um die geforderte Dauerhaftigkeit und Gebrauchstauglichkeit sicherzustellen.
Menge: 3,500 t

**-.2.3.6 Gussaphalt - Wasserrinne**
Im Straßenbereich ist ein durchgehender Asphaltstreifen mit integrierter Wasserrinne aus Gussasphalt auf einer Länge von ca. 70 m und einer Breite von ca. 20 cm fachgerecht herzustellen. Die Maßnahme dient der gezielten Oberflächenentwässerung und der funktionalen Ergänzung des Straßenaufbaus.
Die Ausführung umfasst folgende Leistungen:
• Vorbereitung der Einbaustelle, einschließlich Reinigung, ggf. Fräsen oder Schneiden angrenzender Beläge zur Herstellung sauberer Anschlusskanten.
• Herstellung einer tragfähigen und profilierten Unterlage, bestehend aus verdichteter Frostschutzschicht gemäß den geltenden Richtlinien (z. B. ZTV SoB-StB).
• Einbau einer Tragschicht aus Asphalttragschicht (AC 32 T S oder vergleichbar), falls erforderlich, zur Lastverteilung und Stabilisierung.
• Einbau der Wasserrinne aus Gussasphalt GA 8
in einem Arbeitsgang, mit gleichmäßiger Schichtdicke und exakter Profilierung zur Ausbildung der Rinne.
• Verdichtung und Glättung der Oberfläche mit geeignetem Gerät, um eine geschlossene, wasserundurchlässige Oberfläche zu gewährleisten.
• Herstellung der seitlichen Anschlüsse an angrenzende Beläge (z. B. Pflaster, Asphalt, Bordsteine) mit geeigneten Materialien und Verfahren.
• Fugenverfüllung und Abdichtung mit bituminösem Vergussmaterial oder Gussasphalt, je nach Anschlussart.
• Sicherung der Arbeitsstelle während der gesamten Bauzeit gemäß den geltenden Vorschriften zur Verkehrssicherung.
Die Ausführung hat gemäß den technischen Regelwerken (z. B. ZTV Asphalt-StB, TL Gussasphalt) und den anerkannten Regeln der Technik zu erfolgen. Besondere Sorgfalt ist auf die Ausbildung der Rinnengeometrie und die Höhenlage zu legen, um eine einwandfreie Entwässerung sicherzustellen.
Nicht verwendbares Material ist ordnungsgemäß zu entsorgen. Nach Abschluss der Arbeiten sind die angrenzenden Flächen wiederherzustellen.
Menge: 14,000 m²

**-.2.3.7 Kasseler Sonderborde in 25cm starker Beton Bettung C25/30 verlegen**
Verlegen von 26 m Kasseler Sonderbord sowie 2 Übergangssteinen auf einer Bettung aus 25 cm starken Beton C25/30, Lieferung inklusive, mit dauerelastischer Verfugung
Es sind 26 lfm Kasseler Sonderbord sowie 2 passende Übergangssteine fachgerecht zu liefern und entlang der vorgesehenen Linienführung zu verlegen. Die Bordsteine dienen als barrierefreie Haltestellenkante und müssen gemäß den geltenden Richtlinien für den öffentlichen Verkehrsraum eingebaut werden. Die Verlegung erfolgt auf einer fachgerecht profilierten und verdichteten Frostschutzschicht. Anschließend wird eine Bettung aus 25 cm starken  Beton C25/30 hergestellt, die in Lage und Höhe präzise vorbereitet wird. Die Bordsteine sind unmittelbar nach dem Einbringen des Betons lot‑, flucht‑ und lagegerecht auszurichten und in einer durchgehenden, gleichmäßigen Linienführung zu versetzen, sodass die Oberkante der Bordsteine durchgehend 18 cm über dem angrenzenden Straßenbelag liegt. Dies gewährleistet die barrierefreie Nutzung durch Niederflurbusse und entspricht den Anforderungen an Haltestellenkanten gemäß DIN 18040.
Die Fugen zwischen den Bordsteinen sowie zu angrenzenden Bauteilen sind mit einem dauerelastischen, dehnbaren Verfugmaterial zu schließen, das witterungsbeständig und für den Verkehrsbereich geeignet ist. Die Übergangssteine sind so einzubauen, dass ein stufenloser Übergang zur angrenzenden Bordführung entsteht.
Nach Abschluss der Verlegearbeiten sind die angrenzenden Flächen fachgerecht wiederherzustellen. Nicht verwendbare oder beschädigte Bordsteine sind auszusondern und dem Auftraggeber zur Entscheidung über die weitere Verwendung oder Entsorgung vorzulegen.
Menge: 26,000 m

**-.2.3.8 Haltebucht halbstarre Fahrbahn - ADS aus SMA 11 S herstellen**
Asphaltdeckschicht aus Splittmastixasphalt
SMA 11 S herstellen.
Das Abstumpfen der Oberfläche wird gesondert
vergütet.
In Fahrbahnen der Belastungsklasse Bk10,
Einbaudicke 4,0 cm,
mit Bindemittel 25/55-55 A,
Gesteinskörnungen mit Anteil gebrochener Kornoberflächen C95/1.
Menge: 135,000 m²

**-.2.3.9 Haltebucht halbstarre Fahrbahn - Halbstarre Deckschicht herstellen Dk10 Körnung 0/16, 5 cm**
Halbstarre Deckschciht aus Asphaltmischgut und
Verfüllmörtel nach FGSV Merkblatt für die Herstellung
von Halbstarren Deckschichten (M HD) auf Versiegelung
herstellen. Belastungsklasse RStO 12 Bk 10, Mischgut
Körnung 0/16, Hohlraumgehalt im Marshall-Probekörper 25
bis 31 Vol.%, Schichtdicke 5 cm Bindemittel
Straßenbaubitumen 70/100 TL Bitumen-StB und DIN EN
12591
Versiegelung C67BP4 im Mittel 0,8 kg/m²
Menge: 135,000 m²

**-.2.3.10 Haltebucht halbstarre Fahrbahn - Unterlage reinigen**
Vorhandene Unterlage reinigen.
Anfallendes Material einer Verwertung nach
Wahl des AN zuführen.
Das Reinigen von Ecken, Zwickeln und Anschlüssen
von Hand gehört zum Leistungsumfang.
Unterlage aus Asphaltbefestigung
in zusammenhängenden Teilflächen
reinigen mit selbstaufnehmendem Hochdruckreinigungsgerät.
Menge: 175,000 m²

**-.2.3.11 Haltebucht halbstarre Fahrbahn - Schichtenverbund herstellen**
Schichtenverbund durch Ansprühen der Unterlage
mit bitumenhaltigem Bindemittel herstellen,
maschinell mit Rampenspritzgerät.
Das Reinigen wird gesondert vergütet.
Bindemittel C40BF1-S oder gleichwärtiges Material
Ansprühmenge ca. 250 g/m2.
Menge: 175,000 m²

**-.2.3.12 Haltebucht halbstarre Fahrbahn - Zuschlag Hand ADS**
Zulage für Handeinbau zur Position Asphaltdeckschicht
für Mehraufwendungen durch Erschwernisse beim Einbau
von Asphaltschichten.
Anmerkung: Handeinbau wird nur vergütet, wo ein Einbau
mit Fertiger nicht möglich ist (Breite <1,30m,
Querungen).
Menge: 50,000 m²

**-.2.3.13 Haltebucht halbstarre Fahrbahn - Abstumpfung herstellen**
Abstumpfung maschinell herstellen.
Abstreumaterial gleichmäßig auf die noch heiße
Oberfläche der Deckschicht aufbringen und einwalzen.
Nicht gebundenes und gelöstes Material aufnehmen
und einer Verwertung nach Wahl des
AN zuführen.
Mit Bitumen umhüllte Lieferkörnung 1/3,
PSVangegeben(48), Abstreumasse 1,0 kg/m2.
Menge: 115,000 m²

**-.2.3.14 Zulage zu allen Asphaltarbeiten, Schächte**
*** Bedarfsposition mit GB
Zulage zu allen Asphaltarbeiten im Straßenbereich
für Mehraufwendungen durch Erschwernisse infolge von
bestehenden Einbauten einschließlich des verminderten
Leistungsansatz in der Fläche
Zu diesen Mehraufwendungen gehört auch das notwendige
Höhersetzen der Einbauten bei der Asphaltdeckschicht,
Schächte rund, eckig.
Menge: 1,000 St

**-.2.3.15 Anschluss mit Fugenband oder Fugenmasse herstellen**
Anschluss an bestehende Decken oder Bauteile in der
Dicke der Asphaltdeckschicht mit anschmelzbarem / selbstklebenden
Fugenband oder Fugenmasse herstellen.
Das Reinigen vor Einbau des Fugenbandes
gehört zum Leistungsumfang.
Querfuge,
Dicke der Deckschicht über 3,5 cm bis 4,0 cm,
Einzellängen bis 20 m,
Die Abrechnung erfolgt nach laufende Meter.
Menge: 70,000 m

**-.2.3.16 Verlegen von taktilen Leitelementen 0,35m X 0,35m**
Verlegen taktiler Leitelemente im 4 cm Splittbett entlang der Kasseler Sonderborde im Einstiegbereich, inkl. Kontraststreifen, Buseinstieg mit Noppenstruktur und Auffindestreifen mit Rillenstruktur, Verfugung mit Brechsand
Entlang der neu verlegten Kasseler Sonderborde sind taktile Leitelemente zur barrierefreien Orientierung und sicheren Führung sehbehinderter und blinder Personen fachgerecht zu verlegen. Die Verlegung erfolgt auf der gesamten Länge der Bordlinie im 4 cm Splittbett, gemäß den geltenden Normen und Richtlinien (z. B. DIN 32984).
Zum taktilen Leitsystem gehören:
• Kontraststreifen zur visuellen Abgrenzung der Haltestellenkante
• Buseinstiegsfeld mit Noppenstruktur zur taktilen Erkennung des Einstiegsbereichs
• Auffindestreifen mit Rillenstruktur zur gezielten Führung zum Einstiegspunkt
Die Leitelemente sind höhen- und lagegerecht im Splittbett zu verlegen, mit gleichmäßigen Fugenabständen und bündiger Ausrichtung zur angrenzenden Fläche. Die Oberflächen müssen eben und trittsicher sein, ohne Stolperkanten oder Versätze.
Die Fugen zwischen den Elementen sowie zu angrenzenden Belägen sind mit Brechsand zu verfüllen und ggf. zu verdichten. Dabei ist auf eine vollständige und dauerhafte Fugenfüllung zu achten, die die Funktionalität und Stabilität der Leitelemente gewährleistet.
Nach Abschluss der Verlegearbeiten sind die Flächen zu reinigen und die angrenzenden Bereiche fachgerecht wiederherzustellen. Beschädigte oder nicht verwendbare Elemente sind auszusondern und dem Auftraggeber zur Entscheidung über die weitere Verwendung oder Entsorgung vorzulegen.
Menge: 28,000 m²

**-.2.3.17 Münchner Gehwegplatten 35 X 35 X 6,5 verlegen**
Verlegen vorhandener Münchner Gehwegplatten im 4 cm Splittbett mit Verschlämmung aus Mariensteiner (hydraulischer Kalk), inkl. Profilierung der Frostschutzschicht
Die bauseits vorhandenen Münchner Gehwegplatten sind auf einer fachgerecht vorbereiteten Fläche im 4 cm Splittbett zu verlegen. Vor Beginn der Verlegearbeiten ist die vorhandene Fläche zu räumen und eine Frostschutzschicht aus geeignetem Material (z. B. Mineralgemisch) herzustellen, profiliert und verdichtet gemäß den technischen Anforderungen und örtlichen Gegebenheiten.
Die Verlegung der Gehwegplatten erfolgt auf einer eben und tragfähig hergestellten Splittbettung, wobei die Platten höhen- und fluchtgerecht auszurichten sind. Die Fugen sind gleichmäßig zu halten, und die Oberfläche muss eben, trittsicher und ohne Stolperkanten ausgeführt werden.
Nach der Verlegung sind die Platten mit Mariensteiner (hydraulischem Kalk) fachgerecht zu verschlämmen, um die Fugen zu schließen und die Fläche zu stabilisieren. Die Verschlämmung erfolgt vollflächig, gleichmäßig und unter Berücksichtigung der Witterungsverhältnisse, sodass eine dauerhafte und optisch ansprechende Oberfläche entsteht.
Nicht verwendbare oder beschädigte Platten sind auszusondern und dem Auftraggeber zur Entscheidung über die weitere Verwendung oder Entsorgung vorzulegen. Nach Abschluss der Arbeiten sind die angrenzenden Flächen zu reinigen und ggf. wiederherzustellen.
Menge: 30,000 m²

**-.2.3.18 Markierungen anbringen**
Die Bushaltestellenbeschilderung ist nach abgeschlossener Umbaumaßnahme fachgerecht wiederherzustellen. Der Einbau umfasst die Montage des Schildes mit Träger sowie die Herstellung eines geeigneten Fundaments zur standsicheren und dauerhaften Befestigung.
Die Leistungen beinhalten:
• Herstellung eines Fundamentes aus Beton C20/25 oder vergleichbar, mit frostfreier Gründung gemäß den örtlichen Gegebenheiten und den technischen Regelwerken (z. B. DIN EN 206, DIN 1045-2).
• Einbau und Ausrichtung des Trägersystems, einschließlich Einsetzen in das Fundament, lot- und höhengerechte Ausrichtung sowie Fixierung bis zur vollständigen Aushärtung des Betons.
• Montage der Beschilderung gemäß den Vorgaben des Auftraggebers, unter Berücksichtigung der Sichtbarkeit, Leserichtung und barrierefreien Zugänglichkeit.
• Herstellung der seitlichen Anschlüsse an angrenzende Beläge (z. B. Pflaster, Asphalt) mit geeigneten Materialien, um eine saubere Einbindung und Stolperfreiheit zu gewährleisten.
• Witterungsgeschützte Zwischenlagerung und Transport der zuvor demontierten Beschilderung bis zum Wiedereinbau, sofern bauseits bereitgestellt.
• Sicherung der Arbeitsstelle während der gesamten Bauzeit gemäß den geltenden Vorschriften zur Verkehrssicherung (z. B. RSA 21).
• Reinigung und Wiederherstellung der Einbaufläche nach Abschluss der Arbeiten, einschließlich Entfernung von überschüssigem Material und Herstellung eines verkehrssicheren Zustands.
Die Ausführung hat gemäß den technischen Regelwerken und den anerkannten Regeln der Technik zu erfolgen. Besondere Sorgfalt ist auf die korrekte Ausrichtung, die Einbindung in die Umgebung und die dauerhafte Standsicherheit zu legen.
Menge: 1,000 psch

**-.2.3.19 Boden entsorgen Z0**
*** Bedarfsposition mit GB
Boden, Schadstoffklasse Z 0, von Zwischenlager
nach Unterlagen des AG laden, fördern und entsorgen.
Abgerechnet wird die lose Menge am Zwischenlager.
Boden in das Eigentum des AN übernehmen und einer
Entsorgung nach Wahl des AN zuführen.
Menge: 10,000 m3

**-.2.3.20 Belast.Boden entsorgen Z1.1**
*** Bedarfsposition mit GB
Belasteten Boden von Zwischenlager nach Unterlagen des AG laden, fördern und entsorgen.
Die Entsorgung ist nachzuweisen.
Schadstoffbelastung Z 1.1,
Boden in das Eigentum des AN übernehmen und einer
Entsorgung nach Wahl des AN zuführen.
Transport mit Abdeckung.
Menge: 40,000 t

**-.2.3.21 Belast.Boden entsorgen Z1.2**
*** Bedarfsposition mit GB
Belasteten Boden von Zwischenlager nach Unterlagen des AG laden, fördern und entsorgen.
Die Entsorgung ist nachzuweisen.
Schadstoffbelastung Z 1.2,
Boden in das Eigentum des AN übernehmen und einer
Entsorgung nach Wahl des AN zuführen.
Transport mit Abdeckung.
Menge: 5,000 t

**-.2.3.22 Belast.Boden entsorgen Z2**
*** Bedarfsposition mit GB
Belasteten Boden / Fels von Zwischenlager nach
Unterlagen des AG laden, fördern und entsorgen.
Die Entsorgung ist nachzuweisen.
Abgerechnet wird die lose Menge am Zwischenlager.
Boden / Fels der OZ 01.001.04.0008
Schadstoffbelastung Z 2 oder höher,
Schadstoffbelastung und Entsorgung nach Unterlagen
des AG.
Anfallende Gebühren trägt der AG incl.
Transport mit Abdeckung.
Menge: 5,000 t

##### Titel -.2.4 Stundenlohnarbeit

**-.2.4.1 Werkpolier, Baumaschienenfachmeister**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.2.4.2 Vorarbeiter**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.2.4.3 Spezialbaufacharbeiter / Baumaschinenführer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.2.4.4 Facharbeiter / Baugeräteführer / Berufskraftfahrer**
*** Bedarfsposition mit GB
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• urchführung von angeordneten Stundenlohnarbeiten
• Bereitstellung von Personal, Geräten und Werkzeugen
• Dokumentation der geleisteten Stunden (Stundenlohnzettel)
• Fachgerechte Ausführung und Absicherung der Arbeitsstelle
Menge: 10,000 h

**-.2.4.5 Fachwerker / Maschinist / Kraftfahrer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.2.4.6 Werker / Maschinenwerker**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.2.4.7 Auszubildende**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.

Leistungsumfang
• Durchführung von angeordneten Stundenlohnarbeiten
• Bereitstellung von Personal, Geräten und Werkzeugen
• Dokumentation der geleisteten Stunden (Stundenlohnzettel)
• Fachgerechte Ausführung und Absicherung der Arbeitsstelle
Menge: 10,000 h

**-.2.4.8 Bagger bis 0,4m³**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.2.4.9 Bagger von 0,4m³ bis 1,2m³**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.2.4.10 Microbagger**
*** Bedarfsposition mit GB
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.2.4.11 Frontlader bis 3 Tonnen**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.2.4.12 LKW 2-3 Achser**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.2.4.13 LKW 4 Achser**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.2.4.14 Zuschlag LKW für Ladegerät**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.2.4.15 Großkehrmaschine**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.2.4.16 Kompressor**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.2.4.17 Bohr- und Abbauhammer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.2.4.18 Vibrationsstampfer ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.2.4.19 Rüttelplatte ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.2.4.20 Trennschleifer ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.2.4.21 Tagespauschale Minibagger**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 d

**-.2.4.22 Tagespauschale Radlader**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 d

#### -.3 Barrierefreier Umbau Am Bahnhof 1

##### Titel -.3.1 BE und Verkehr

**Ausführungsbeschreibung 3 1. Rahmenvereinbarungen zum LV**
*1. Rahmenvereinbarungen zum LV*
1.
Der Auftragnehmer hat ein Bautagebuch zu führen und dieses spätestens am ersten Werktag der darauffolgenden
Kalenderwoche zur Prüfung und Gegenzeichnung vorzulegen.
2.
Vor Beginn der Ausführung ist bei der Gemeinde Unterföhring der Antrag für die verkehrsrechtliche Anordnung
zu stellen. Für die Beantragung entstehen keine Kosten. Im Leistungsverzeichnis ist eine Position zur späteren
Vergütung vorgesehen.
3.
Auf alle vorhandenen Sparten ist zu achten. Spartenpläne sind vom Auftragnehmer selbstständig bei den
jeweiligen Versorgern bzw. Spartenträgern abzufragen und einzuholen. Eine Einweisung mit den einzelnen
Spartenträgern, wie z. B. MTI‑Teleport, SWM (Wasser und Gas), Schmutzwasserkanal sowie den Bayernwerken,
ist vom Auftragnehmer vor Ort zu veranlassen.
Die Spartenpläne sind dem Auftraggeber vor Baubeginn vorzulegen. Zu allen Einweisungen ist der Auftraggeber
einzuladen bzw. hinzuzuziehen.
4.
Erschwernisse beim Handeinbau oder -ausbau werden gesondert vergütet.
5.
Wiederverwertbares, aufgefundenes Material wie Pflaster, Bordsteine, Granitsteine, Ziegel usw. ist – sofern im Leistungsverzeichnis nichts anderes festgelegt ist – zum Lagerplatz des AG zu transportieren. Pflaster ist, soweit
möglich, auf Paletten anzuliefern.
6.
Für die Trennung geeigneter und ungeeigneter Bodenarten beim Abtrag wird eine besondere Vergütung gewährt.
Die Abrechnung erfolgt auf Regiestundenbasis. Insbesondere ist darauf zu achten, dass belastete Böden gemäß
den geltenden LAGA‑Richtlinien behandelt werden.
7.
Den Rechnungen sind Aufmaßblätter, Regiestundenzettel sowie Wiegescheine beizufügen.
Die Aufmaßblätter sind vor Rechnungsstellung gemeinsam mit dem Auftraggeber zu erstellen und
gegenzuzeichnen. Es gilt § 14 VOB/B.
8.
Für den Beginn der Ausführung ist eine verbindliche Frist festgelegt. Der Auftragnehmer ist verpflichtet,
im Zeitraum vom 03.08.2026 bis zum 14.09.2026 drei Bushaltestellen barrierefrei umzubauen.
9.
Alle im Leistungsverzeichnis angegebenen Massen dienen der Kalkulation.
Massenmehrungen oder -minderungen werden zu den vertraglich vereinbarten Einheitspreisen gemäß Vertrag
vergütet.
Gemäß VOB/B § 2 Abs. 2 besteht kein Anspruch auf einen neuen Preis bei einer Überschreitung des
Mengenansatzes von über 10 %.
Gemäß VOB/B § 2 Abs. 3 besteht kein Anspruch auf eine Erhöhung der Mengen einer Teilleistung bei einer
Unterschreitung des Mengenansatzes von über 10 % sowie kein Ausgleich über andere Positionen.
10.
Alle Einzelrechnungen ohne Aufmaßblätter, Massenberechnungen und Regiestundenzettel sind digital an die
Gemeinde Unterföhring (rechnung@unterfoehring.de) zu übermitteln.
Die Aufmaßblätter sowie die Massenberechnung und die Regiestundenzettel sind zusätzlich in Papierform
zur Rechnungsprüfung an das zuständige Sachgebiet Tiefbau und Verkehr der Gemeinde Unterföhring
(Technisches Tiefbauamt) zu übergeben.

**-.3.1.1 Baustelleneinrichtung herstellen, vorhalten und räumen**
Baustelleneinrichtung herstellen
• Beschaffen von Lager und Arbeitsflächen sowie von Zufahrtswegen zur Baustelle, soweit diese nicht vom Auftraggeber bereitgestellt werden.
• Anlegen der Lager und Arbeitsplätze.
• Anfahren und betriebsfertiges Aufstellen aller erforderlichen Geräte, Werkzeuge und sonstigen Betriebsmittel.
• Anfahren, Aufbauen und Einrichten der Baubüros des AN, Unterkünfte, Werkstätten, abschließbaren Lagerräume und ähnlicher Einrichtungen.
• Herstellen der erforderlichen Strom‑ und Wasseranschlüsse sowie der Entsorgungseinrichtungen für die gesamte Bauzeit.
• Freimachen des Geländes sowie Ausführen der erforderlichen Oberbodenarbeiten.
• Gerüste, Arbeitsbühnen und ähnliche Einrichtungen werden gesondert vergütet, sofern sie nicht als Nebenleistungen gelten.
• Unterhalten der Verkehrsflächen zur Aufrechterhaltung des öffentlichen Verkehrs und des Anliegerverkehrs.
Baustelleneinrichtung vorhalten
• Vorhalten, Unterhalten und Betreiben sämtlicher Anlagen und Einrichtungen einschließlich Miete, Pacht, Gebühren und ähnlicher Kosten für die gesamte Bauzeit.
• Umsetzen von Maschinen und Werkzeugen wird nicht gesondert vergütet.
Baustelle räumen
• Räumen der Baustelle von allen Geräten, Anlagen, Einrichtungen usw., einschließlich Rückbau der vom AN hergestellten Zufahrtswege.
• Ordentliches Herrichten aller betroffenen Flächen in den ursprünglichen Zustand unter Berücksichtigung landschaftspflegerischer Belange.
• Beseitigung aller vom AN verursachten Schäden an den vom AG bereitgestellten Zufahrtswegen und Flächen.
Abrechnung
• Abrechnung erfolgt über Pos. 1.1.2. Diese Position wird einmalig als Pauschalbetrag vergütet.
• Zusätzliche Nachträge werden nur nach vorheriger Rücksprache mit dem AG genehmigt und anschließend vergütet.
Menge: 1,000 psch

**-.3.1.2 Bauzaun für Baustellenabsicherung**
*** Bedarfsposition mit GB
Liefern von mobilen Bauzaunelementen zur Baustellenabsicherung in Längen von 2,0 m bis 3,5 m und einer Höhe von 2,0 m je Element.
Die Bauzäune müssen den allgemein anerkannten Regeln der Technik entsprechen und aus verzinktem Stahl oder gleichwertigem Material bestehen.
Fußplatten, Verbindungsschellen sowie erforderliche Stützstreben sind im Leistungsumfang enthalten.
Leistungsumfang:
• Antransport und Aufstellen der Bauzäune an der vorgesehenen Stelle
• Sicheres Verankern und Stabilisieren der Elemente (inkl. Ballastierung, falls erforderlich)
• Vorhalten, Unterhalten und Instandhalten der gesamten Bauzaunanlage während der Bauzeit
• Regelmäßige Kontrolle auf Standfestigkeit, Beschädigungen und Verkehrssicherheit
• Umsetzungen innerhalb des Baufeldes sind vollständig mit einzukalkulieren
• Abbau und Abtransport nach Abschluss der Bauzeit
• Ordnungsgemäße Wiederherstellung der betroffenen Flächen
Besondere Hinweise:
• Der Bauzaun ist so zu stellen, dass keine Gefährdung für Fußgänger, Radfahrer oder den fließenden Verkehr entsteht.
• Beschädigte Elemente sind unverzüglich auszutauschen.
• Der Auftragnehmer trägt die Verantwortung für Diebstahl- und Vandalismusschutz der Bauzäune.
• Bei Arbeiten im öffentlichen Verkehrsraum sind die Vorgaben der StVO, VwV-StVO und RSA einzuhalten.
Abrechnung:
• Die Vergütung erfolgt nur nach vorheriger Rücksprache und schriftlicher Freigabe durch den Auftraggeber.
• Rechnungssatz: Stückzahl (je Bauzaunelement).
• Bedarfsposition mit Gesamtpreis.
Menge: 10,000 St

**-.3.1.3 Verkehrsschilder nach StVO ((Reflexionsklasse RA2)**
*** Bedarfsposition mit GB
Liefern und Montieren von Verkehrsschildern gemäß StVO in Reflexionsklasse RA2, einschließlich:
• Gefahrenzeichen 101 bis 162 StVO,
• Vorschriftszeichen 201 bis 286 StVO,
• Richtzeichen 301 bis 308, 353, 357 und 388 StVO,
jeweils an einem ca. 2,50 m langen Stahlrohr befestigt.
Leistungsumfang:
• Antransport der Schilder und Stahlrohre
• Aufstellen und standsichere Montage an der vorgesehenen Stelle
• Sicherstellung der ordnungsgemäßen Sichtbarkeit gemäß RA2-Anforderungen
• Vorhalten, Unterhalten und Instandhalten der Verkehrsschilder für die gesamte Dauer der Baumaßnahme
• Regelmäßige Kontrolle auf Standfestigkeit, Sichtbarkeit, Verschmutzung und Beschädigungen
• Austausch beschädigter oder unbrauchbarer Schilder während der Bauzeit
• Abbau und Abtransport nach Abschluss der Maßnahme
Die Ausführung erfolgt gemäß StVO, VwV-StVO, RSA sowie den einschlägigen technischen Lieferbedingungen (insbesondere TL-Schilder).
Vergütung:
Die Position wird nur nach vorheriger Aufforderung, Rücksprache bzw. Bedarf und anschließender schriftlicher Freigabe durch den Auftraggeber vergütet.
Abrechnung als Bedarfsposition.
Menge: 10,000 St

**-.3.1.4 Zusätzliche Leitbaken nach Zeichen 605 StVO**
*** Bedarfsposition mit GB
zusätzliche Leitbaken Rot-Weiß
links- oder rechtsweisend nach Zeichen 605 STVO
auf- und abbauen, für die Dauer der Baumaßnahme vorhalten.
Umsetzungen sind mit einzukalkulieren.
Wird nur nach Aufforderung / Rücksprache vom AG vergütet.
Ansonsten müssen diese so wie in der Verkehrsrechtlichen Anordnung gefordert ist / sind mit aufgestellt,
und unterhalten werden.
Liefern, Aufstellen und standsicheres Montieren von rot-weißen
Leitbaken, links- oder rechtsweisend, gemäß Zeichen 605 StVO.
Die Leitbaken sind mit schweren Fußplatten aus Recycling-Kunststoff
(mind. 28–30 kg) oder gleichwertigen, standsicheren Fußplatten zu versehen.
Die Fußplatten müssen für den Einsatz im öffentlichen Verkehrsraum
geeignet sein und eine sichere Standfestigkeit gewährleisten.
Leistungsumfang:
• Antransport und fachgerechtes Aufstellen der Leitbaken
• Montage mit geeigneten Schwerlast Fußplatten (Recycling Kunststoff,
ca. 28–30 kg)
• Sicherstellung der Standsicherheit (inkl. zusätzlicher Ballastierung,
falls erforderlich)
• Vorhalten, Unterhalten und Instandhalten während der gesamten Bauzeit
• Regelmäßige Kontrolle auf Sichtbarkeit, Verschmutzung und Beschädigungen
• Austausch beschädigter Elemente
• Abbau und Abtransport nach Bauende
• Umsetzungen innerhalb des Baufeldes sind vollständig mit einzukalkulieren
Vergütung:
Die Vergütung erfolgt nur nach vorheriger Aufforderung, Rücksprache bzw. Bedarf
und anschließender Freigabe durch den Auftraggeber.
Unabhängig davon sind Leitbaken, sofern sie in der verkehrsrechtlichen Anordnung
gefordert sind, vom Auftragnehmer verpflichtend mit aufzustellen, zu unterhalten
und vorzuhalten, ohne gesonderte Vergütung.
Menge: 10,000 St

**-.3.1.5 Absperrzaun / Schrankenzaun Rot-Weiß**
*** Bedarfsposition mit GB
Liefern, Aufstellen und standsicheres Montieren von Absperrzäunen aus Kunststoff oder Schrankenzäunen aus Metall, jeweils in rot-weißer Ausführung, zur Absicherung des Baufeldes.
Die Absperrzäune sind für die gesamte Dauer der Baumaßnahme vorzuhalten, zu unterhalten und regelmäßig auf Standfestigkeit, Sichtbarkeit und Beschädigungen zu prüfen.
Nach Abschluss der Maßnahme sind die Zäune vollständig abzubauen und abzutransportieren.
Leistungsumfang:
• Antransport und fachgerechtes Aufstellen der Absperrzäune
• Sicherstellung der Standsicherheit (inkl. erforderlicher Fußplatten oder Stützen)
• Vorhalten, Unterhalten und Instandhalten während der gesamten Bauzeit
• Regelmäßige Kontrolle und Austausch beschädigter Elemente
• Abbau und Abtransport nach Bauende
• Umsetzungen innerhalb des Baufeldes sind vollständig mit einzukalkulieren
Vergütung:
Die Position wird nur nach vorheriger Aufforderung und Freigabe durch den Auftraggeber vergütet.
Verrechnungssatz: Stückzahl
Abrechnung: Bedarfsposition
Menge: 25,000 St

**-.3.1.6 Instandhalten der Verkehrsflächen**
Das Instandhalten der Verkehrsflächen umfasst die regelmäßige Reinigung aller für den Baustellenverkehr genutzten Straßen und Wege, einschließlich der Maßnahmen zur Aufrechterhaltung eines sicheren und ordnungsgemäßen Verkehrsablaufs.
Die genannten Arbeiten sind unaufgefordert und fortlaufend über den gesamten Bauzeitraum auszuführen.
Hierzu gehören insbesondere:
• Entfernen von Verschmutzungen, Erdmaterial, Schlamm, Staub, Baustellenrückständen und sonstigen Beeinträchtigungen
• Reinigung verunreinigter Straßeneinläufe, Straßengräben und Kanäle, die umgehend zu erfolgen hat
• Sicherstellung, dass keine Gefährdungen oder Behinderungen für den öffentlichen Verkehr entstehen
Die Ausführung hat nach den allgemein anerkannten Regeln der Technik sowie unter Beachtung der StVO und der verkehrsrechtlichen Anordnung zu erfolgen.
Vergütung:
• Die Vergütung erfolgt einmalig für die gesamte Maßnahme.
• Zusätzliche Reinigungsarbeiten an Straßen und Wegen werden nur nach vorheriger Aufforderung und Freigabe durch den Auftraggeber vergütet.
Menge: 1,000 psch

**-.3.1.7 Vorhalten und verlegen von Schwerlaststahlplatten**
Für einen reibungslosen und sicheren Fahrzeugverkehr sind im Straßenbereich die bauseits bereitgestellten Stahlplatten fachgerecht zu verlegen. Die Stahlplatten dienen der Überfahrt von PKW, LKW und Bussen und gewährleisten die sichere Befahrbarkeit während der Bauausführung oder bei offenen Baugruben und Leitungsgräben. Die Leistung umfasst insbesondere: Aufnahme und Transport der bauseits gelagerten Stahlplatten zur vorgesehenen Einbaustelle. Vorbereitung des Untergrundes, einschließlich Reinigung, Planieren und ggf. Verdichtung, um eine standsichere und ebene Auflagefläche sicherzustellen. Fachgerechtes Verlegen der Stahlplatten in der erforderlichen Lage, Ausrichtung und Höhe, sodass eine durchgehende, erschütterungsarme und tragfähige Überfahrt gewährleistet ist. Sicherung gegen Verschieben, z. B. durch Unterfütterung, Keile, Verschraubung oder andere geeignete Maßnahmen entsprechend den örtlichen Gegebenheiten. Anpassung der Plattenstöße, um Stolperkanten und unzulässige Höhenversätze zu vermeiden. Regelmäßige Kontrolle der Lage und Stabilität während der Nutzungsdauer sowie Nachjustierung bei Bedarf. Verkehrssicherung der Arbeitsstelle gemäß den geltenden Vorschriften (StVO, RSA), einschließlich Beschilderung, Absperrungen und Markierungen. Schonende Handhabung der Stahlplatten sowie ordnungsgemäße Rücklagerung nach Abschluss der Nutzung. Die Verlegung hat so zu erfolgen, dass eine dauerhafte, sichere und belastbare Überfahrt für alle vorgesehenen Fahrzeugtypen gewährleistet ist und keine Gefährdung für Verkehrsteilnehmer entsteht.
Menge: 4,000 St

**-.3.1.8 Einholen und Umsetzen erforderlicher Genehmigungen (inkl. VAO, Spartenauskünfte, Dokumentationspflicht und Nachweisführung)**
Für die gesamte Dauer der Baumaßnahme sind sämtliche erforderlichen Genehmigungen, Zustimmungen, Anzeigen und Spartenauskünfte bei den jeweils zuständigen Stellen eigenverantwortlich einzuholen und die daraus resultierenden Maßnahmen vollständig und fristgerecht umzusetzen.
Hierzu zählen insbesondere:
• das Einholen der verkehrsrechtlichen Anordnung (VAO) bei der Gemeinde Unterföhring über antrag.verkehrsrecht@unterfoehring.de,
• das Einholen aller erforderlichen Spartenauskünfte über die zentrale Adresse spartenauskunft@unterfoehring.de,
• die Abstimmung mit den jeweiligen Versorgungsträgern sowie die Umsetzung aller daraus resultierenden Auflagen.
Alle behördlichen Vorgaben, Auflagen und Bedingungen sind während der gesamten Bauzeit einzuhalten und umzusetzen.
Spartenauskünfte und Einweisungen
Der Auftragnehmer hat:
• alle relevanten Spartenpläne einzuholen,
• die Sparte Kanal über spartenauskunft@unterfoehring.de anzufordern und einzuholen,
• erforderliche Einweisungen vor Ort mit den Spartenträgern zu organisieren und durchzuführen,
• den Auftraggeber zu allen Einweisungen rechtzeitig einzuladen,
• sicherzustellen, dass alle Sparteninformationen vor Baubeginn vollständig vorliegen,
• sämtliche Vorgaben der Versorger verbindlich umzusetzen.
Dokumentationspflicht und Nachweisführung
Der Auftragnehmer ist verpflichtet:
• alle Genehmigungen, VAOUnterlagen, Spartenauskünfte, Einweisungsprotokolle und behördlichen Schreiben vollständig zu dokumentieren,
• sämtliche Unterlagen geordnet, nachvollziehbar und in aktueller Fassung vorzuhalten,
• die gültigen Versionen der VAO und aller Spartenpläne jederzeit auf der Baustelle verfügbar zu halten,
• dem Auftraggeber unverzüglich Nachweise über eingeholte Genehmigungen und Spartenunterlagen vorzulegen,
• Änderungen, Ergänzungen oder Auflagen der Behörden oder Versorger sofort schriftlich an den Auftraggeber weiterzugeben,
• eine lückenlose Dokumentation über die Umsetzung aller behördlichen und technischen Vorgaben zu führen.
Die Dokumentation ist auf Verlangen des Auftraggebers jederzeit vorzulegen.
Menge: 1,000 psch

**-.3.1.9 Verkehrsflächen verkehrssicher unterhalten**
Die innerhalb des Baubereiches liegenden Verkehrsflächen zur Aufrechterhaltung des öffentlichen Verkehrs, des Anliegerverkehrs sowie des Baustellenverkehrs sind während der gesamten Bauzeit verkehrssicher zu unterhalten.
Hierzu zählen auch zwischenzeitlich genutzte Behelfsfahrstreifen sowie alle temporär eingerichteten Verkehrsführungen.
Die Leistung umfasst insbesondere:
• laufende Kontrolle der Verkehrsflächen auf Schäden, Verschmutzungen, Unebenheiten und Gefährdungen,
• Beseitigung von Verschmutzungen, losem Material, Schlamm, Staub und sonstigen Beeinträchtigungen,
• Sicherstellung der Befahrbarkeit und Begehbarkeit für alle Verkehrsteilnehmer,
• sofortige Beseitigung von Gefahrenstellen,
• Unterhalt der Befestigungen gemäß den Unterlagen des Auftraggebers,
• verkehrssichere Unterhaltung sämtlicher Verkehrsflächen im Zuge der Baustrecke.
Die Arbeiten sind fortlaufend und unaufgefordert über den gesamten Bauzeitraum auszuführen.
Abrechnung:
Die Vergütung erfolgt nach Kalendertagen.
Menge: 1,000 d

**-.3.1.10 Absperrschrankengittern - Verkehrseinrichtung nach StVO**
Bereitstellung, Lieferung und Einsatz von temporären Verkehrseinrichtungen gemäß StVO.
Es sind Absperrschrankengitter nach TL Absperrschranken einzusetzen, mit spezifischem Rückstrahlwert RA2 gemäß DIN EN 12899-1 und einer Länge von 2000 mm je Element.
Die Leistung umfasst:
• Antransport und fachgerechtes Aufbauen der Absperrschrankengitter an der vorgesehenen Stelle
• Vorhalten der Verkehrseinrichtung für die gesamte Dauer der Maßnahme
• Laufende Kontrolle und Instandhaltung während des Einsatzzeitraums
• Abbau, Abtransport und ordnungsgemäße Entsorgung bzw. Rückführung nach Abschluss der Arbeiten
Die Ausführung erfolgt gemäß den geltenden technischen Regelwerken, insbesondere StVO, VwV-StVO, RSA sowie den einschlägigen TL-Vorgaben. Die Verkehrssicherheit ist während der gesamten Standzeit sicherzustellen.
Menge: 10,000 St

**-.3.1.11 Höhenfestpunkt herstellen**
*** Bedarfsposition mit GB
Der Höhenfestpunkt ist durch den AN in Abstimmung mit dem AG herzustellen. Die Herstellung hat zeitnah nach Auftragserteilung zu erfolgen und muss spätestens vor Durchführung der ersten Geländeaufnahme durch den AN abgeschlossen sein. Die zur Einmessung erforderlichen Höhenfestpunkte sind digital beim Landratsamt München einzuholen und entsprechend zu übernehmen. Während sowie nach Ablauf der Frostperiode ist die Höhenlage des Festpunktes durch den AN zu kontrollieren und bei Bedarf zu korrigieren. Sämtliche hierfür erforderlichen Erdarbeiten gehören zum Leistungsumfang. Der Höhenfestpunkt ist aus einem mindestens 10 cm langen Metallbolzen mit Rundkopf herzustellen. Die Ausführung hat dauerhaft, standsicher und frostfrei zu erfolgen. Nach Abschluss der Baumaßnahme kann der Höhenfestpunkt nach Rücksprache mit dem AG entweder ausgebaut oder im Bestand belassen werden.
Menge: 2,000 St

##### Titel -.3.2 Rückbau

**-.3.2.1 Asphalt schneiden von 18 cm bis 30 cm Tiefe**
Im Bereich des vorhandenen A1 Bord) ist der bestehende Asphaltbelag auf einer Länge von 16 m, einer Asphaltbreite von 50 cm mit einer variierenden Tiefe von 18 cm –30cm fachgerecht zu schneiden. Die Schnittführung ist geradlinig, sauber und exakt herzustellen.
Für die Ausführung ist ein geeigneter Fugenschneider einzusetzen, der eine präzise Trennung des Asphaltbelags vom angrenzenden Bestand ermöglicht und eine gleichmäßige Schnitttiefe gewährleistet. Die Arbeiten sind erschütterungsarm und unter Einhaltung der geltenden technischen Regeln des Straßen- und Tiefbaus auszuführen.
Der beim Schneidvorgang entstehende Abraum ist vollständig aufzunehmen, ordnungsgemäß zu entsorgen und die Schnittfugen sind anschließend frei von losen Bestandteilen zu hinterlassen.
Die Leistung umfasst sämtliche Nebenarbeiten, Geräteeinsätze, Hilfsmittel sowie den fachgerechten Umgang mit dem anfallenden Material.
Besondere Sorgfalt ist auf die angrenzenden Bauteile (z. B. Bordsteine, Pflasterflächen, Einzeiler) zu legen, um Beschädigungen zu vermeiden und einen späteren fachgerechten Anschluss zu ermöglichen.
Menge: 48,000 m

**-.3.2.2 Zulage zur Vorposition für je als 1 cm mehrdicke**
Zulage für zusätzliche Schnittdicke beim Asphaltschneiden Die Zulage umfasst sämtliche Mehrleistungen, die durch das Schneiden von Asphaltbelägen mit einer größeren Schnitt- bzw. Materialdicke als in der Vorposition angegeben erforderlich werden. Abgerechnet wird je weiterem Zentimeter tatsächlicher Schnittdicke über der in der Grundposition enthaltenen Dicke.Die Leistung beinhaltet insbesondere: – das Anpassen und Führen der Schneidtechnik an die erhöhte Materialstärke, – den erhöhten Verschleiß an Werkzeugen, Schneidscheiben und Maschinen, – den zusätzlichen Zeitaufwand für das Schneiden größerer Schichtdicken, – das sichere und fachgerechte Herstellen der Schnitte in allen Asphaltschichten, – das Entfernen und Entsorgen des anfallenden Schneidguts gemäß den geltenden Vorschriften.Die Abrechnung erfolgt je 1 cm zusätzlicher Schnittdicke, gemessen an der tatsächlichen Schichtstärke vor Ort. Grundlage ist die Differenz zwischen der in der Vorposition enthaltenen Dicke und der tatsächlich vorhandenen Dicke des Asphaltaufbaus.
Menge: 48,000 m

**-.3.2.3 Naturstein-Wasserrinne ausbauen (Drei-Zeiler) inkl. Fundament**
Die vorhandene Naturstein-Wasserrinne, bestehend aus einem Drei-Zeiler, ist auf einer Länge von ca. 19,00 m vollständig und fachgerecht auszubauen. Die Rinne ist in ein Fundament (z. B. Mörtel- oder Betonbett) eingebettet. Der Ausbau erfolgt schonend, um die Wiederverwendbarkeit der Natursteine sicherzustellen. Dabei sind angrenzende Beläge und Bauteile vor Beschädigungen zu schützen.
Das unter der Rinne befindliche Fundament ist vollständig zu entfernen. Der Ausbau erfolgt lagenweise und materialgerecht. Das ausgehobene Fundamentmaterial ist zu verladen, abzutransportieren und gemäß den geltenden Vorschriften fachgerecht zu entsorgen.
Die ausgebauten Natursteine sind sortenrein, transportsicher und geordnet auf Paletten oder in geeigneten Behältnissen auf der (BE-Flächeder Gemeinde) zwischenzulagern. Die Einlagerung erfolgt so, dass eine spätere Wiederverwendung problemlos möglich ist. Beschädigte Steine werden Eigentum des AN und sind fachgerecht zu entsorgrn.
Menge: 19,000 m

**-.3.2.4 Bepflanzung in Form von Bodendeckern (Hecke)**
Die vorhandene Bepflanzung in Form von Bodendeckern ist auf einer Fläche von ca. 5,00 m × 4,00 m fachgerecht auszubauen. Der Ausbau erfolgt manuell oder maschinell unter Berücksichtigung angrenzender Flächen, Leitungen und Einbauten. Die Pflanzen sind vollständig zu entfernen, einschließlich Wurzelwerk, um eine spätere Flächenumgestaltung zu ermöglichen.
Das ausgehobene Pflanzenmaterial wird Eigentum des AN und ist zu verladen, abzutransportieren und gemäß den geltenden Vorschriften fachgerecht zu entsorgen. Dabei sind alle biologischen Rückstände wie Wurzeln, Äste und Laub zu erfassen und getrennt zu behandeln, sofern erforderlich.
Anschließend ist der vorhandene Humus bis zur definierten Tiefe (z. B. 20–30 cm) auszubauen. Der Humus ist lagenweise und materialschonend zu entnehmen, sodass eine spätere Wiederverwendung möglich bleibt. Das Material ist auf der eingerichteten Baustelleneinrichtungsfläche (BE-Fläche) der Gemeinde geordnet und transportsicher zwischenzulagern. Die Lagerung erfolgt so, dass keine Vermischung mit Fremdstoffen oder Verschmutzung durch Baustellenbetrieb entsteht.
Die Leistung umfasst:
• Ausbau und vollständige Entfernung der Bodendecker (Hecke) auf 24,00 m² Fläche
• Verladung und Entsorgung des Pflanzenmaterials
• Ausbau des vorhandenen Humus bis zur definierten Tiefe
• Transport und Zwischenlagerung des Humus auf der BE-Fläche der Gemeinde
• Baustelleneinrichtung, Absicherung und Reinigung der Arbeitsstelle
Menge: 20,000 m²

**-.3.2.5 A1 Bordsteine ausbauen und bauseits lagern**
Ausbau, Reinigung und bauseitige Lagerung von Granitbordsteinen 100 × 23 cm
Die vorhandenen Granitbordsteinen mit den Abmessungen 100 cm Länge und 23 cm Breite sind fachgerecht und beschädigungsfrei auszubauen. Dabei ist sicherzustellen, dass die Steine für eine spätere Wiederverwendung geeignet bleiben. Der Ausbau erfolgt unter Berücksichtigung der angrenzenden Beläge und Einfassungen, um Schäden an benachbarten Bauteilen zu vermeiden.
Nach dem Ausbau sind die Bordsteine sorgfältig von anhaftenden Materialien wie Erdreich, Mörtelresten, Asphaltanhaftungen oder sonstigen Verschmutzungen zu reinigen. Die Reinigung kann manuell oder maschinell erfolgen, abhängig vom Zustand und Verschmutzungsgrad der Steine.
Die gereinigten Bordsteine sind anschließend geordnet und transportsicher bauseits zu lagern, sodass sie für den späteren Wiedereinbau problemlos zur Verfügung stehen. Die Lagerung erfolgt auf geeigneter Fläche innerhalb des Baufeldes oder an einem vom Auftraggeber benannten Ort. Dabei ist auf eine sortenreine und übersichtliche Ablage zu achten, um Beschädigungen und Verschmutzungen während der Lagerzeit zu vermeiden.
Nicht wiederverwendbare oder beschädigte Bordsteine werden Eigentum des AN und sind fachgerecht zu entsorgen.
Menge: 19,000 m

**-.3.2.6 Münchner Gehwegplatten ausbauen**
Ausbau, Reinigung und bauseitige Lagerung von Münchner Gehwegplatten zur Wiederverwendung
Die vorhandenen Münchner Gehwegplatten sind fachgerecht und beschädigungsfrei auszubauen. Dabei ist darauf zu achten, dass die Platten vollständig erhalten bleiben und für einen späteren Wiedereinbau geeignet sind. Der Ausbau erfolgt unter Berücksichtigung der angrenzenden Beläge und Einfassungen, um Schäden an benachbarten Bauteilen zu vermeiden.
Nach dem Ausbau sind die Gehwegplatten sorgfältig von anhaftenden Materialien wie Erdreich, Mörtelresten oder sonstigen Verschmutzungen zu reinigen. Die Reinigung kann manuell oder maschinell erfolgen, abhängig vom Zustand und Verschmutzungsgrad der Platten.
Die gereinigten Platten sind anschließend geordnet und transportsicher bauseits zu lagern, sodass sie für den späteren Wiedereinbau problemlos zur Verfügung stehen. Die Lagerung erfolgt auf geeigneter Fläche innerhalb des Baufeldes oder an einem vom Auftraggeber benannten Ort. Dabei ist auf eine sortenreine und übersichtliche Ablage zu achten, um Beschädigungen und Verschmutzungen während der Lagerzeit zu vermeiden.
Nicht wiederverwendbare oder beschädigte Gehwegplatten werden Eigentum des AN und  sind gfachgerecht zu entsorgen.
Menge: 60,000 m²

**-.3.2.7 Gehwegplatten Großvormat 60 cm X 60 cm**
Die vorhandenen Gehwegplatten im Großformat 60 cm X 60 cm sind auf der vorgesehenen Fläche (nach Absprache mit dem AG) fachgerecht und schonend auszubauen. Der Ausbau erfolgt manuell oder maschinell unter Berücksichtigung angrenzender Beläge, Einbauten und Vegetation, um Beschädigungen an den Platten und der Umgebung zu vermeiden. Die Platten sind so zu entnehmen, dass sie unversehrt bleiben und für eine spätere Wiederverwendung geeignet sind.
Nach dem Ausbau sind die Gehwegplatten transportsicher und geordnet auf der eingerichteten Baustelleneinrichtungsfläche (BE-Fläche) zwischenzulagern. Die Lagerung erfolgt sortenrein und so, dass keine Verschmutzung oder Beschädigung durch Witterung oder Baustellenbetrieb entsteht. Die Platten sind ggf. zu palettieren oder auf geeigneten Unterlagen abzulegen.
Die Leistung umfasst:
• Schonender Ausbau der Gehwegplatten im Großformat
• Schutz angrenzender Flächen und Einbauten
• Transport und Zwischenlagerung auf der BE-Fläche
• Baustelleneinrichtung, Absicherung und Reinigung der Arbeitsstelle
Menge: 13,000 m²

**-.3.2.8 Abgrenzungsstein - Beet ausbauen 0,645 m Länge und 0,30 m Breite**
Der vorhandene Abgrenzungsstein aus Granit mit den Abmessungen von ca. 0,645 m Länge und 0,30 m Breite ist vollständig und fachgerecht auszubauen. Der Ausbau erfolgt manuell oder maschinell unter Berücksichtigung angrenzender Bauteile, Pflanzflächen und Beläge, um Beschädigungen zu vermeiden. Der Granitstein ist so zu entnehmen, dass er unversehrt bleibt und für eine spätere Wiederverwendung geeignet ist.
Das unter dem Stein befindliche Fundament (z. B. Mörtel- oder Betonbett) ist vollständig zu entfernen und wird Eigentum des AN und ist fachgerecht zu entsorgen. Der Ausbau erfolgt lagenweise und materialgerecht.
Der ausgehobene Granit-Abgrenzungsstein ist bauseits auf der vorgesehenen Lagerfläche (z. B. BE-Fläche oder Lagerplatz der Gemeinde) transportsicher und geordnet zwischenzulagern. Die Lagerung erfolgt so, dass eine spätere Wiederverwendung problemlos möglich ist. Beschädigte Steine sind gesondert zu erfassen und ggf. auszusondern.
Menge: 5,000 m

**-.3.2.9 Abfalleimer inkl. Fundament**
Der vorhandene Abfalleimer ist vollständig und fachgerecht auszubauen. Der Ausbau umfasst sowohl die Demontage des Behälters als auch die Entfernung des zugehörigen Fundaments (z. B. Beton- oder Mörtelbett). Die Arbeiten sind so auszuführen, dass der Behälter unbeschädigt bleibt und für eine spätere Wiederverwendung geeignet ist.
Das Fundament ist vollständig zu entfernen. Der Ausbau erfolgt lagenweise und materialgerecht. Das ausgehobene Fundamentmaterial ist zu verladen, abzutransportieren und gemäß den geltenden Vorschriften fachgerecht zu entsorgen. Dabei sind angrenzende Beläge, Einbauten und Leitungen vor Beschädigungen zu schützen.
Der demontierte Abfalleimer ist bauseits auf der vorgesehenen Lagerfläche (z. B. BE-Fläche oder Lagerplatz der Gemeinde) transportsicher und geordnet zwischenzulagern. Die Lagerung erfolgt so, dass eine spätere Wiederverwendung oder Entsorgung problemlos möglich ist.
Die Leistung umfasst:
• Demontage des Abfalleimers
• Ausbau und Entsorgung des Fundaments
• Verladung und Abtransport des Ausbau-Materials
• Bauseitige Lagerung des Behälters auf definierter Fläche
• Baustelleneinrichtung, Absicherung und Reinigung der Arbeitsstelle
Menge: 1,000 St

**-.3.2.10 Bushaltestellenbeschilderung**
Ausbau einer Bushaltestellenbeschilderung inkl. Fundament, Entsorgung und bauseitiger Lagerung
Die vorhandene Bushaltestellenbeschilderung ist vollständig auszubauen. Dies umfasst sowohl das Schild mit Träger als auch das zugehörige Fundament. Der Ausbau erfolgt fachgerecht und erschütterungsarm, um Beschädigungen an der Beschilderung und angrenzenden Bauteilen zu vermeiden.
Das Fundament ist vollständig zu entfernen und gemäß den geltenden Vorschriften zu entsorgen. Dabei sind mineralische und metallische Bestandteile sortenrein zu trennen und einer geeigneten Verwertungs- oder Entsorgungsstelle zuzuführen.
Die demontierte Beschilderung ist bauseits zu lagern, wobei auf eine schonende und transportsichere Zwischenlagerung zu achten ist. Die Lagerung erfolgt witterungsgeschützt und so, dass eine spätere Wiederverwendung ohne Einschränkungen möglich ist.
Etwaige Schäden an angrenzenden Flächen oder Einbauten sind zu vermeiden oder fachgerecht zu beheben.
Menge: 1,000 St

**-.3.2.11 Asphalt ausbauen und entsorgen**
Im Bereich des vorhandenen Dreizeilers ist der bestehende Asphaltbelag auf einer Länge von 16 m, einer Breite von 50 cm sowie bis zu einer variierenden Tiefe von 18–30 cm fachgerecht auszubauen. Der Ausbau erfolgt lagenweise, unter Berücksichtigung der vorhandenen Schichten (Deckschicht, Binderschicht und ggf. Tragschicht), bis die geforderte Ausbautiefe vollständig erreicht ist.
Das ausgebauten Aufbruchmaterial wird Eigentum des Arbeitnehmers  und ist ordnungsgemäß aufzunehmen, zu verladen und gemäß den geltenden gesetzlichen Bestimmungen zu entsorgen. Eine sortenreine Trennung der Materialien ist sicherzustellen, sofern dies technisch möglich und wirtschaftlich vertretbar ist.
Während der gesamten Maßnahme ist die Arbeitsstelle gemäß den gültigen Vorschriften der RSA, der StVO sowie den Anforderungen des Arbeitsschutzes gegen unbefugten Zutritt zu sichern.
Besondere Sorgfalt ist auf die angrenzenden Bauteile wie Bordsteine, Pflasterflächen, Einzeiler und angrenzende Asphaltflächen zu legen. Diese sind vor Beschädigungen zu schützen, um einen späteren fachgerechten Anschluss der neuen Konstruktion sicherzustellen.
Die Leistung umfasst sämtliche Nebenarbeiten, Geräteeinsätze, Hilfsmittel, Transportleistungen sowie den fachgerechten Umgang mit dem anfallenden Ausbau- und Restmaterial.
Menge: 9,500 m³

##### Titel -.3.3 Neubau

**-.3.3.1 Befahrbare Entwässerungsrinne (150 mm) Länge 12 m Liefern und einbauen**
Es ist eine befahrbare Entwässerungsrinne der Belastungsklasse C250 mit verzinktem Gitterrost und einer Nennweite von 150 mm zu liefern und fachgerecht zu verlegen. Die Gesamtlänge der Rinne beträgt 12,00 m. Die Wasserrinne ist auf einem tragfähigen Fundament aus Beton C20/25 einzubauen. Dabei ist ein durchgehendes Rinnengefälle von 2 % herzustellen, um eine ordnungsgemäße Ableitung des anfallenden Oberflächenwassers sicherzustellen. Die Ausführung umfasst: Lieferung und Einbau der Rinnenelemente (Nennweite 150 mm) inkl. verzinkter Gitterroste, Herstellung des Betonfundaments C20/25 mit entsprechender Verdichtung und Ebenheit, Einbau der Wasserrinne im vorgesehenen Verlauf mit durchgehendem Gefälle von 2 %, Anpassung der angrenzenden Flächen (Fahrbahn/Belag) zur sicheren Befahrbarkeit, Vollständige Fertigstellung inkl. Reinigung und Übergabe der Anlage. Die Arbeiten sind gemäß den geltenden Normen und Richtlinien, insbesondere DIN EN 1433, sowie den anerkannten Regeln der Technik auszuführen.
Menge: 12,000 m

**-.3.3.2 Anschluss der Entwässerungsrinne an Bestandsleitung in zwei Abschnitten**
Von der neu zu verlegenden Entwässerungsrinne ist eine Verbindung zur bestehenden Versitzgrube herzustellen. Die Verbindung erfolgt über eine PP-Kanalverrohrung mit einer Gesamtlänge von 17,00 m und entsprechendem Gefälle gemäß den anerkannten Regeln der Technik.
Um den öffentlichen Personennahverkehr ohne Einschränkungen aufrechtzuerhalten, ist es zwingend erforderlich, dass die betreffende Straße jederzeit befahrbar bleibt. Der Linienbusverkehr muss kontinuierlich gewährleistet sein, sodass keine Unterbrechungen im Fahrplan entstehen und die Erreichbarkeit für die Anwohner sowie die allgemeine Verkehrssicherheit gesichert bleibt.
Im Zuge der anstehenden Arbeiten ist der bestehende Graben so herzustellen, dass er überfahrbar ausgeführt wird. Hierzu sind geeignete Maßnahmen zu treffen, die eine sichere und stabile Querung ermöglichen. Konkret bedeutet dies, dass der Graben mit Stahlplatten abgedeckt und überfahrbar gemacht werden muss. Die Stahlplatten sind so zu dimensionieren und zu verlegen, dass sie den Belastungen durch den Busverkehr standhalten und eine dauerhafte sowie sichere Nutzung gewährleisten.
Die Arbeiten müssen in zwei Abschnitten ausgeführt. Dadurch soll eine geordnete Bauabwicklung sichergestellt werden, die sowohl die technische Umsetzung als auch die Aufrechterhaltung des Verkehrsflusses berücksichtigt.
Die Ausführung hat in enger Abstimmung mit den zuständigen Stellen zu erfolgen. Dabei ist sicherzustellen, dass die eingesetzten Materialien den technischen Anforderungen entsprechen und die Verkehrssicherheit jederzeit gegeben ist.
Die Ausführung umfasst im Einzelnen welche gesondert vergütet werden:
1. Asphaltarbeiten
• Schneiden des vorhandenen Asphaltbelags auf einer Länge von 13,00 m, Breite 1,00 m, Tiefe 0,18m.
• Ausbau und fachgerechte Entsorgung des bestehenden Asphaltmaterials.
2. Grabenarbeiten
• Herstellung eines Grabens gemäß den geltenden Vorschriften und Sicherheitsbestimmungen.
• Grabenlänge 17,00 m, Tiefe und Breite entsprechend den Anforderungen für die Verlegung der KG2000-Rohre.
• Sicherstellung des erforderlichen Rohrgefälles für eine ordnungsgemäße Entwässerung.
3. Rohrverlegung
• Lieferung und Verlegung von PP-Rohren DN 150, Länge 17,00 m.
4. Verfüllung und Wiederherstellung
• Fachgerechtes Verfüllen des Rohrgrabens mit lagenweise eingebrachtem und verdichtetem Material:
• Rohrbettung mit geeignetem Sand/Kies.
• Seitliche und obere Verfüllung mit verdichtbarem Material.
• Oberer Abschluss mit tragfähigem Frostschutzmaterial.
• Wiederherstellung der Asphaltfläche entsprechend dem vorhandenen Bestand (gleiche Schichtdicke, Materialqualität und Oberflächenbeschaffenheit).
1.-4.
• Die Arbeiten sind gemäß den einschlägigen Normen (z. B. DIN EN 1610 für Rohrverlegung, DIN EN 1433 für Entwässerungsrinnen) sowie den anerkannten Regeln der Technik auszuführen.
Menge: 1,000 St

**-.3.3.3 Leitungsgraben herstellen**
Leitungsgraben einschließlich Verbau, für Rohrleitungen
Sickereinrichtungen, Kabel und dgl. herstellen.
Die Abrechung des Leitungsgrabenaushubes erfolgt
mit senkrechten Baugrubenwänden (verbauter Graben).
Die Abrechnungsbreiten und -tiefen gelten auch im
Bereich der Schächte, der Arbeitsräume für Rohrverbindungen
und Kabelmuffen, soweit die Erdarbeiten
dafür nicht gesondert vergütet werden.
Darüber hinausgehender Aushub gehört zum Leistungsumfang.
Boden lösen, gegebenenfalls zwischenlagern,
laden, fördern für senkrecht begrenzte Grabenabschnitte
(verbauter Graben).
Erschwernisse durch schadstoffbelastete Böden werden
gesondert vergütet.
Boden des/der Homogenbereiches/e B '1-2'

Beschreibung des Homogenbereichs nach Unterlagen
des AG.
Grabentiefe über 1,00 m bis 1,75 m,
für Rohrleitungen DN '100-200'

Rohrmaterial 'PE 100-200 RC'

nicht mehr verwertbarer Boden auf Zwischenlager des AN zur Erprobung zwischenlagern.
Menge: 25,000 m³

**-.3.3.4 Leitungsgrabenverfüllung herstellen mit Frostschutzkies**
Leitungsgrabenverfüllung oberhalb der Leitungszone herstellen, für senkrecht begrenzte Grabenschnitte mit einer Gesamttiefe  bis 0,60 m.
Die Abrechnung erfolgt mit der für die Herstellung des
Leitungsgrabens vergüteten Breite. Diese Abrechnungsbreite gilt auch im Bereich der Schächte, der Arbeitsräume für Rohrverbindungen und Kabelmuffen,
darüber hinausgehende Verfüllung gehört zum
Leistungsumfang.
Frostsicheres Kies-Sand-Geschmisch nach DIN 18196
(GW oder GI) einbauen und Lagenweise (alle 30 cm) verdichten.
Kies aus Ausbau, Bauseits gelagert oder Kies von der BE-Fläche siehe folgende Position
Menge: 25,000 m³

*Hinweis: Ende der ZTV für den Leistungsbereich „?Verbau-, Bohr-, Ramm- und Verpressarbeiten“?*
Ende der ZTV für den Leistungsbereich „Verbau-, Bohr-, Ramm- und Verpressarbeiten.

**-.3.3.5 Bettung Sand**
Füllmaterial einbauen für die untere und obere Bettungsschicht, in Rohrgräben,
profilgerecht, mit vom AN zu liefernden Stoffen,
Auflagerwinkel 120 Grad.
Stoff: Kies-Sand-Gemisch 0/4.
Schichtdicke gem. DIN EN 1610.
Abrechnung nach m³
Menge: 5,000 m3

**-.3.3.6 PP-Kanal DN 160 SN12 liefern und verlegen**
Hochlast-Vollwand-Kanalrohr aus PP
liefern und höhen- und fluchtgerecht in
vorhandene Gräben mit Überdeckungshöhe bis 5,0 m fachgerecht nach DIN EN 1610 und Verlegerichtlinien verlegen.
PP-Rohre nach DIN EN 1852 mit Steckmuffe und formschlüssig fixierten Dichtungen aus EPDM, Ringsteifigkeit mind. 12 kN/m²,
hochabriebfest, ohne Zusatz von Füllstoffen.
DN 150 Rohrleitung, z.B. Fabrikat REHAU AWADUKT PP SN 12, KG 2000 oder gleichwertiger Art.
Menge: 17,000 m

**-.3.3.7 PP-Gelenkstück DN 150**
PP-Formstücke
Zulage zur Rohrleitung für das Liefern und Verlegen
von Gelenkstück. Materialgüte, Materialeigenschaften,
Dichtsystem und Farbe wie Rohrleitung.

DN 160.
Menge: 2,000 St

**-.3.3.8 PP-Bogen DN150**
PP-Formstücke
Zulage zur Rohrleitung für das Liefern und Verlegen
von Bögen. Materialgüte, Materialeigenschaften,
Dichtsystem und Farbe wie Rohrleitung.

Abwinklung: 15 bis 45 Grad,
DN 160.
Menge: 2,000 St

**-.3.3.9 PP-Überschiebmuffe DN 150**
PP-Formstücke
Zulage zur Rohrleitung für das Liefern und Verlegen
von Überschiebmuffen. Materialgüte, Materialeigenschaften, Dichtsystem und Farbe wie Rohrleitung. Überschiebmuffe für nachträglich einzubauende Rohrleitungsstücke und Abzweige.
Überschiebmuffe
DN 160.
Menge: 4,000 St

**-.3.3.10 Lieferung und Einbau Abzweig DN 150, 45°**
Liefern und fachgerechter Einbau eines Abzweiges DN 150, 45°, einschließlich aller erforderlichen Nebenleistungen. Der Abzweig ist gemäß den geltenden technischen Regelwerken (DIN EN 12056, DIN EN 1610 sowie den einschlägigen ATV‑DVWK‑Merkblättern) auszuführen. Das Bauteil muss den statischen und hydraulischen Anforderungen des vorhandenen Leitungssystems entsprechen und aus einem für den Einsatzbereich zugelassenen, druck- und korrosionsbeständigen Material bestehen.
Die Leistung umfasst insbesondere:
- Lieferung des Abzweiges DN 150, 45° inklusive aller notwendigen Form‑ und Verbindungsteile
- Herstellung der Einbindung in die bestehende Leitung unter Beachtung der vorgeschriebenen Gefälle, Achsmaße und Einbautiefen
- Aufgraben, Freilegen und fachgerechtes Herstellen der Anschlussstelle
- Zuschnitt, Anpassung und Vorbereitung der bestehenden Leitung für den Einbau
- Dichtheitsprüfung der Verbindung gemäß DIN EN 1610
- Wiederverfüllung und Verdichtung des Leitungsgrabens in lagenweiser Ausführung
- Entsorgung überschüssigen Aushubmaterials gemäß den geltenden Vorschriften
- Dokumentation der ausgeführten Arbeiten (Fotodokumentation, Einmessung, Materialnachweise)
Der Einbau hat so zu erfolgen, dass eine dauerhaft dichte, spannungsfreie und betriebssichere Verbindung gewährleistet ist. Alle Arbeiten sind unter Berücksichtigung der Arbeitssicherheit, des Umweltschutzes und der örtlichen Gegebenheiten auszuführen.
Menge: 1,000 m

**-.3.3.11 Planum der vorhandenen FSS von Hand korrigieren**
Korrektur des Planums der vorhandenen Frostschutzschicht (FSS) in Reparaturflächen des Oberbaus. Die Leistung umfasst das händische Abziehen, Aufholen oder Abgleichen der bestehenden FSS zur Herstellung der neuen Planumshöhe für Asphalttragschichten (ATS) sowie Pflaster oder Plattenbeläge. Die Toleranz der herzustellenden Planumsebene beträgt ± 2 cm. Leistungsumfang: Manuelles Herstellen bzw. Korrigieren des Planums der vorhandenen FSS, Aufholen oder Abtragen von Material zur Erreichung der geforderten Planumshöhe, Verdichten der bearbeiteten Bereiche bis zur erforderlichen Tragfähigkeit. Einhaltung der Ebenheitstoleranzen gemäß Vorgabe (± 2 cm), bereitstellen aller erforderlichen Geräte und Hilfsmittel.
Menge: 150,000 m²

**-.3.3.12 Kasseler Sonderborde herstellen**
Verlegen von 16 m Kasseler Sonderbord sowie 2 Übergangssteinen auf Bettung aus Beton C25/30, Lieferung inklusive, mit dauerelastischer Verfugung
Es sind 16 lfm Kasseler Sonderbord sowie 2 passende Übergangssteine fachgerecht zu liefern und entlang der vorgesehenen Linienführung zu verlegen. Die Bordsteine dienen als barrierefreie Haltestellenkante und müssen gemäß den geltenden Richtlinien für den öffentlichen Verkehrsraum eingebaut werden. Die Verlegung erfolgt auf einer fachgerecht profilierten und verdichteten Frostschutzschicht. Anschließend wird eine Bettung aus Beton C25/30 hergestellt, die in Lage und Höhe präzise vorbereitet wird.
Die Bordsteine sind unmittelbar nach dem Einbringen des Betons höhen- und fluchtgerecht zu versetzen, sodass die Oberkante der Bordsteine durchgehend 18 cm über dem angrenzenden Straßenbelag liegt. Dies gewährleistet die barrierefreie Nutzung durch Niederflurbusse und entspricht den Anforderungen an Haltestellenkanten gemäß DIN 18040.
Die Fugen zwischen den Bordsteinen sowie zu angrenzenden Bauteilen sind mit einem dauerelastischen, dehnbaren Verfugmaterial zu schließen, das witterungsbeständig und für den Verkehrsbereich geeignet ist. Die Übergangssteine sind so einzubauen, dass ein stufenloser Übergang zur angrenzenden Bordführung entsteht.
Nach Abschluss der Verlegearbeiten sind die angrenzenden Flächen fachgerecht wiederherzustellen. Nicht verwendbare oder beschädigte Bordsteine sind auszusondern und dem Auftraggeber zur Entscheidung über die weitere Verwendung oder Entsorgung vorzulegen.
Menge: 16,000 m

**-.3.3.13 Verlegen von taktilen Leitelementen 0,35m X 0,35m**
Verlegen taktiler Leitelemente im Splittbett entlang der Kasseler Sonderborde im Einstiegbereich, inkl. Kontraststreifen, Buseinstieg mit Noppenstruktur und Auffindestreifen mit Rillenstruktur, Verfugung mit Brechsand
Entlang der neu verlegten Kasseler Sonderborde sind taktile Leitelemente zur barrierefreien Orientierung und sicheren Führung sehbehinderter und blinder Personen fachgerecht zu verlegen. Die Verlegung erfolgt auf der gesamten Länge der Bordlinie im Splittbett, gemäß den geltenden Normen und Richtlinien (z. B. DIN 32984).
Zum taktilen Leitsystem gehören:
• Kontraststreifen zur visuellen Abgrenzung der Haltestellenkante
• Buseinstiegsfeld mit Noppenstruktur zur taktilen Erkennung des Einstiegsbereichs
• Auffindestreifen mit Rillenstruktur zur gezielten Führung zum Einstiegspunkt
Die Leitelemente sind höhen- und fluchtgerecht im Splittbett zu verlegen, mit gleichmäßigen Fugenabständen und bündiger Ausrichtung zur angrenzenden Fläche. Die Oberflächen müssen eben und trittsicher sein, ohne Stolperkanten oder Versätze.
Die Fugen zwischen den Elementen sowie zu angrenzenden Belägen sind mit Brechsand zu verfüllen und ggf. zu verdichten. Dabei ist auf eine vollständige und dauerhafte Fugenfüllung zu achten, die die Funktionalität und Stabilität der Leitelemente gewährleistet.
Nach Abschluss der Verlegearbeiten sind die Flächen zu reinigen und die angrenzenden Bereiche fachgerecht wiederherzustellen. Beschädigte oder nicht verwendbare Elemente sind auszusondern und dem Auftraggeber zur Entscheidung über die weitere Verwendung oder Entsorgung vorzulegen.
Menge: 28,000 m²

**-.3.3.14 Münchner Gehwegplatten 35 X 35 X 6,5 verlegen**
Verlegen vorhandener Münchner Gehwegplatten im Splittbett mit Verschlämmung aus Mariensteiner (hydraulischer Kalk), inkl. Profilierung der Frostschutzschicht
Die bauseits vorhandenen Münchner Gehwegplatten sind auf einer fachgerecht vorbereiteten Fläche im Splittbett zu verlegen. Vor Beginn der Verlegearbeiten ist die vorhandene Fläche zu räumen und eine Frostschutzschicht aus geeignetem Material (z. B. Mineralgemisch) herzustellen, profiliert und verdichtet gemäß den technischen Anforderungen und örtlichen Gegebenheiten.
Die Verlegung der Gehwegplatten erfolgt auf einer eben und tragfähig hergestellten Splittbettung, wobei die Platten höhen- und fluchtgerecht auszurichten sind. Die Fugen sind gleichmäßig zu halten, und die Oberfläche muss eben, trittsicher und ohne Stolperkanten ausgeführt werden.
Nach der Verlegung sind die Platten mit Mariensteiner (hydraulischem Kalk) fachgerecht zu verschlämmen, um die Fugen zu schließen und die Fläche zu stabilisieren. Die Verschlämmung erfolgt vollflächig, gleichmäßig und unter Berücksichtigung der Witterungsverhältnisse, sodass eine dauerhafte und optisch ansprechende Oberfläche entsteht.
Nicht verwendbare oder beschädigte Platten sind auszusondern und dem Auftraggeber zur Entscheidung über die weitere Verwendung oder Entsorgung vorzulegen. Nach Abschluss der Arbeiten sind die angrenzenden Flächen zu reinigen und ggf. wiederherzustellen.
Menge: 80,000 m²

**-.3.3.15 Asphalttragschicht AC 32 T S, 2X 9cm, Bindemittel 50/70, auf FSS, Bk10, Handeinbau**
Nach dem Ausbau des vorhandenen Asphaltbelags ist im definierten Bereich der fachgerechte Einbau der Asphalttragschicht (ATS) vorzunehmen. Die ATS ist in einer Einbaudicke von 2X9 cm vollständig im Handeinbau herzustellen. Das Mischgut ist manuell zu verteilen, höhengerecht einzubauen und mit geeigneten Verdichtungsgeräten (z. B. Rüttelplatte, Handwalze) lagenweise zu verdichten. Die Einbaufläche umfasst eine Länge von 16 m, eine Breite von 50 cm und eine Einbaudicke von 18 cm. Vor dem Einbau sind die vorbereiteten Schnittkanten zu reinigen und bei Bedarf mit einem geeigneten Haftkleber zu behandeln, um eine sichere Verbindung zwischen Altbestand und neuer Tragschicht zu gewährleisten. Die Asphalttragschicht ist gemäß den geltenden technischen Regelwerken (z. B. ZTV Asphalt StB) einzubauen und zu verdichten. Dabei sind die vorgegebenen Einbaudicken sowie die erforderlichen Verdichtungsgrade einzuhalten. Besondere Aufmerksamkeit ist den angrenzenden Bauteilen wie Bordsteinen, Pflasterflächen und dem Einzeiler zu widmen, um eine saubere Anbindung und einen schadensfreien Übergang sicherzustellen. Der Einbau erfolgt witterungsabhängig; die Arbeitsstelle ist während der Ausführung gegen unbefugten Zutritt zu sichern. Nach Abschluss der Arbeiten ist die eingebaute Tragschicht auf Ebenheit, Verdichtung und Anschlussqualität zu prüfen und bei Bedarf nachzuarbeiten, um die dauerhafte Funktionalität und Tragfähigkeit sicherzustellen.
Menge: 7,000 t

**-.3.3.16 Anschluss mit Fugenband oder Fugenmasse herstellen**
Anschluss an bestehende Decken oder Bauteile in der
Dicke der Asphaltdeckschicht mit anschmelzbarem / selbstklebenden
Fugenband oder Fugenmasse herstellen.
Das Reinigen vor Einbau des Fugenbandes
gehört zum Leistungsumfang.
Querfuge,
Dicke der Deckschicht über 3,5 cm bis 4,0 cm,
Einzellängen bis 20 m,
Die Abrechnung erfolgt nach laufende Meter.
Menge: 35,000 m

**-.3.3.17 Bushaltestellenbeschilderung**
Die Bushaltestellenbeschilderung ist nach abgeschlossener Umbaumaßnahme fachgerecht wiederherzustellen. Der Einbau umfasst die Montage des Schildes mit Träger sowie die Herstellung eines geeigneten Fundaments zur standsicheren und dauerhaften Befestigung.
Die Leistungen beinhalten:
• Herstellung eines Fundamentes aus Beton C25/30 oder vergleichbar, mit frostfreier Gründung gemäß den örtlichen Gegebenheiten und den technischen Regelwerken (z. B. DIN EN 206, DIN 1045-2).
• Einbau und Ausrichtung des Trägersystems, einschließlich Einsetzen in das Fundament, lot- und höhengerechte Ausrichtung sowie Fixierung bis zur vollständigen Aushärtung des Betons.
• Montage der Beschilderung gemäß den Vorgaben des Auftraggebers, unter Berücksichtigung der Sichtbarkeit, Leserichtung und barrierefreien Zugänglichkeit.
• Herstellung der seitlichen Anschlüsse an angrenzende Beläge (z. B. Pflaster, Asphalt) mit geeigneten Materialien, um eine saubere Einbindung und Stolperfreiheit zu gewährleisten.
• Witterungsgeschützte Zwischenlagerung und Transport der zuvor demontierten Beschilderung bis zum Wiedereinbau, sofern bauseits bereitgestellt.
• Sicherung der Arbeitsstelle während der gesamten Bauzeit gemäß den geltenden Vorschriften zur Verkehrssicherung (z. B. RSA 21).
• Reinigung und Wiederherstellung der Einbaufläche nach Abschluss der Arbeiten, einschließlich Entfernung von überschüssigem Material und Herstellung eines verkehrssicheren Zustands.
Die Ausführung hat gemäß den technischen Regelwerken und den anerkannten Regeln der Technik zu erfolgen. Besondere Sorgfalt ist auf die korrekte Ausrichtung, die Einbindung in die Umgebung und die dauerhafte Standsicherheit zu legen.
Menge: 1,000 St

**-.3.3.18 Einbau Abfalleimer**
Ein neuer Abfalleimer ist vollständig und fachgerecht einzubauen. Der Einbau umfasst sowohl die Montage des Behälters als auch die Herstellung eines geeigneten Fundaments (z. B. Beton- oder Mörtelbett) zur sicheren und dauerhaften Befestigung.
Die Arbeiten sind so auszuführen, dass der Behälter standsicher, funktionsgerecht und optisch einwandfrei installiert wird. Das Fundament ist in der erforderlichen Größe und Tiefe herzustellen, lagenweise einzubringen und materialgerecht zu verdichten. Der Abfalleimer ist exakt nach Vorgabe zu positionieren und fest mit dem Fundament zu verbinden.
Dabei sind angrenzende Beläge, Einbauten und Leitungen vor Beschädigungen zu schützen. Nach Abschluss der Arbeiten ist die Arbeitsstelle zu reinigen und die Oberfläche (z. B. Pflaster oder Asphalt) fachgerecht wiederherzustellen.
Leistungsumfang
• Montage des Abfalleimers
• Herstellung und Einbau des Fundaments (Beton/Mörtelbett)
• Fachgerechte Befestigung und Ausrichtung des Behälters
• Anpassung und Wiederherstellung angrenzender Flächen
• Baustelleneinrichtung, Absicherung und Reinigung der Arbeitsstelle
Menge: 1,000 St

**-.3.3.19 Boden entsorgen Z0**
*** Bedarfsposition mit GB
Boden, Schadstoffklasse Z 0, von Zwischenlager
nach Unterlagen des AG laden, fördern und entsorgen.
Abgerechnet wird die lose Menge am Zwischenlager.
Boden in das Eigentum des AN übernehmen und einer
Entsorgung nach Wahl des AN zuführen.
Menge: 10,000 m3

**-.3.3.20 Belast.Boden entsorgen Z1.1**
*** Bedarfsposition mit GB
Belasteten Boden von Zwischenlager nach Unterlagen des AG laden, fördern und entsorgen.
Die Entsorgung ist nachzuweisen.
Schadstoffbelastung Z 1.1,
Boden in das Eigentum des AN übernehmen und einer
Entsorgung nach Wahl des AN zuführen.
Transport mit Abdeckung.
Menge: 40,000 t

**-.3.3.21 Belast.Boden entsorgen Z1.2**
*** Bedarfsposition mit GB
Belasteten Boden von Zwischenlager nach Unterlagen des AG laden, fördern und entsorgen.
Die Entsorgung ist nachzuweisen.
Schadstoffbelastung Z 1.2,
Boden in das Eigentum des AN übernehmen und einer
Entsorgung nach Wahl des AN zuführen.
Transport mit Abdeckung.
Menge: 5,000 t

**-.3.3.22 Belast.Boden entsorgen Z2**
*** Bedarfsposition mit GB
Belasteten Boden / Fels von Zwischenlager nach
Unterlagen des AG laden, fördern und entsorgen.
Die Entsorgung ist nachzuweisen.
Abgerechnet wird die lose Menge am Zwischenlager.
Boden / Fels der OZ 01.001.04.0008
Schadstoffbelastung Z 2 oder höher,
Schadstoffbelastung und Entsorgung nach Unterlagen
des AG.
Anfallende Gebühren trägt der AG incl.
Transport mit Abdeckung.
Menge: 5,000 t

##### Titel -.3.4 Stundenlohnarbeit

**-.3.4.1 Werkpolier, Baumaschienenfachmeister**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.3.4.2 Vorarbeiter**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.3.4.3 Spezialbaufacharbeiter / Baumaschinenführer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.3.4.4 Facharbeiter / Baugeräteführer / Berufskraftfahrer**
*** Bedarfsposition mit GB
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.3.4.5 Fachwerker / Maschinist / Kraftfahrer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.3.4.6 Werker / Maschinenwerker**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.3.4.7 Auszubildende**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.3.4.8 Bagger bis 0,4m³**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 10,000 h

**-.3.4.9 Bagger von 0,4m³ bis 1,2m³**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.3.4.10 Microbagger**
*** Bedarfsposition mit GB
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.3.4.11 Frontlader bis 3 Tonnen**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.3.4.12 LKW 2-3 Achser**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.3.4.13 LKW 4 Achser**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.3.4.14 Zuschlag LKW für Ladegerät**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.3.4.15 Großkehrmaschine**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 5,000 h

**-.3.4.16 Kompressor**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.3.4.17 Bohr- und Abbauhammer**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.3.4.18 Motorsäge ohne Bedienung**
*** Bedarfsposition mit GB
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.3.4.19 Vibrationsstampfer ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.3.4.20 Rüttelplatte ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.3.4.21 Trennschleifer ohne Bedienung**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 h

**-.3.4.22 Tagespauschale Minibagger**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 d

**-.3.4.23 Tagespauschale Radlader**
Zur Ausführung von nicht im Detail vorhersehbaren oder im Leistungsverzeichnis nicht erfassten Arbeiten werden Stundenlohnarbeiten vereinbart. Diese Arbeiten sind nach Anordnung der Bauleitung oder des Auftraggebers auszuführen und werden nach tatsächlich geleisteten Stunden abgerechnet.
Die Stundenlohnarbeiten umfassen insbesondere:
• Handwerkliche Tätigkeiten, die im Rahmen der Bauausführung zusätzlich erforderlich werden.
• Kleinere Anpassungs- und Ergänzungsarbeiten, die nicht gesondert ausgeschrieben sind.
• Hilfsarbeiten wie Transport, Reinigung, Sicherung oder provisorische Maßnahmen.
• Arbeiten zur Beseitigung unvorhergesehener Hindernisse oder Schäden.
Die Abrechnung erfolgt auf Grundlage der vereinbarten Stundenlohnsätze für Facharbeiter, Hilfskräfte und Maschineneinsatz. Dabei sind sämtliche Lohn-, Lohnneben- und Gerätekosten sowie die erforderlichen Werkzeuge und Hilfsmittel enthalten.
Die Ausführung hat fachgerecht, sorgfältig und unter Beachtung der geltenden Vorschriften und Sicherheitsbestimmungen zu erfolgen. Die Bauleitung ist über Beginn, Umfang und Dauer der Stundenlohnarbeiten zu informieren. Ein Stundenlohnzettel ist täglich zu führen, von der Bauleitung gegenzuzeichnen und der Abrechnung zugrunde zu legen.
Leistungsumfang
• Durchführung von angeordneten Stundenlohnarbeiten
• Bereitstellung von Personal, Geräten und Werkzeugen
• Dokumentation der geleisteten Stunden (Stundenlohnzettel)
• Fachgerechte Ausführung und Absicherung der Arbeitsstelle
Menge: 1,000 d

#### -.4 Ersatzbushaltestelle für Münchner Straße 74

**-.4.1 1. Allgemeine Angaben zur Erstellung der Ersatzbushaltestelle • Ort der Maßnahme: Münchner Straße 76, Ersatzstandort**
1. Allgemeine Angaben
• Ort der Maßnahme: Münchner Straße 74 (Umbau), Ersatzstandort Münchner Straße 76 (Parkplatzbereich)
• Ziel: Sicherstellung der barrierefreien Nutzung während der Bauphase durch Errichtung einer provisorischen Ersatzhaltestelle in Form einer Busbucht.
• Verantwortlich: dar Auftrtagnehmer in Abstimmung mit MVV und beteiligten Busunternehmen.
2. Leistungsumfang
2.1 Einrichtung Ersatzhaltestelle
• Herstellung einer Busbucht im Parkplatzbereich Münchner Straße 76.
• Absicherung der Baustelle und Verkehrsführung.
2.2 Fahrgastinformation
• Aufstellung von Haltestellenschildern und Fahrplanvitrinen.
• Aushang von Fahrgastinformationen (Umleitung, Ersatzhaltestelle, Dauer der Maßnahme).
• Abstimmung der Inhalte mit MVV und ggf. weiteren Busunternehmen.
2.3 Kommunikation & Koordination
• Kontaktaufnahme mit MVV:
• Herr Manuel Hofmann– E-Mail:
Manuel.Hoffmann@mvv-muenchen.de, Tel. (089) 210 33 - 321
• Frau Sandra Achilles – E-Mail: Sandra.Achilles@mvv-muenchen.de, Tel. (089) 210 33 - 176
• Herr Walter Enders – E-Mail: Walter.Enders@mvv-muenchen.de, Tel. (089) 210 33 - 274
• CC im Schriftverkehr:
• Thomas Scholz – scholz@unterfoehring.de
• Marco Ringeltaube – ringeltaube@unterfoehring.de
• Caroline Borus – borus@unterfoehring.de
• Stefan Sedlmeier – Stefan.Sedlmeier@mvv-muenchen.de
• Daniel Garcia Platero – daniel.garcia-platero@mvv-muenchen.de
• Gabriele Wimschneider – Gabriele.Wimschneider@lra-m.bayern.de
2.4 Vorgaben & Standards
• Umsetzung aller MVV-Vorgaben sowie Anforderungen weiterer Busunternehmen.
• Sicherstellung der Verkehrssicherheit und Zugänglichkeit für mobilitätseingeschränkte Personen.
3. Besondere Hinweise
• Zeitliche Abstimmung mit Bauablauf der Hauptmaßnahme (Umbau Münchner Straße 74).
• Dokumentation der Maßnahme und Information der Öffentlichkeit.
• Laufende Abstimmung mit MVV und Gemeinde Unterföhring.
Menge: 1,000 psch

#### -.5 Ersatzbushaltestelle für Münchner Straße 65

**-.5.1 1. Allgemeine Angaben • Ort der Maßnahme: Münchner Straße 67 (Umbau), Ersatzstandort**
1. Allgemeine Angaben
• Ort der Maßnahme: Münchner Straße 67 (Umbau), Ersatzstandort Münchner Straße 73 (Parkplatzbereich)
• Ziel: Sicherstellung der barrierefreien Nutzung während der Bauphase durch Errichtung einer provisorischen Ersatzhaltestelle in Form einer Busbucht.
• Verantwortlich: dar Auftrtagnehmer in Abstimmung mit MVV und beteiligten Busunternehmen.
2. Leistungsumfang
2.1 Einrichtung Ersatzhaltestelle
• Herstellung einer Busbucht im Parkplatzbereich Münchner Straße 73.
• Absicherung der Baustelle und Verkehrsführung.
2.2 Fahrgastinformation
• Aufstellung von Haltestellenschildern und Fahrplanvitrinen.
• Aushang von Fahrgastinformationen (Umleitung, Ersatzhaltestelle, Dauer der Maßnahme).
• Abstimmung der Inhalte mit MVV und ggf. weiteren Busunternehmen.
2.3 Kommunikation & Koordination
• Kontaktaufnahme mit MVV:
• Herr Manuel Hofmann– E-Mail:
Manuel.Hoffmann@mvv-muenchen.de, Tel. (089) 210 33 - 321
• Frau Sandra Achilles – E-Mail: Sandra.Achilles@mvv-muenchen.de, Tel. (089) 210 33 - 176
• Herr Walter Enders – E-Mail: Walter.Enders@mvv-muenchen.de, Tel. (089) 210 33 - 274
• CC im Schriftverkehr:
• Thomas Scholz – scholz@unterfoehring.de
• Marco Ringeltaube – ringeltaube@unterfoehring.de
• Caroline Borus – borus@unterfoehring.de
• Stefan Sedlmeier – Stefan.Sedlmeier@mvv-muenchen.de
• Daniel Garcia Platero – daniel.garcia-platero@mvv-muenchen.de
• Gabriele Wimschneider – Gabriele.Wimschneider@lra-m.bayern.de
2.4 Vorgaben & Standards
• Umsetzung aller MVV-Vorgaben sowie Anforderungen weiterer Busunternehmen.
• Sicherstellung der Verkehrssicherheit und Zugänglichkeit für mobilitätseingeschränkte Personen.
3. Besondere Hinweise
• Zeitliche Abstimmung mit Bauablauf der Hauptmaßnahme (Umbau Münchner Straße 74).
• Dokumentation der Maßnahme und Information der Öffentlichkeit.
• Laufende Abstimmung mit MVV und Gemeinde Unterföhring.
Menge: 1,000 psch

#### -.6 Ersatzbushaltestelle für Am Bahnhof 1

**-.6.1 1. Allgemeine Angaben • Ort der Maßnahme: Bahnhofstraße 1 (Umbau), Ersatzstandort**
1. Allgemeine Angaben
• Ort der Maßnahme: Bahnhofstraße 1 (Umbau), Ersatzstandort Bahnhofstraße 13
• Ziel: Sicherstellung der barrierefreien Nutzung während der Bauphase durch Errichtung einer provisorischen Ersatzhaltestelle in Form einer Busbucht.
• Verantwortlich: dar Auftrtagnehmer in Abstimmung mit MVV und beteiligten Busunternehmen.
2. Leistungsumfang
2.1 Einrichtung Ersatzhaltestelle
• Herstellung einer Bushaltestelle Bahnhofstraße 13
• Absicherung der Baustelle und Verkehrsführung.
2.2 Fahrgastinformation
• Aufstellung von Haltestellenschildern und Fahrplanvitrinen.
• Aushang von Fahrgastinformationen (Umleitung, Ersatzhaltestelle, Dauer der Maßnahme).
• Abstimmung der Inhalte mit MVV und ggf. weiteren Busunternehmen.
2.3 Kommunikation & Koordination
• Kontaktaufnahme mit MVV:
• Herr Manuel Hofmann– E-Mail:
Manuel.Hoffmann@mvv-muenchen.de, Tel. (089) 210 33 - 321
• Frau Sandra Achilles – E-Mail: Sandra.Achilles@mvv-muenchen.de, Tel. (089) 210 33 - 176
• Herr Walter Enders – E-Mail: Walter.Enders@mvv-muenchen.de, Tel. (089) 210 33 - 274
• CC im Schriftverkehr:
• Thomas Scholz – scholz@unterfoehring.de
• Marco Ringeltaube – ringeltaube@unterfoehring.de
• Caroline Borus – borus@unterfoehring.de
• Stefan Sedlmeier – Stefan.Sedlmeier@mvv-muenchen.de
• Daniel Garcia Platero – daniel.garcia-platero@mvv-muenchen.de
• Gabriele Wimschneider – Gabriele.Wimschneider@lra-m.bayern.de
2.4 Vorgaben & Standards
• Umsetzung aller MVV-Vorgaben sowie Anforderungen weiterer Busunternehmen.
• Sicherstellung der Verkehrssicherheit und Zugänglichkeit für mobilitätseingeschränkte Personen.
3. Besondere Hinweise
• Zeitliche Abstimmung mit Bauablauf der Hauptmaßnahme (Umbau Münchner Straße 74).
• Dokumentation der Maßnahme und Information der Öffentlichkeit.
• Laufende Abstimmung mit MVV und Gemeinde Unterföhring.
Menge: 1,000 psch

## Zusätzlicher Text
Mit der Abgabe des Angebotes erkennt der Bieter die zugrunde gelegten
Allgemeinen und Besonderen Vertragsbedingungen an und bestätigt mit
seiner Unterschrift, dass er alle Lieferungen und Leistungen im
vorstehenden Leistungsverzeichnis erfasst hat und in der Lage ist eine
sach-, und fachgerechte Arbeit zu liefern und auszuführen.

.................................................  ..............................................
Ort, Datum  Stempel, rechtsgültige Unterschrift

Im Auftragsfalle gewährt der Bieter projektbezogen:

 ....... %  Abgebot

 ....... %  Skonto/....... Tagen

Nachträgliche Verhandlungen diesbezüglich sind ausgeschlossen

...............................................  .............................................
Ort, Datum  Stempel, rechtsgültige Unterschrift
